# Pressupost P08-24

- Format: FIEBDC-3/2012
- Programa: TCQ 5.4
- Data: 27/09/2024
- Tipus: pressupost
- Divisa: EUR
- Costos indirectes: 5 %
- Despeses generals: 13 %
- Benefici industrial: 6 %
- Codi: 01
Import: 735370.33

## 01.01 TREBALLS PREVIS I DEMOLICIONS
Import: 14476.51

**E02110** m2 Demolició de paviment de formigó, transport abocador
30.15 m2 × 5.26 = 158.59
Demolició de paviment de formigó, inclòs transport dels materials de runa a l'abocador, cànon i condicionament del mateix.

| Codi | Ut | Descripció | Rendiment | Preu | Import |
|---|---|---|---|---|---|
| M0207B | h | Retroexcavadora amb martell trencador (maquinària) | 0.016 | 68.89 | 1.10224 |
| M0204 | h | Pala carregadora pneumàtics (maquinària) | 0.016 | 58.27 | 0.93232 |
| M0212B | h | Camió de trabuc 16 m³ (maquinària) | 0.016 | 45.4 | 0.72640 |
| O0110 | h | Peó (mà d'obra) | 0.05 | 20.41 | 1.02050 |
| P1613 | u | Cànon d'abocador | 1.2 | 0.8 | 0.96000 |
| VGZ | % | Despeses indirectes | 0.044 | 6 | 0.26400 |
|  |  | Costos indirectes | 5 % | 5.00546 | 0.25027 |
|  |  | Total |  |  | 5.26 |

| Amidament | Uts. | Llarg | Ample | Alt | Parcial |
|---|---|---|---|---|---|
| Marge esquerre |  |  |  |  |  |
| ME Pk 11+467 a Pk 11+534 |  | 67.000 | 2.000 | 0.150 | 20.100 |
| ME Pk 11+580 a Pk 11+595 |  | 15.000 | 2.000 | 0.200 | 6.000 |
| Marge dret |  |  |  |  |  |
| Illetes Intersecció Pk 11+300 | 16.000 |  |  | 0.150 | 2.400 |
|  | 6.000 |  |  | 0.150 | 0.900 |
|  | 5.000 |  |  | 0.150 | 0.750 |
| Total |  |  |  |  | 30.15 |

**E0213** m2 Demolició paviment de mescla bituminosa, mitjans mecànics, fondària 25 cm
230 m2 × 3.91 = 899.30
Demolició de paviment de mescla bituminosa,amb mitjans mecànics, fins a una profunditat de 25 cm., inclòs transport dels materials de runa a l'abocador, cànon i condicionament del mateix.

| Codi | Ut | Descripció | Rendiment | Preu | Import |
|---|---|---|---|---|---|
| M0201 | h | Compressor aire gasoil 13,3 m³/h (maquinària) | 0.008 | 21.09 | 0.16872 |
| M0204 | h | Pala carregadora pneumàtics | 0.01 | 58.27 | 0.58270 |
| M0212B | h | Camió de trabuc 16 m³ | 0.012 | 45.4 | 0.54480 |
| M0207B | h | Retroexcavadora amb martell trencador | 0.01 | 68.89 | 0.68890 |
| O0110 | h | Peó | 0.02 | 20.41 | 0.40820 |
| P1613 | u | Cànon d'abocador | 1.2 | 0.8 | 0.96000 |
| VGZ | % | Despeses indirectes | 0.061 | 6 | 0.36600 |
|  |  | Costos indirectes | 5 % | 3.71932 | 0.18597 |
|  |  | Total |  |  | 3.91 |

| Amidament | Uts. | Llarg | Ample | Alt | Parcial |
|---|---|---|---|---|---|
| Pk 11+590 a Pk 11+650 | 1.000 |  |  | 52.000 | 52.000 |
| OD-10.9 | 1.000 | 7.000 | 3.000 |  | 21.000 |
| OD-11.1 | 1.000 | 7.000 | 3.000 |  | 21.000 |
| Desguàs calçada Pk 11+245 | 1.000 | 8.000 | 2.000 |  | 16.000 |
| Xarxa de Sanejament |  |  |  |  |  |
| Del Pk 11+590 a Pk 11+670 | 1.000 | 80.000 | 1.500 |  | 120.000 |
| Total |  |  |  |  | 230 |

**E0334** m Tall serra disc paviment mescles bituminoses, formigó o panot, fins 25 cm
351 m × 2.08 = 730.08
Tall amb serra de disc de paviment de mescles bituminoses, formigó o panot, fins a una fondària de 25 cm.

| Codi | Ut | Descripció | Rendiment | Preu | Import |
|---|---|---|---|---|---|
| M0334 | h | Serra de disc (maquinària) | 0.05 | 12 | 0.60000 |
| O0101 | h | Cap de colla (mà d'obra) | 0.01 | 26.02 | 0.26020 |
| O0110 | h | Peó | 0.05 | 20.41 | 1.02050 |
| VGZ | % | Despeses indirectes | 0.017 | 6 | 0.10200 |
|  |  | Costos indirectes | 5 % | 1.98270 | 0.09914 |
|  |  | Total |  |  | 2.08 |

| Amidament | Uts. | Llarg | Parcial |
|---|---|---|---|
| OD-10.9 | 2.000 | 7.000 | 14.000 |
| OD-11.1 | 2.000 | 7.000 | 14.000 |
| Desguàs calçada Pk 11+245 | 2.000 | 8.000 | 16.000 |
| Marge esquerre |  |  |  |
| Pk 11+590 a Pk 11+650 | 1.000 | 50.000 | 50.000 |
| Marge dret |  |  |  |
| Pk 11+270 pk 11+320 | 1.000 | 50.000 | 50.000 |
| Illetes Intersecció Pk 11+300 | 1.000 | 25.000 | 25.000 |
|  | 1.000 | 12.000 | 12.000 |
|  | 1.000 | 10.000 | 10.000 |
| Xarxa de Sanejament |  |  |  |
| Del Pk 11+590 a Pk 11+670 | 2.000 | 80.000 | 160.000 |
| Total |  |  | 351 |

**E0221** u Tall d'arbre de grans dimensions i extracció de la soca
7 u × 561.66 = 3931.62
Tall d'arbre de grans dimensions i extracció de la soca, retirada de branques i runes i tapat del forat, inclòs transport de restes a planta de compostatge, i neteja de l'obra

| Codi | Ut | Descripció | Rendiment | Preu | Import |
|---|---|---|---|---|---|
| M0212B | h | Camió de trabuc 16 m³ | 4 | 45.4 | 181.60000 |
| M0358 | h | Motoserra 80 cm³ (maquinària) | 4 | 2.55 | 10.20000 |
| M0214 | h | Camió grua 12 tn (maquinària) | 1 | 42.07 | 42.07000 |
| O0102 | h | Oficial 1ª (mà d'obra) | 4 | 24.56 | 98.24000 |
| O0101 | h | Cap de colla | 0.5 | 26.02 | 13.01000 |
| O0110 | h | Peó | 8 | 20.41 | 163.28000 |
| P1613 | u | Cànon d'abocador | 1 | 0.8 | 0.80000 |
| VGZ | % | Despeses indirectes | 4.285 | 6 | 25.71000 |
|  |  | Costos indirectes | 5 % | 534.91000 | 26.74550 |
|  |  | Total |  |  | 561.66 |

| Amidament | Uts. | Parcial |
|---|---|---|
| MD Pk 10+800 i Pk 10+850 | 4.000 | 4.000 |
| MD Pk 10+020 i Pk 10+060 | 3.000 | 3.000 |
| Total |  | 7 |

**E0214** m Desmuntatge barrera de seguretat flexible i demolició ancoratges
48 m × 7.91 = 379.68
Desmuntatge de barrera de seguretat flexible i demolició d'ancoratges amb base de formigó,inclòs p.p. de suports i transport a abocador o magatzem, i cànon.

| Codi | Ut | Descripció | Rendiment | Preu | Import |
|---|---|---|---|---|---|
| M0229 | h | Compressor d'aire de gasoil 3m³ (maquinària) | 0.1 | 7.06 | 0.70600 |
| M0201 | h | Compressor aire gasoil 13,3 m³/h | 0.02 | 21.09 | 0.42180 |
| M0212B | h | Camió de trabuc 16 m³ | 0.03 | 45.4 | 1.36200 |
| M0207 | h | Retroexcavadora 100 hp (maquinària) | 0.01 | 59.41 | 0.59410 |
| O0102 | h | Oficial 1ª | 0.05 | 24.56 | 1.22800 |
| O0110 | h | Peó | 0.1 | 20.41 | 2.04100 |
| P1613 | u | Cànon d'abocador | 1 | 0.8 | 0.80000 |
| VGZ | % | Despeses indirectes | 0.063 | 6 | 0.37800 |
|  |  | Costos indirectes | 5 % | 7.53090 | 0.37655 |
|  |  | Total |  |  | 7.91 |

| Amidament | Uts. | Llarg | Parcial |
|---|---|---|---|
| Marge esquerre |  |  |  |
| MD Pk 11+144 a Pk 11+156 | 1.000 | 12.000 | 12.000 |
| Marge dret |  |  |  |
| MD Pk 10+952 a Pk 10+880 | 1.000 | 28.000 | 28.000 |
| MD Pk 11+150 a Pk 11+158 | 1.000 | 8.000 | 8.000 |
| Total |  |  | 48 |

**E0731** u Retirada de senyal o cartell
15 u × 17.04 = 255.60
Desmuntatge i retirada de senyal o cartell, demolició d'ancoratges i fonamentació de formigó, inclòs part proporcional de suports i transport a abocador o magatzem i cànon.

| Codi | Ut | Descripció | Rendiment | Preu | Import |
|---|---|---|---|---|---|
| M0212B | h | Camió de trabuc 16 m³ | 0.1 | 45.4 | 4.54000 |
| O0110 | h | Peó | 0.4 | 20.41 | 8.16400 |
| O0101 | h | Cap de colla | 0.1 | 26.02 | 2.60200 |
| %16130 | % | Despeses indirectes | 6 % | 15.30600 | 0.91836 |
|  |  | Costos indirectes | 5 % | 16.22436 | 0.81122 |
|  |  | Total |  |  | 17.04 |

| Amidament | Uts. | Parcial |
|---|---|---|
| Marge esquerre |  |  |
| P-13b | 1.000 | 1.000 |
| R-301a | 2.000 | 2.000 |
| R-204 | 1.000 | 1.000 |
| Senyal 1 | 1.000 | 1.000 |
| Senyal 3 | 1.000 | 1.000 |
| Senyal 6 | 1.000 | 1.000 |
| Senyal 9 | 1.000 | 1.000 |
| R-101 | 2.000 | 2.000 |
| Marge dret |  |  |
| P-13b | 1.000 | 1.000 |
| S-572 | 1.000 | 1.000 |
| Senyal 2 | 1.000 | 1.000 |
| Senyal 5 | 1.000 | 1.000 |
| Senyal 7 | 1.000 | 1.000 |
| Total |  | 15 |

**E02111** m2 Demolició de cuneta de formigó, transport abocador
452.1 m2 × 5.09 = 2301.19
Demolició de cuneta revestida de formigó de qualsevol tipus i gruix, inclòs cànon i transport dels materials de runa a l'abocador.

| Codi | Ut | Descripció | Rendiment | Preu | Import |
|---|---|---|---|---|---|
| M0207B | h | Retroexcavadora amb martell trencador | 0.015 | 68.89 | 1.03335 |
| M0212B | h | Camió de trabuc 16 m³ | 0.015 | 45.4 | 0.68100 |
| M0204 | h | Pala carregadora pneumàtics | 0.015 | 58.27 | 0.87405 |
| O0110 | h | Peó | 0.05 | 20.41 | 1.02050 |
| P1613 | u | Cànon d'abocador | 1.2 | 0.8 | 0.96000 |
| %16130 | % | Despeses indirectes | 6 % | 4.56890 | 0.27413 |
|  |  | Costos indirectes | 5 % | 4.84303 | 0.24215 |
|  |  | Total |  |  | 5.09 |

| Amidament | Uts. | Llarg | Ample | Parcial |
|---|---|---|---|---|
| Marge esquerre |  |  |  |  |
| ME Pk 10+780 a Pk 10+850 | 1.000 | 70.000 | 0.600 | 42.000 |
| ME Pk 10+860 a Pk 10+980 | 1.000 | 120.000 | 0.800 | 96.000 |
| ME Pk 11+000 a Pk 11+145 | 1.000 | 145.000 | 0.600 | 87.000 |
| ME Pk 11+261 a Pk 11+267 | 1.000 | 6.000 | 1.200 | 7.200 |
| ME Pk 11+294 a Pk 11+298 | 1.000 | 4.000 | 1.200 | 4.800 |
| ME Pk 11+408 a Pk 11+431 | 1.000 | 23.000 | 1.000 | 23.000 |
| ME Pk 11+444 a Pk 11+467 | 1.000 | 23.000 | 1.200 | 27.600 |
| ME Pk 11+487 a Pk 11+507 | 1.000 | 20.000 | 1.200 | 24.000 |
| Marge dret |  |  |  |  |
| MD Pk 10+850 a Pk 10+950 | 1.000 | 100.000 | 0.500 | 50.000 |
| MD Pk 11+020 a Pk 11+145 | 1.000 | 125.000 | 0.500 | 62.500 |
| MD Pk 11+486 a Pk 11+542 | 1.000 | 56.000 | 0.500 | 28.000 |
| Total |  |  |  | 452.1 |

**E0223** m Demolició de col·lector existent de fins a 800 mm de diàmetre
22 m × 7.98 = 175.56
Demolició de col·lector existent de fins a 800 mm de diàmetre de qualsevol material, amb mitjans mecànics i càrrega sobre camió, inclòs transport a abocador, cànon i condicionament del mateix.

| Codi | Ut | Descripció | Rendiment | Preu | Import |
|---|---|---|---|---|---|
| M0201 | h | Compressor aire gasoil 13,3 m³/h | 0.06 | 21.09 | 1.26540 |
| M0212B | h | Camió de trabuc 16 m³ | 0.03 | 45.4 | 1.36200 |
| M0204 | h | Pala carregadora pneumàtics | 0.02 | 58.27 | 1.16540 |
| O0102 | h | Oficial 1ª | 0.04 | 24.56 | 0.98240 |
| O0110 | h | Peó | 0.08 | 20.41 | 1.63280 |
| P1613 | u | Cànon d'abocador | 1 | 0.8 | 0.80000 |
| VGZ | % | Despeses indirectes | 0.065 | 6 | 0.39000 |
|  |  | Costos indirectes | 5 % | 7.59800 | 0.37990 |
|  |  | Total |  |  | 7.98 |

| Amidament | Uts. | Llarg | Parcial |
|---|---|---|---|
| OD-10.9 | 1.000 | 7.000 | 7.000 |
| OD-11.1 | 1.000 | 7.000 | 7.000 |
| Desguàs calçada Pk 11+245 | 1.000 | 8.000 | 8.000 |
| Total |  |  | 22 |

**E0203** m3 Enderroc murs de contenció de pedra, inclòs transport a abocador
5.888 m3 × 37.37 = 220.03
Enderroc de murs de contenció de pedra, inclòs transport dels materials a l'abocador, cànon i condicionament del mateix.

| Codi | Ut | Descripció | Rendiment | Preu | Import |
|---|---|---|---|---|---|
| M0207B | h | Retroexcavadora amb martell trencador | 0.21 | 68.89 | 14.46690 |
| M0212B | h | Camió de trabuc 16 m³ | 0.125 | 45.4 | 5.67500 |
| O0110 | h | Peó | 0.5 | 20.41 | 10.20500 |
| O0102 | h | Oficial 1ª | 0.1 | 24.56 | 2.45600 |
| P1613 | u | Cànon d'abocador | 1.2 | 0.8 | 0.96000 |
| VGZ | % | Despeses indirectes | 0.305 | 6 | 1.83000 |
|  |  | Costos indirectes | 5 % | 35.59290 | 1.77965 |
|  |  | Total |  |  | 37.37 |

| Amidament | Uts. | Llarg | Ample | Alt | Parcial |
|---|---|---|---|---|---|
| Marge dret |  |  |  |  |  |
| MD Pk 11+486 a Pk 11+542 | 1.000 | 56.000 | 0.200 | 0.400 | 4.480 |
| PIlars accés Pk 11+486 | 2.000 | 0.400 | 0.400 | 2.200 | 0.704 |
| PIlars accés Pk 11+542 | 2.000 | 0.400 | 0.400 | 2.200 | 0.704 |
| Total |  |  |  |  | 5.888 |

**E0208** m3 Enderroc estructures formigó en massa, inclòs transport a abocador
2 m3 × 36.88 = 73.76
Enderroc d'estructures de formigó en massa, inclòs transport a l'abocador, cànon i condicionament del mateix.

| Codi | Ut | Descripció | Rendiment | Preu | Import |
|---|---|---|---|---|---|
| M0207B | h | Retroexcavadora amb martell trencador | 0.24 | 68.89 | 16.53360 |
| M0212B | h | Camió de trabuc 16 m³ | 0.125 | 45.4 | 5.67500 |
| O0110 | h | Peó | 0.4 | 20.41 | 8.16400 |
| O0102 | h | Oficial 1ª | 0.08 | 24.56 | 1.96480 |
| P1613 | u | Cànon d'abocador | 1.2 | 0.8 | 0.96000 |
| VGZ | % | Despeses indirectes | 0.305 | 6 | 1.83000 |
|  |  | Costos indirectes | 5 % | 35.12740 | 1.75637 |
|  |  | Total |  |  | 36.88 |

| Amidament | Uts. | Llarg | Ample | Alt | Parcial |
|---|---|---|---|---|---|
| Broquet OD-10.9 | 1.000 | 2.500 | 0.250 | 0.800 | 0.500 |
| Broquet OD-11.1 | 2.000 | 2.500 | 0.250 | 0.800 | 1.000 |
| Desguàs calçada Pk 11+245 | 1.000 | 2.500 | 0.250 | 0.800 | 0.500 |
| Total |  |  |  |  | 2 |

**E0210** m Demolició de vorada i rigola, inclosa la fonamentació, i transport
97 m × 7.36 = 713.92
Demolició de vorada i rigola, inclosa la fonamentació, transport a abocador, cànon i condicionament del mateix.

| Codi | Ut | Descripció | Rendiment | Preu | Import |
|---|---|---|---|---|---|
| M0207 | h | Retroexcavadora 100 hp | 0.02 | 59.41 | 1.18820 |
| M0212B | h | Camió de trabuc 16 m³ | 0.02 | 45.4 | 0.90800 |
| O0110 | h | Peó | 0.2 | 20.41 | 4.08200 |
| P1613 | u | Cànon d'abocador | 0.6 | 0.8 | 0.48000 |
| VGZ | % | Despeses indirectes | 0.058 | 6 | 0.34800 |
|  |  | Costos indirectes | 5 % | 7.00620 | 0.35031 |
|  |  | Total |  |  | 7.36 |

| Amidament | Uts. | Llarg | Parcial |
|---|---|---|---|
| Marge esquerre |  |  |  |
| Pk 11+590 a Pk 11+650 | 1.000 | 50.000 | 50.000 |
| Marge dret |  |  |  |
| Illetes Intersecció Pk 11+300 | 1.000 | 25.000 | 25.000 |
|  | 1.000 | 12.000 | 12.000 |
|  | 1.000 | 10.000 | 10.000 |
| Total |  |  | 97 |

**E0212** m2 Demolició de paviment de panots de morter de ciment, transport abocador
48 m2 × 5.79 = 277.92
Demolició de paviment de panots de morter de ciment col·locats sobre formigó, inclosa la base de formigó i transport dels materials de runa a l'abocador, cànon i condicionament del mateix.

| Codi | Ut | Descripció | Rendiment | Preu | Import |
|---|---|---|---|---|---|
| M0212B | h | Camió de trabuc 16 m³ | 0.016 | 45.4 | 0.72640 |
| M0204 | h | Pala carregadora pneumàtics | 0.016 | 58.27 | 0.93232 |
| M0207B | h | Retroexcavadora amb martell trencador | 0.02 | 68.89 | 1.37780 |
| O0110 | h | Peó | 0.06 | 20.41 | 1.22460 |
| P1613 | u | Cànon d'abocador | 1.2 | 0.8 | 0.96000 |
| VGZ | % | Despeses indirectes | 0.049 | 6 | 0.29400 |
|  |  | Costos indirectes | 5 % | 5.51512 | 0.27576 |
|  |  | Total |  |  | 5.79 |

| Amidament | Uts. | Llarg | Parcial |
|---|---|---|---|
| Marge esquerre |  |  |  |
| Pk 11+590 a Pk 11+650 | 1.000 | 48.000 | 48.000 |
| Total |  |  | 48 |

**E0222** m3 Demolició pas salvacunetes
199.6 m3 × 21.06 = 4203.58
Demolició de pas salvacunetes o tub de drenatge o sanejament existent de qualsevol diàmetre o material, en volum aparent, inclòs càrrega i transport de la runa a l'abocador (inclòs cànon).

| Codi | Ut | Descripció | Rendiment | Preu | Import |
|---|---|---|---|---|---|
| M0201 | h | Compressor aire gasoil 13,3 m³/h | 0.1 | 21.09 | 2.10900 |
| M0204 | h | Pala carregadora pneumàtics | 0.06 | 58.27 | 3.49620 |
| M0229 | h | Compressor d'aire de gasoil 3m³ | 0.06 | 7.06 | 0.42360 |
| M0212B | h | Camió de trabuc 16 m³ | 0.08 | 45.4 | 3.63200 |
| O0110 | h | Peó | 0.3 | 20.41 | 6.12300 |
| O0102 | h | Oficial 1ª | 0.1 | 24.56 | 2.45600 |
| P1613 | u | Cànon d'abocador | 1 | 0.8 | 0.80000 |
| VGZ | % | Despeses indirectes | 0.169 | 6 | 1.01400 |
|  |  | Costos indirectes | 5 % | 20.05380 | 1.00269 |
|  |  | Total |  |  | 21.06 |

| Amidament | Uts. | Llarg | Ample | Alt | Parcial |
|---|---|---|---|---|---|
| Marge esquerre |  |  |  |  |  |
| ME Pk 10+876 a Pk 10+884 | 1.000 | 8.000 | 2.000 | 0.400 | 6.400 |
| ME Pk 11+230 a Pk 11+261 | 1.000 | 31.000 | 2.000 | 0.600 | 37.200 |
| ME Pk 11+267 a Pk 11+294 | 1.000 | 27.000 | 2.000 | 0.600 | 32.400 |
| ME Pk 11+298 a Pk 11+303 | 1.000 | 5.000 | 2.000 | 0.600 | 6.000 |
| ME Pk 11+329 a Pk 11+339 | 1.000 | 10.000 | 2.000 | 0.600 | 12.000 |
| ME Pk 11+395 a Pk 11+408 | 1.000 | 13.000 | 2.000 | 0.600 | 15.600 |
| ME Pk 11+431 a Pk 11+444 | 1.000 | 13.000 | 2.000 | 0.600 | 15.600 |
| ME Pk 11+467 a Pk 11+487 | 1.000 | 20.000 | 2.000 | 0.600 | 24.000 |
| ME Pk 11+507 a Pk 11+534 | 1.000 | 27.000 | 2.000 | 0.600 | 32.400 |
| Marge dret |  |  |  |  |  |
| MD Pk 11+478 a Pk 11+486 | 1.000 | 8.000 | 2.000 | 0.600 | 9.600 |
| MD Pk 11+542 a Pk 11+549 | 1.000 | 7.000 | 2.000 | 0.600 | 8.400 |
| Total |  |  |  |  | 199.6 |

**E0224** u Demolició de pou de diàmetre 100 cm, de parets de 30 cm de maó, amb mitjans mecànics i càrrega sobre
2 u × 77.84 = 155.68
Demolició de pou de diàmetre 100 cm, de parets de 30 cm de maó, amb mitjans mecànics i càrrega sobre camió, inclòs transport a abocador, cànon i condicionament del mateix.

| Codi | Ut | Descripció | Rendiment | Preu | Import |
|---|---|---|---|---|---|
| M0212B | h | Camió de trabuc 16 m³ | 0.25 | 45.4 | 11.35000 |
| M0207 | h | Retroexcavadora 100 hp | 0.45 | 59.41 | 26.73450 |
| O0110 | h | Peó | 0.7 | 20.41 | 14.28700 |
| O0102 | h | Oficial 1ª | 0.7 | 24.56 | 17.19200 |
| P1613 | u | Cànon d'abocador | 1 | 0.8 | 0.80000 |
| VGZ | % | Despeses indirectes | 0.629 | 6 | 3.77400 |
|  |  | Costos indirectes | 5 % | 74.13750 | 3.70688 |
|  |  | Total |  |  | 77.84 |

| Amidament | Uts. | Parcial |
|---|---|---|
| OD-10.9 | 1.000 | 1.000 |
| Desguàs calçada Pk 11+245 | 1.000 | 1.000 |
| Total |  | 2 |

## 01.02 MOVIMENT DE TERRES
Import: 57363.53

**E0313** m2 Esbrossada del terreny, inclòs càrrega i transport.
5498 m2 × 0.58 = 3188.84
Esbrossada del terreny de qualsevol tipus, excepte zones boscoses, càrrega i transport.a l'interior d'obra o abocador controlat inclòs canon d'abocador i condicionament del mateix

| Codi | Ut | Descripció | Rendiment | Preu | Import |
|---|---|---|---|---|---|
| M0205 | h | Pala carregadora sobre orugues (maquinària) | 0.002 | 73.35 | 0.14670 |
| M0207 | h | Retroexcavadora 100 hp | 0.001 | 59.41 | 0.05941 |
| M0212B | h | Camió de trabuc 16 m³ | 0.001 | 45.4 | 0.04540 |
| O0110 | h | Peó | 0.004 | 20.41 | 0.08164 |
| O0101 | h | Cap de colla | 0.001 | 26.02 | 0.02602 |
| P1613 | u | Cànon d'abocador | 0.2 | 0.8 | 0.16000 |
| VGZ | % | Despeses indirectes | 0.005 | 6 | 0.03000 |
|  |  | Costos indirectes | 5 % | 0.54917 | 0.02746 |
|  |  | Total |  |  | 0.58 |

| Amidament | Uts. | Llarg | Parcial |
|---|---|---|---|
| Del Pk 10+780 al Pk 11+230 | 1.000 | 7998.000 | 7998.000 |
| Descompte carretera | -1.000 | 2500.000 | -2500.000 |
| Total |  |  | 5498 |

**E0314** m3 Excavació de terra vegetal, càrrega i transport.
1588.62 m3 × 3.78 = 6004.98
Excavació de terra vegetal, inclosa càrrega, transport a l'abocador, aplec o lloc d'ús i manteniment fins la seva utilització, inclòs cànon d'abocament i manteniment de l'abocador

| Codi | Ut | Descripció | Rendiment | Preu | Import |
|---|---|---|---|---|---|
| M0207 | h | Retroexcavadora 100 hp | 0.01 | 59.41 | 0.59410 |
| M0212B | h | Camió de trabuc 16 m³ | 0.02 | 45.4 | 0.90800 |
| O0110 | h | Peó | 0.02 | 20.41 | 0.40820 |
| O0101 | h | Cap de colla | 0.008 | 26.02 | 0.20816 |
| P1615 | u | Condicionament de l'abocador | 1 | 0.5 | 0.50000 |
| P1613 | u | Cànon d'abocador | 1 | 0.8 | 0.80000 |
| VGZ | % | Despeses indirectes | 0.031 | 6 | 0.18600 |
|  |  | Costos indirectes | 5 % | 3.60446 | 0.18022 |
|  |  | Total |  |  | 3.78 |

| Amidament | Uts. | Llarg | Alt | Parcial |
|---|---|---|---|---|
| Eix 1 Eix principal | 1.000 | 1402.800 | 1.100 | 1543.080 |
| Eix 2 Eix Accés | 1.000 | 41.400 | 1.100 | 45.540 |
| Total |  |  |  | 1588.62 |

**E0303** m3 Excavació en desmunt en qualsevol tipus de terreny, abocador i condicionament (50% roca)
2970.66 m3 × 6.91 = 20527.26
Excavació en desmunt en qualsevol tipus de terreny, amb càrrega i transport a l'interior d'obra o abocador controlat inclòs canon d'abocador i condicionament del mateix.

| Codi | Ut | Descripció | Rendiment | Preu | Import |
|---|---|---|---|---|---|
| M0275 | h | Maquinària perforació (maquinària) | 0.02 | 14.15 | 0.28300 |
| M0212B | h | Camió de trabuc 16 m³ | 0.03 | 45.4 | 1.36200 |
| M0207B | h | Retroexcavadora amb martell trencador | 0.03 | 68.89 | 2.06670 |
| O0110 | h | Peó | 0.03 | 20.41 | 0.61230 |
| O0101 | h | Cap de colla | 0.015 | 26.02 | 0.39030 |
| P1613 | u | Cànon d'abocador | 1.2 | 0.8 | 0.96000 |
| P1615 | u | Condicionament de l'abocador | 1 | 0.5 | 0.50000 |
| P1603 | pp | Sistema detonació no elèctric (material) | 0.012 | 4.57 | 0.05484 |
| VGZ | % | Despeses indirectes | 0.058 | 6 | 0.34800 |
|  |  | Costos indirectes | 5 % | 6.57714 | 0.32886 |
|  |  | Total |  |  | 6.91 |

| Amidament | Uts. | Llarg | Alt | Parcial |
|---|---|---|---|---|
| Eix 1 Eix principal | 1.000 | 2638.500 | 1.100 | 2902.350 |
| Eix 2 Eix Accés | 1.000 | 62.100 | 1.100 | 68.310 |
| Total |  |  |  | 2970.66 |

**E0315** m3 Terraplè amb compactació, material pròpia obra, inclòs transport
381.068 m3 × 5.28 = 2012.04
Terraplenat i piconatge amb material apte de la pròpia obra, en tongades de més de 25 cm i fins a 50 cm amb un grau de compactació segons capa i amb base l'assaig de referència, inclòs cànon d'extracció i transport.

| Codi | Ut | Descripció | Rendiment | Preu | Import |
|---|---|---|---|---|---|
| M0212B | h | Camió de trabuc 16 m³ | 0.023 | 45.4 | 1.04420 |
| M0204 | h | Pala carregadora pneumàtics | 0.015 | 58.27 | 0.87405 |
| M0209 | h | Corró vibratori autop. 8 a 10 t (maquinària) | 0.015 | 46.26 | 0.69390 |
| M0208 | h | Motoanivelladora (maquinària) | 0.011 | 73.35 | 0.80685 |
| M0213 | h | Camió cisterna de 8 m³ (maquinària) | 0.009 | 48 | 0.43200 |
| O0101 | h | Cap de colla | 0.006 | 26.02 | 0.15612 |
| O0110 | h | Peó | 0.025 | 20.41 | 0.51025 |
| O0102 | h | Oficial 1ª | 0.01 | 24.56 | 0.24560 |
| VGZ | % | Despeses indirectes | 0.044 | 6 | 0.26400 |
|  |  | Costos indirectes | 5 % | 5.02697 | 0.25135 |
|  |  | Total |  |  | 5.28 |

| Amidament | Uts. | Llarg | Alt | Parcial |
|---|---|---|---|---|
|  | Volum | % | Coef |  |
| Eix 1 Eix principal | 461.900 | 0.750 | 1.100 |  |
| Eix 2 Eix Accés | 0.000 |  | 1.100 |  |
| Total |  |  |  | 381.068 |

**E0328** m3 Terraplè amb compactació, material préstec, inclòs càrrega i transport
127.023 m3 × 11.32 = 1437.90
Terraplenat i piconatge amb material apte procedent de préstec, en tongades de més de 25 cm i fins a 50 cm amb un grau de compactació segons capa i amb base l'assaig de referència, inclòs cànon d'extracció i transport.

| Codi | Ut | Descripció | Rendiment | Preu | Import |
|---|---|---|---|---|---|
| M0204 | h | Pala carregadora pneumàtics | 0.015 | 58.27 | 0.87405 |
| M0208 | h | Motoanivelladora | 0.013 | 73.35 | 0.95355 |
| M0212B | h | Camió de trabuc 16 m³ | 0.027 | 45.4 | 1.22580 |
| M0213 | h | Camió cisterna de 8 m³ | 0.013 | 48 | 0.62400 |
| M0209 | h | Corró vibratori autop. 8 a 10 t | 0.015 | 46.26 | 0.69390 |
| O0101 | h | Cap de colla | 0.006 | 26.02 | 0.15612 |
| O0102 | h | Oficial 1ª | 0.01 | 24.56 | 0.24560 |
| O0110 | h | Peó | 0.025 | 20.41 | 0.51025 |
| P0307 | m3 | Terra de préstec (material) | 1 | 5 | 5.00000 |
| VGZ | % | Despeses indirectes | 0.083 | 6 | 0.49800 |
|  |  | Costos indirectes | 5 % | 10.78127 | 0.53906 |
|  |  | Total |  |  | 11.32 |

| Amidament | Uts. | Llarg | Alt | Parcial |
|---|---|---|---|---|
|  | Volum | % | Coef |  |
| Eix 1 Eix principal | 461.900 | 0.250 | 1.100 |  |
| Eix 2 Eix Accés | 0.000 |  | 1.100 |  |
| Total |  |  |  | 127.023 |

**E0344** m2 Repàs i piconatge de la base del terraplè i del fons de la caixa i base terraple
597 m2 × 0.67 = 399.99
Repàs i piconatge de la base del terraplens i dels fons de caixa amb mitjans mecànics i compactació amb base l'assaig de referència.

| Codi | Ut | Descripció | Rendiment | Preu | Import |
|---|---|---|---|---|---|
| M0208 | h | Motoanivelladora | 0.002 | 73.35 | 0.14670 |
| M0209 | h | Corró vibratori autop. 8 a 10 t | 0.001 | 46.26 | 0.04626 |
| M0204 | h | Pala carregadora pneumàtics | 0.001 | 58.27 | 0.05827 |
| M0212B | h | Camió de trabuc 16 m³ | 0.001 | 45.4 | 0.04540 |
| M0213 | h | Camió cisterna de 8 m³ | 0.001 | 48 | 0.04800 |
| O0101 | h | Cap de colla | 0.001 | 26.02 | 0.02602 |
| O0102 | h | Oficial 1ª | 0.001 | 24.56 | 0.02456 |
| O0110 | h | Peó | 0.01 | 20.41 | 0.20410 |
| VGZ | % | Despeses indirectes | 0.007 | 6 | 0.04200 |
|  |  | Costos indirectes | 5 % | 0.64131 | 0.03207 |
|  |  | Total |  |  | 0.67 |

| Amidament | Uts. | Llarg | Parcial |
|---|---|---|---|
| Eix 1 Eix principal | 1.000 | 525.000 | 525.000 |
| Eix 2 Eix Accés | 1.000 | 72.000 | 72.000 |
| Total |  |  | 597 |

**E0331** m3 Terraplè amb compactació, material seleccionat, inclòs càrrega i transport
1598.96 m3 × 14.88 = 23792.52
Terraplenat i piconatge amb material seleccionat procedent de préstec, en tongades de més de 25 cm i fins a 50 cm amb un grau de compactació segons capa i amb base l'assaig de referència, inclòs cànon d'extracció i transport.

| Codi | Ut | Descripció | Rendiment | Preu | Import |
|---|---|---|---|---|---|
| M0209 | h | Corró vibratori autop. 8 a 10 t | 0.018 | 46.26 | 0.83268 |
| M0213 | h | Camió cisterna de 8 m³ | 0.013 | 48 | 0.62400 |
| M0204 | h | Pala carregadora pneumàtics | 0.018 | 58.27 | 1.04886 |
| M0212B | h | Camió de trabuc 16 m³ | 0.027 | 45.4 | 1.22580 |
| M0208 | h | Motoanivelladora | 0.013 | 73.35 | 0.95355 |
| O0110 | h | Peó | 0.027 | 20.41 | 0.55107 |
| O0102 | h | Oficial 1ª | 0.012 | 24.56 | 0.29472 |
| O0101 | h | Cap de colla | 0.006 | 26.02 | 0.15612 |
| P0311 | m3 | Sòl seleccionat tipus 2 (material) | 1 | 7.87 | 7.87000 |
| VGZ | % | Despeses indirectes | 0.103 | 6 | 0.61800 |
|  |  | Costos indirectes | 5 % | 14.17480 | 0.70874 |
|  |  | Total |  |  | 14.88 |

| Amidament | Uts. | Llarg | Alt | Parcial |
|---|---|---|---|---|
| Eix 1 Eix principal | 1.000 | 1400.400 | 1.100 | 1540.440 |
| Eix 2 Eix Accés | 1.000 | 53.200 | 1.100 | 58.520 |
| Total |  |  |  | 1598.96 |

## 01.03 DRENATGE LONGITUDINAL
Import: 91010.24

**E0329** m Neteja de vores, inclòs càrrega i transport
1560 m × 0.84 = 1310.40

| Codi | Ut | Descripció | Rendiment | Preu | Import |
|---|---|---|---|---|---|
| M0208 | h | Motoanivelladora | 0.003 | 73.35 | 0.22005 |
| M0204 | h | Pala carregadora pneumàtics | 0.003 | 58.27 | 0.17481 |
| M0212B | h | Camió de trabuc 16 m³ | 0.003 | 45.4 | 0.13620 |
| O0101 | h | Cap de colla | 0.001 | 26.02 | 0.02602 |
| O0110 | h | Peó | 0.01 | 20.41 | 0.20410 |
| VGZ | % | Despeses indirectes | 0.007 | 6 | 0.04200 |
|  |  | Costos indirectes | 5 % | 0.80318 | 0.04016 |
|  |  | Total |  |  | 0.84 |

| Amidament | Uts. | Parcial |
|---|---|---|
|  | Longitud |  |
| ME | 720.000 |  |
| MD | 840.000 |  |
| Total |  | 1560 |

**E0305** m3 Excavació rases i pous, mitjans mecànics, cànon abocador (10% roca)
704.565 m3 × 13.02 = 9173.44
Excavació en rases, pous o fonaments, amb mitjans mecànics i manuals en qualsevol tipus tipus de terreny, inclòs càrrega i transport a l'interior d'obra o abocador controlat, inclòs el seu cànon.

| Codi | Ut | Descripció | Rendiment | Preu | Import |
|---|---|---|---|---|---|
| M0212B | h | Camió de trabuc 16 m³ | 0.06 | 45.4 | 2.72400 |
| M0228 | h | Electrobomba sumergible 20 kW (maquinària) | 0.02 | 3.8 | 0.07600 |
| M0207 | h | Retroexcavadora 100 hp | 0.06 | 59.41 | 3.56460 |
| O0101 | h | Cap de colla | 0.02 | 26.02 | 0.52040 |
| O0110 | h | Peó | 0.12 | 20.41 | 2.44920 |
| O0102 | h | Oficial 1ª | 0.06 | 24.56 | 1.47360 |
| P1613 | u | Cànon d'abocador | 1.2 | 0.8 | 0.96000 |
| VGZ | % | Despeses indirectes | 0.105 | 6 | 0.63000 |
|  |  | Costos indirectes | 5 % | 12.39780 | 0.61989 |
|  |  | Total |  |  | 13.02 |

| Amidament | Uts. | Llarg | Ample | Alt | Parcial |
|---|---|---|---|---|---|
|  | Volum |  |  |  |  |
| Segons amidaments Istram Tub d500 | 457.000 |  |  | 1.100 |  |
| Tub sota cuneta Ø 400 mm | 1.000 | 170.000 | 0.600 | 1.200 |  |
| Tub Ø 315 mm | 1.000 | 11.000 | 0.500 | 1.000 |  |
| Tub Ø 200 mm | 1.000 | 72.000 | 0.500 | 1.000 |  |
| Arqueta recollida cunetes | 3.000 | 1.500 | 1.500 | 1.500 |  |
| Pous de registre | 8.000 | 1.200 | 1.200 | 2.000 |  |
| Embornals | 15.000 | 0.800 | 0.400 | 1.000 |  |
| Total |  |  |  |  | 704.565 |

**E0317** m3 Rebliment i piconatge rasa, material pròpia obra, inclòs càrrega i transport
485.704 m3 × 4.86 = 2360.52
Rebliment i piconatge de rasa amb compactació amb base a l'assaig de referència amb material apte procedent de la pròpia obra, inclòs càrrega i transport.

| Codi | Ut | Descripció | Rendiment | Preu | Import |
|---|---|---|---|---|---|
| M0207 | h | Retroexcavadora 100 hp | 0.025 | 59.41 | 1.48525 |
| M0211 | h | Corró de llança 650 kg (maquinària) | 0.05 | 9.61 | 0.48050 |
| O0102 | h | Oficial 1ª | 0.03 | 24.56 | 0.73680 |
| O0101 | h | Cap de colla | 0.01 | 26.02 | 0.26020 |
| O0110 | h | Peó | 0.07 | 20.41 | 1.42870 |
| VGZ | % | Despeses indirectes | 0.04 | 6 | 0.24000 |
|  |  | Costos indirectes | 5 % | 4.63145 | 0.23157 |
|  |  | Total |  |  | 4.86 |

| Amidament | Uts. | Llarg | Ample | Alt | Parcial |
|---|---|---|---|---|---|
|  | Volum |  |  |  |  |
| Segons amidaments Istram Tub d500 | 457.000 |  |  | 1.100 |  |
| Tub sota cuneta Ø 400 mm | 1.000 | 170.000 | 0.600 | 1.200 |  |
| Tub Ø 315 mm | 1.000 | 11.000 | 0.500 | 1.000 |  |
| Tub Ø 200 mm | 1.000 | 72.000 | 0.500 | 1.000 |  |
| Arqueta recollida cunetes | 3.000 | 1.500 | 1.500 | 1.500 |  |
| Pous de registre | 8.000 | 1.200 | 1.200 | 2.000 |  |
| Embornals | 15.000 | 0.800 | 0.400 | 1.000 |  |
|  | Longitud | Secció | Volum |  |  |
| DESCOMPTE TUBS,SORRA, FORMIGÓ |  |  |  |  |  |
| Tub d200 | 56.000 | 0.032 |  | -1.000 |  |
| Tub d315 | 11.000 | 0.080 |  | -1.000 |  |
| Tub d400 | 159.000 | 0.126 |  | -1.000 |  |
| Tub d500 | 353.000 | 0.200 |  | -1.000 |  |
| Arena |  |  | 121.715 | -1.000 |  |
| Formigó |  |  | 3.840 | -1.000 |  |
| Total |  |  |  |  | 485.704 |

**E0322** m3 Arena de riu en recobriment de tubs D<5 mm rentada
121.715 m3 × 21.36 = 2599.83
Arena de riu en reblert de rases i recobriment de tubs de D<5mm, rentada, neta, solta i exempta de substàncies orgàniques, argila o partícules terrosses, en tongades de 20 cm com a màxim, inclòs càrrega, transport i piconatge.

| Codi | Ut | Descripció | Rendiment | Preu | Import |
|---|---|---|---|---|---|
| M0207 | h | Retroexcavadora 100 hp | 0.025 | 59.41 | 1.48525 |
| O0101 | h | Cap de colla | 0.05 | 26.02 | 1.30100 |
| O0110 | h | Peó | 0.16 | 20.41 | 3.26560 |
| P03150 | m3 | Sorra de riu a peu d'obra (material) | 1 | 13.19 | 13.19000 |
| VGZ | % | Despeses indirectes | 0.184 | 6 | 1.10400 |
|  |  | Costos indirectes | 5 % | 20.34585 | 1.01729 |
|  |  | Total |  |  | 21.36 |

| Amidament | Uts. | Llarg | Ample | Parcial |
|---|---|---|---|---|
|  | Longitud | Amplada | Gruix |  |
| Tub d200 | 56.000 | 0.500 | 0.250 |  |
| Tub d315 | 11.000 | 0.500 | 0.250 |  |
| Tub d400 | 159.000 | 0.600 | 0.300 |  |
| Tub d500 | 353.000 | 0.800 | 0.300 |  |
| Total |  |  |  | 121.715 |

**E0884** m Formació i reperfilat de cunetes en qualsevol tipus de terreny
651 m × 2.59 = 1686.09

| Codi | Ut | Descripció | Rendiment | Preu | Import |
|---|---|---|---|---|---|
| M0208 | h | Motoanivelladora | 0.017 | 73.35 | 1.24695 |
| M0204 | h | Pala carregadora pneumàtics | 0.004 | 58.27 | 0.23308 |
| M0212B | h | Camió de trabuc 16 m³ | 0.004 | 45.4 | 0.18160 |
| O0101 | h | Cap de colla | 0.01 | 26.02 | 0.26020 |
| O0110 | h | Peó | 0.02 | 20.41 | 0.40820 |
| %16130 | % | Despeses indirectes | 6 % | 2.33003 | 0.13980 |
|  |  | Costos indirectes | 5 % | 2.46983 | 0.12349 |
|  |  | Total |  |  | 2.59 |

| Amidament | Uts. | Llarg | Parcial |
|---|---|---|---|
| Cunetes |  |  |  |
| Marge esquerre |  |  |  |
| ME Pk 10+780 a Pk 10+856 | 1.000 | 76.000 | 76.000 |
| ME Pk 11+002 a Pk 11+135 | 1.000 | 133.000 | 133.000 |
| Marge dret |  |  |  |
| MD Pk 10+780 a Pk 10+935 | 1.000 | 155.000 | 155.000 |
| MD Pk 11+002 a Pk 11+155 | 1.000 | 157.000 | 157.000 |
| MD PK 11+160 a PK 11+250 | 1.000 | 90.000 | 90.000 |
| Gual accessos |  |  |  |
| Marge esquerre |  |  |  |
| ME Pk 10+870 | 1.000 | 8.000 | 8.000 |
| ME Pk 11+145 | 1.000 | 6.000 | 6.000 |
| ME Pk 11+170 | 1.000 | 6.000 | 6.000 |
| Marge dret |  |  |  |
| MD Pk 10+900 | 1.000 | 6.000 | 6.000 |
| MD Pk 11+005 | 1.000 | 6.000 | 6.000 |
| MD Pk 11+150 | 1.000 | 8.000 | 8.000 |
| Total |  |  | 651 |

**E0601** m3 Base granular de tot-u artificial, amb motoanivelladora
171.46 m3 × 25.09 = 4301.93
Base granular de tot-u artificial ZA 0/32 o ZA 0/20, SE>35, LA<35, no plàstica, estesa i col·locada amb motoanivelladora, humectada i compactada en 2 tongades amb base l'assaig de referència.

| Codi | Ut | Descripció | Rendiment | Preu | Import |
|---|---|---|---|---|---|
| M0213 | h | Camió cisterna de 8 m³ | 0.016 | 48 | 0.76800 |
| M0210 | h | Corró vibratori autop. 10 a 12 t (maquinària) | 0.012 | 51.54 | 0.61848 |
| M0208 | h | Motoanivelladora | 0.016 | 73.35 | 1.17360 |
| O0110 | h | Peó | 0.016 | 20.41 | 0.32656 |
| O0101 | h | Cap de colla | 0.003 | 26.02 | 0.07806 |
| O0102 | h | Oficial 1ª | 0.008 | 24.56 | 0.19648 |
| P03061 | m3 | Tot-u artificial SE>35 NP ZA20 ZA32 (material) | 1.15 | 17 | 19.55000 |
| P1601 | m3 | Aigua (material) | 0.13 | 0.65 | 0.08450 |
| VGZ | % | Despeses indirectes | 0.184 | 6 | 1.10400 |
|  |  | Costos indirectes | 5 % | 23.89968 | 1.19498 |
|  |  | Total |  |  | 25.09 |

| Amidament | Uts. | Llarg | Ample | Alt | Parcial |
|---|---|---|---|---|---|
| Cunetes |  |  |  |  |  |
| Marge esquerre |  |  |  |  |  |
| ME Pk 10+780 a Pk 10+856 | 1.000 | 76.000 | 1.300 | 0.200 | 19.760 |
| ME Pk 11+002 a Pk 11+135 | 1.000 | 133.000 | 1.300 | 0.200 | 34.580 |
| Marge dret |  |  |  |  |  |
| MD Pk 10+780 a Pk 10+935 | 1.000 | 155.000 | 1.300 | 0.200 | 40.300 |
| MD Pk 11+002 a Pk 11+155 | 1.000 | 157.000 | 1.300 | 0.200 | 40.820 |
| Gual accessos |  |  |  |  |  |
| Marge esquerre |  |  |  |  |  |
| ME Pk 10+870 | 1.000 | 8.000 | 4.500 | 0.200 | 7.200 |
| ME Pk 11+145 | 1.000 | 6.000 | 4.500 | 0.200 | 5.400 |
| ME Pk 11+170 | 1.000 | 6.000 | 4.500 | 0.200 | 5.400 |
| Marge dret |  |  |  |  |  |
| MD Pk 10+900 | 1.000 | 6.000 | 4.500 | 0.200 | 5.400 |
| MD Pk 11+005 | 1.000 | 6.000 | 4.500 | 0.200 | 5.400 |
| MD Pk 11+150 | 1.000 | 8.000 | 4.500 | 0.200 | 7.200 |
| Total |  |  |  |  | 171.46 |

**E0880** m3 Formigó en revestiment de cunetes (actuacions <2000 m)
117.276 m3 × 124.84 = 14640.74
Formigó en revestiment de cunetes amb formigó tipus HM-20-P-12-I-AI, àrid 12 mm i additiu airejant, executada amb mitjans mecànics o de forma manual, inclòs vibrat, motlles, regles i guies, entroncaments, remolinat, reg de curat del formigó, totalment acabada.

| Codi | Ut | Descripció | Rendiment | Preu |
|---|---|---|---|---|
| M0225 | h | Vibrador (maquinària) | 0.1 | 2.09 |
| O0110 | h | Peó | 0.1 | 20.41 |
| O0101 | h | Cap de colla | 0.025 | 26.02 |
| O0102 | h | Oficial 1ª | 0.06 | 24.56 |
| P0508 | m3 | Formigó HM-20-P-12-I-AI, posat a l'obra en revest. cunetes (material) | 1.02 | 85.71 |
| E0515 | m2 | Encofrat de fusta per a fonaments i/o formigó ocult | 0.8 | 26.73 |
| %16130 | % | Despeses indirectes | 6 % |  |

| Amidament | Uts. | Llarg | Ample | Alt | Parcial |
|---|---|---|---|---|---|
| Cunetes |  |  |  |  |  |
| Marge esquerre |  |  |  |  |  |
| ME Pk 10+780 a Pk 10+856 | 1.000 | 76.000 | 1.300 | 0.120 | 11.856 |
| ME Pk 11+002 a Pk 11+135 | 1.000 | 133.000 | 1.300 | 0.120 | 20.748 |
| Marge dret |  |  |  |  |  |
| MD Pk 10+780 a Pk 10+935 | 1.000 | 155.000 | 1.300 | 0.120 | 24.180 |
| MD Pk 11+002 a Pk 11+155 | 1.000 | 157.000 | 1.300 | 0.120 | 24.492 |
| Gual accessos |  |  |  |  |  |
| Marge esquerre |  |  |  |  |  |
| ME Pk 10+870 | 1.000 | 8.000 | 4.500 | 0.200 | 7.200 |
| ME Pk 11+145 | 1.000 | 6.000 | 4.500 | 0.200 | 5.400 |
| ME Pk 11+170 | 1.000 | 6.000 | 4.500 | 0.200 | 5.400 |
| Marge dret |  |  |  |  |  |
| MD Pk 10+900 | 1.000 | 6.000 | 4.500 | 0.200 | 5.400 |
| MD Pk 11+005 | 1.000 | 6.000 | 4.500 | 0.200 | 5.400 |
| MD Pk 11+150 | 1.000 | 8.000 | 4.500 | 0.200 | 7.200 |
| Total |  |  |  |  | 117.276 |

**E0505** m3 Formigó HA-25 fonaments i soleres
14.4 m3 × 86.66 = 1247.90
Formigó tipus HA-25 en fonaments i soleres, elaborat en planta,col·locat.

| Codi | Ut | Descripció | Rendiment | Preu | Import |
|---|---|---|---|---|---|
| M0225 | h | Vibrador | 0.1 | 2.09 | 0.20900 |
| O0101 | h | Cap de colla | 0.025 | 26.02 | 0.65050 |
| O0102 | h | Oficial 1ª | 0.1 | 24.56 | 2.45600 |
| O0110 | h | Peó | 0.2 | 20.41 | 4.08200 |
| P0505 | m3 | Formigó HA-25 posat a l'obra (material) | 1.02 | 70 | 71.40000 |
| VGZ | % | Despeses indirectes | 0.622 | 6 | 3.73200 |
|  |  | Costos indirectes | 5 % | 82.52950 | 4.12648 |
|  |  | Total |  |  | 86.66 |

| Amidament | Uts. | Llarg | Ample | Alt | Parcial |
|---|---|---|---|---|---|
|  | Long MItja | ut | Ample | Gruix |  |
| Guals entrada finques | 10.000 | 4.000 | 2.400 | 0.150 |  |
| Total |  |  |  |  | 14.4 |

**E0502** m3 Formigó HM-20 fonaments
6.09 m3 × 83.39 = 507.85
Formigó en massa tipus HM-20 en fonaments i soleres, elaborat en planta, col·locat.

| Codi | Ut | Descripció | Rendiment | Preu | Import |
|---|---|---|---|---|---|
| M0225 | h | Vibrador | 0.16 | 2.09 | 0.33440 |
| O0102 | h | Oficial 1ª | 0.1 | 24.56 | 2.45600 |
| O0110 | h | Peó | 0.2 | 20.41 | 4.08200 |
| O0101 | h | Cap de colla | 0.025 | 26.02 | 0.65050 |
| P0503 | m3 | Formigó HM-20 posat a l'obra (material) | 1.02 | 67 | 68.34000 |
| VGZ | % | Despeses indirectes | 0.593 | 6 | 3.55800 |
|  |  | Costos indirectes | 5 % | 79.42090 | 3.97105 |
|  |  | Total |  |  | 83.39 |

| Amidament | Uts. | Llarg | Ample | Parcial |
|---|---|---|---|---|
| Revestiment baixants OD's | Longitud | Amplada | Gruix |  |
| OD 10.9 | 6.000 | 1.500 | 0.150 |  |
| OD11.1 | 4.000 | 1.500 | 0.150 |  |
| Conexions embornals creuaments carreteres | 16.000 | 0.400 | 0.600 |  |
| Total |  |  |  | 6.09 |

**E05171** m2 Malla electrosoldada en acer corrugat B 500 T, de 20x20 cm i 8 mm
96 m2 × 4.63 = 444.48
Malla electrosoldada en acer corrugat B 500 T, de 20x20 cm i 8 mm de diàmetre, col·locada.

| Codi | Ut | Descripció | Rendiment | Preu | Import |
|---|---|---|---|---|---|
| M0245 | h | Cisalla elèctrica (maquinària) | 0.002 | 3.73 | 0.00746 |
| M0246 | h | Màquina de doblegar rodó d'acer (maquinària) | 0.002 | 3 | 0.00600 |
| O0101 | h | Cap de colla | 0.001 | 26.02 | 0.02602 |
| O0110 | h | Peó | 0.003 | 20.41 | 0.06123 |
| O0102 | h | Oficial 1ª | 0.003 | 24.56 | 0.07368 |
| P0602 | kg | Filferro recuit (material) | 0.008 | 1.57 | 0.01256 |
| P06101 | m2 | Malla electrosoldada en acer corrugat B500T, de 20x20 cm i 8 mm de diàmetre (material) | 1 | 4.01 | 4.01000 |
| VGZ | % | Despeses indirectes | 0.035 | 6 | 0.21000 |
|  |  | Costos indirectes | 5 % | 4.40695 | 0.22035 |
|  |  | Total |  |  | 4.63 |

| Amidament | Uts. | Llarg | Ample | Parcial |
|---|---|---|---|---|
|  | Long MItja | ut | Ample |  |
| Guals entrada finques | 10.000 | 4.000 | 2.400 |  |
| Total |  |  |  | 96 |

**E0872** m Tub de PP corrugat doble capa Ø200 mm
72 m × 16.98 = 1222.56
Tub de PP corrugat doble capa de 200 mm. de diàmetre nominal i SN 8 kN/m2, inclòs pp de peces especials i accessoris, col·locat.

| Codi | Ut | Descripció | Rendiment | Preu | Import |
|---|---|---|---|---|---|
| O0110 | h | Peó | 0.1 | 20.41 | 2.04100 |
| O0101 | h | Cap de colla | 0.05 | 26.02 | 1.30100 |
| O0102 | h | Oficial 1ª | 0.1 | 24.56 | 2.45600 |
| P1237 | m | Tub de pp DN200 mm., SN 8 kN/m2 (material) | 1 | 7.32 | 7.32000 |
| VGZ | % | Despeses indirectes | 0.143 | 6 | 0.85800 |
| P1237%U16151 | % | Part proporcional accessoris | 30 % | 7.32000 | 2.19600 |
|  |  | Costos indirectes | 5 % | 16.17200 | 0.80860 |
|  |  | Total |  |  | 16.98 |

| Amidament | Uts. | Parcial |
|---|---|---|
| Connexions reixes | Lngitud |  |
| Pk 11+245. ME | 12.000 |  |
| PK 11+280. ME | 8.000 |  |
| PK 11+325. ME | 6.000 |  |
| PK 11+440. ME | 6.000 |  |
| PK 11+475. ME | 5.000 |  |
| PK 11+510.ME | 5.000 |  |
| PK 11+530.ME | 6.000 |  |
| PK 11+590. ME | 8.000 |  |
| PK 11+348. Connexio Embornal | 8.000 |  |
| PK 11+640. Conneixói Embornal | 8.000 |  |
| Total |  | 72 |

**E0874** m Tub de PP corrugat doble capa Ø315 mm
11 m × 23.7 = 260.70
Tub de PP corrugat doble capa de 315 mm. de diàmetre nominal i SN 8 kN/m2, inclòs pp de peces especials i accessoris, col·locat.

| Codi | Ut | Descripció | Rendiment | Preu | Import |
|---|---|---|---|---|---|
| O0110 | h | Peó | 0.14 | 20.41 | 2.85740 |
| O0102 | h | Oficial 1ª | 0.14 | 24.56 | 3.43840 |
| O0101 | h | Cap de colla | 0.03 | 26.02 | 0.78060 |
| P1241 | m | Tub de pp DN315 mm., SN 8 kN/m2 (material) | 1 | 10.99 | 10.99000 |
| VGB | % | Despeses indirectes | 0.201 | 6 | 1.20600 |
| P1241%U16101 | % | Part proporcional accessoris | 30 % | 10.99000 | 3.29700 |
|  |  | Costos indirectes | 5 % | 22.56940 | 1.12847 |
|  |  | Total |  |  | 23.7 |

| Amidament | Uts. | Llarg | Parcial |
|---|---|---|---|
| Marge esquerre |  |  |  |
| ME Pk 11+235 a P-1 | 1.000 | 11.000 | 11.000 |
| Total |  |  | 11 |

**E0875** m Tub de PP corrugat doble capa Ø400 mm
159 m × 27.09 = 4307.31
Tub de PP corrugat doble capa de 400 mm. de diàmetre nominal i SN 8 kN/m2, inclòs pp de peces especials i accessoris, col·locat.

| Codi | Ut | Descripció | Rendiment | Preu | Import |
|---|---|---|---|---|---|
| O0101 | h | Cap de colla | 0.03 | 26.02 | 0.78060 |
| O0102 | h | Oficial 1ª | 0.16 | 24.56 | 3.92960 |
| O0110 | h | Peó | 0.16 | 20.41 | 3.26560 |
| P1242 | m | Tub de pp DN400 mm., SN 8 kN/m2 (material) | 1 | 12.65 | 12.65000 |
| VGZ | % | Despeses indirectes | 0.23 | 6 | 1.38000 |
| P1242%U16151 | % | Part proporcional accessoris | 30 % | 12.65000 | 3.79500 |
|  |  | Costos indirectes | 5 % | 25.80080 | 1.29004 |
|  |  | Total |  |  | 27.09 |

| Amidament | Uts. | Llarg | Parcial |
|---|---|---|---|
| Marge esquerre |  |  |  |
| ME Pk 10+840 a Pk 10+860 | 1.000 | 24.000 | 24.000 |
| ME Pk 10+860 a Pk 10+966 | 1.000 | 135.000 | 135.000 |
| Total |  |  | 159 |

**E0876** m Tub de PP corrugat doble capa Ø500 mm
353 m × 34.16 = 12058.48
Tub de PP corrugat doble capa de 500 mm. de diàmetre nominal i SN 8 kN/m2, inclòs pp de peces especials i accessoris, col·locat.

| Codi | Ut | Descripció | Rendiment | Preu | Import |
|---|---|---|---|---|---|
| O0110 | h | Peó | 0.05 | 20.41 | 1.02050 |
| O0101 | h | Cap de colla | 0.02 | 26.02 | 0.52040 |
| O0102 | h | Oficial 1ª | 0.05 | 24.56 | 1.22800 |
| P1243 | m | Tub de pp DN500 mm., SN 8 kN/m2 (material) | 1 | 21.5 | 21.50000 |
| VGZ | % | Despeses indirectes | 0.302 | 6 | 1.81200 |
| P1243%U16151 | % | Part proporcional accessoris | 30 % | 21.50000 | 6.45000 |
|  |  | Costos indirectes | 5 % | 32.53090 | 1.62655 |
|  |  | Total |  |  | 34.16 |

| Amidament | Uts. | Llarg | Parcial |
|---|---|---|---|
| Desguàs de calçada a P-1 | 1.000 | 9.000 | 9.000 |
| P-1 a P-2 | 1.000 | 35.000 | 35.000 |
| P-2 a P-3 | 1.000 | 44.000 | 44.000 |
| P-3 a P-4 | 1.000 | 55.000 | 55.000 |
| P-4 a P-5 | 1.000 | 55.000 | 55.000 |
| P-5 a P-6 | 1.000 | 45.000 | 45.000 |
| P-6 a P-7 | 1.000 | 55.000 | 55.000 |
| P-7 a P-8 | 1.000 | 55.000 | 55.000 |
| Total |  |  | 353 |

**E08703** u Arqueta drenatge per recollida de cunetes, Hmax=2,00 m, 2 reixes D-400
3 u × 1209.55 = 3628.65
Arqueta de drenatge per a recollida de les aigües pluvials provinents de les cunetes de fins a 2,00 m d'alçària amb bonera i reixa abatible classe C-250 de 790x355x29 mm amb bastiment i 2 reixes de fosa talla-aigües 973x490x70 mm classe D-400 segons plànols, de formigó armat, inclòs excavació, base de formigó de neteja i encofrat, totalment acabada.

| Codi | Ut | Descripció | Rendiment | Preu |
|---|---|---|---|---|
| O0110 | h | Peó | 3.6 | 20.41 |
| O0102 | h | Oficial 1ª | 1.8 | 24.56 |
| O0101 | h | Cap de colla | 0.18 | 26.02 |
| P1242 | m | Tub de pp DN400 mm., SN 8 kN/m2 | 0.21 | 12.65 |
| P06202 | u | Reixa i marc C-250 (material) | 1 | 65.16 |
| P0503 | m3 | Formigó HM-20 posat a l'obra | 2.5 | 67 |
| P0502 | m3 | Formigó HL-150 posat a l'obra (material) | 0.16 | 60.5 |
| P1609 | m3 | Excavació de terres | 5.5 | 11.12 |
| P0617 | u | Reixa i bastiment 985x495x70 mm D-400 (material) | 2 | 132 |
| E0516 | m2 | Encofrat de fusta per a formigó vist | 3.55 | 33.78 |
| E0515 | m2 | Encofrat de fusta per a fonaments i/o formigó ocult | 11 | 26.73 |
| %16130 | % | Despeses indirectes | 6 % |  |

| Amidament | Uts. | Parcial |
|---|---|---|
| Marge esquerre |  |  |
| ME Pk 10+840 | 1.000 | 1.000 |
| ME Pk 10+860 | 1.000 | 1.000 |
| ME Pk 11+235 | 1.000 | 1.000 |
| Total |  | 3 |

**E08201** u Embornal amb bústia i reixa anti-caiguda de bicletes de fosa 840x340x70 mm C-250
16 u × 256.98 = 4111.68
Embornal amb vorada tipus bústia, inclòs reixa i marc abatible anti-caiguda de bicicletes de fosa dúctil de 840x340x70 mm classe C-250, acabat amb pintura negra asfàltica, inclou excavació, totalment acabada.

| Codi | Ut | Descripció | Rendiment | Preu |
|---|---|---|---|---|
| O0102 | h | Oficial 1ª | 1.05 | 24.56 |
| O0101 | h | Cap de colla | 0.1 | 26.02 |
| O0110 | h | Peó | 1.05 | 20.41 |
| P1609 | m3 | Excavació de terres | 1 | 11.12 |
| P1005 | m | Vorada pref. form. tipus bústia. (material) | 1 | 9.82 |
| P06203 | U | Reixa i marc C-250 anti-bicicletes (material) | 1 | 95.2 |
| VGZ | % | Despeses indirectes | 1.887 | 6 |
| E0515 | m2 | Encofrat de fusta per a fonaments i/o formigó ocult | 1.87 | 26.73 |
| E0502 | m3 | Formigó HM-20 fonaments | 0.25 | 83.39 |

| Amidament | Uts. | Parcial |
|---|---|---|
| EM-1 | 1.000 | 1.000 |
| EM-2 | 1.000 | 1.000 |
| EM-3 | 1.000 | 1.000 |
| EM4 | 1.000 | 1.000 |
| EM-5 | 1.000 | 1.000 |
| EM-6 | 1.000 | 1.000 |
| EM-7 | 1.000 | 1.000 |
| EM-8 | 1.000 | 1.000 |
| EM-9 | 1.000 | 1.000 |
| EM-10 | 1.000 | 1.000 |
| EM-11 | 1.000 | 1.000 |
| EM-12 | 1.000 | 1.000 |
| EM-13 | 1.000 | 1.000 |
| EM-14 | 1.000 | 1.000 |
| EM-15 | 1.000 | 1.000 |
| Em-4b | 1.000 | 1.000 |
| Total |  | 16 |

**E0835** u Pou registre DN1000 formigó pref, tapa Ø650 i bastiment fosa i pates, Hmax=1,80 m
8 u × 485.2 = 3881.60
Pou de registre Ø1000 de formigó prefabricat fins 1,80 m d'alçada, inclòs tapa de fosa de Ø650 mm exterior, estanca i insonora, marc Ø800, amb bastiment de fosa grisa, fins 1 bar de pressió d'aigua i graons d'acer revestits de polipropilè.

| Codi | Ut | Descripció | Rendiment | Preu |
|---|---|---|---|---|
| M0225 | h | Vibrador | 0.03 | 2.09 |
| O0101 | h | Cap de colla | 0.025 | 26.02 |
| O0102 | h | Oficial 1ª | 2 | 24.56 |
| O0110 | h | Peó | 2.5 | 20.41 |
| P0652 | u | Con reductor asimètric 1000x690 mm (material) | 1 | 70 |
| P0503 | m3 | Formigó HM-20 posat a l'obra | 0.6 | 67 |
| P0618 | u | Tapa fosa Ø650 mm. exterior, marc Ø800 mm., classe D-400 (material) | 1 | 123.5 |
| P0651 | u | Graó d'acer revestit de polipropilè, 40 cm d'amplada (material) | 3 | 5.48 |
| P1609 | m3 | Excavació de terres | 2.2 | 11.12 |
| VGZ | % | Despeses indirectes | 4.087 | 6 |
| E0515 | m2 | Encofrat de fusta per a fonaments i/o formigó ocult | 2.44 | 26.73 |

| Amidament | Uts. | Parcial |
|---|---|---|
| P-1 | 1.000 | 1.000 |
| P-2 | 1.000 | 1.000 |
| P-3 | 1.000 | 1.000 |
| P-4 | 1.000 | 1.000 |
| P-5 | 1.000 | 1.000 |
| P-6 | 1.000 | 1.000 |
| P-7 | 1.000 | 1.000 |
| P-8 | 1.000 | 1.000 |
| Total |  | 8 |

**E0831** u Connexió d'embornal o bonera a col·lector general
23 u × 190.87 = 4390.01
Connexió d'embornal o bonera a col·lector general, inclòs la totalitat de l'obra civil necessària i mitjans auxiliars, càrrega i transport de les runes a l'abocador, cànon i condicionament del mateix, totalment acabada.

| Codi | Ut | Descripció | Rendiment | Preu |
|---|---|---|---|---|
| M0225 | h | Vibrador | 0.04 | 2.09 |
| O0110 | h | Peó | 2 | 20.41 |
| O0102 | h | Oficial 1ª | 2 | 24.56 |
| P0503 | m3 | Formigó HM-20 posat a l'obra | 0.4 | 67 |
| VGZ | % | Despeses indirectes | 1.492 | 6 |
| E0515 | m2 | Encofrat de fusta per a fonaments i/o formigó ocult | 2.2 | 26.73 |

| Amidament | Uts. | Parcial |
|---|---|---|
| EM-1 | 1.000 | 1.000 |
| EM-2 | 1.000 | 1.000 |
| EM-3 | 1.000 | 1.000 |
| EM4 | 1.000 | 1.000 |
| EM-5 | 1.000 | 1.000 |
| EM-6 | 1.000 | 1.000 |
| EM-7 | 1.000 | 1.000 |
| EM-8 | 1.000 | 1.000 |
| EM-9 | 1.000 | 1.000 |
| EM-10 | 1.000 | 1.000 |
| EM-11 | 1.000 | 1.000 |
| EM-12 | 1.000 | 1.000 |
| EM-13 | 1.000 | 1.000 |
| EM-14 | 1.000 | 1.000 |
| EM-15 | 1.000 | 1.000 |
| Reixa existent a P-1 | 1.000 | 1.000 |
| Reixa existent a P-2 | 1.000 | 1.000 |
| Nova reixa a P-3 | 1.000 | 1.000 |
| Nova reixa a P-5 | 1.000 | 1.000 |
| Nova reixa a P-6 | 1.000 | 1.000 |
| Nova reixa a Pk 11+515 | 1.000 | 1.000 |
| Reixa existent a Pk 11+530 | 1.000 | 1.000 |
| Reixa existent a P-8 | 1.000 | 1.000 |
| Total |  | 23 |

**E0828** u Reixa de fosa, 973x490x70 mm, inclòs bastiment (model corta aguas B-30AD, necessitem 3 uts/arqueta)
15 u × 153.05 = 2295.75
Subministrament i col·locació de reixa de fosa, de 973x490x70 mm, inclòs bastiment, per embornal.

| Codi | Ut | Descripció | Rendiment | Preu | Import |
|---|---|---|---|---|---|
| O0102 | h | Oficial 1ª | 0.05 | 24.56 | 1.22800 |
| O0101 | h | Cap de colla | 0.01 | 26.02 | 0.26020 |
| O0110 | h | Peó | 0.2 | 20.41 | 4.08200 |
| P0617 | u | Reixa i bastiment 985x495x70 mm D-400 | 1 | 132 | 132.00000 |
| VGZ | % | Despeses indirectes | 1.366 | 6 | 8.19600 |
|  |  | Costos indirectes | 5 % | 145.76620 | 7.28831 |
|  |  | Total |  |  | 153.05 |

| Amidament | Uts. | Parcial |
|---|---|---|
| EM-1 | 1.000 | 1.000 |
| EM-2 | 1.000 | 1.000 |
| EM-3 | 1.000 | 1.000 |
| EM4 | 1.000 | 1.000 |
| EM-5 | 1.000 | 1.000 |
| EM-6 | 1.000 | 1.000 |
| EM-7 | 1.000 | 1.000 |
| EM-8 | 1.000 | 1.000 |
| EM-9 | 1.000 | 1.000 |
| EM-10 | 1.000 | 1.000 |
| EM-11 | 1.000 | 1.000 |
| EM-12 | 1.000 | 1.000 |
| EM-13 | 1.000 | 1.000 |
| EM-14 | 1.000 | 1.000 |
| EM-15 | 1.000 | 1.000 |
| Total |  | 15 |

**E04102** t Escullera amb blocs pedra calcària <400 kg
13.2 t × 23.79 = 314.03
Escullera amb blocs de pedra calcària de 400 kg com a màxim, col·locats amb pala carregadora, inclòs càrrega i transport.

| Codi | Ut | Descripció | Rendiment | Preu | Import |
|---|---|---|---|---|---|
| M0212B | h | Camió de trabuc 16 m³ | 0.015 | 45.4 | 0.68100 |
| M0205 | h | Pala carregadora sobre orugues | 0.015 | 73.35 | 1.10025 |
| O0110 | h | Peó | 0.1 | 20.41 | 2.04100 |
| O0101 | h | Cap de colla | 0.01 | 26.02 | 0.26020 |
| O0102 | h | Oficial 1ª | 0.04 | 24.56 | 0.98240 |
| P03122 | t | Bloc pedra calcària esc. 400 kg (material) | 1 | 16.35 | 16.35000 |
| VGZ | % | Despeses indirectes | 0.207 | 6 | 1.24200 |
|  |  | Costos indirectes | 5 % | 22.65685 | 1.13284 |
|  |  | Total |  |  | 23.79 |

| Amidament | Uts. | Llarg | Ample | Alt | Parcial |
|---|---|---|---|---|---|
| Aletes desguàs calçada Pk 11+245 | 2.000 | 0.600 | 1.500 | 2.000 | 3.600 |
|  | 2.000 | 0.600 | 1.500 | 2.000 | 3.600 |
| Emmacat marge dret | 2.000 | 3.000 | 0.500 | 2.000 | 6.000 |
| Total |  |  |  |  | 13.2 |

**E0337** m3 Graveta 18-25mm, amidat sobre perfil
35 m3 × 28.39 = 993.65
Subministrament de grava decorativa o altre àrid decoratiu a determinar per la Direcció d'Obra, estès i anivellat amb un gruix de fins a 10 cm, a l'interior de la rotonda o espais destinats a l'enjardiment.

| Codi | Ut | Descripció | Rendiment | Preu | Import |
|---|---|---|---|---|---|
| M0207 | h | Retroexcavadora 100 hp | 0.025 | 59.41 | 1.48525 |
| O0102 | h | Oficial 1ª | 0.08 | 24.56 | 1.96480 |
| O0101 | h | Cap de colla | 0.04 | 26.02 | 1.04080 |
| O0110 | h | Peó | 0.15 | 20.41 | 3.06150 |
| P0322 | m3 | Grava de pedrera de 18-25 mm. (material) | 1 | 18.02 | 18.02000 |
| VGZ | % | Despeses indirectes | 0.245 | 6 | 1.47000 |
|  |  | Costos indirectes | 5 % | 27.04235 | 1.35212 |
|  |  | Total |  |  | 28.39 |

| Amidament | Uts. | Parcial |
|---|---|---|
|  | Volum |  |
| Previsió drenar tram cuneta | 35.000 |  |
| Total |  | 35 |

**E08912** u Connexió col·lector a pou existent
1 u × 233.25 = 233.25
Connexió de col·lector a pou existent, inclòs la totalitat de l'obra civil necessària i mitjans auxiliars, càrrega i transport de les runes a l'abocador, cànon i condicionament del mateix, totalment acabada.

| Codi | Ut | Descripció | Rendiment | Preu | Import |
|---|---|---|---|---|---|
| M0201 | h | Compressor aire gasoil 13,3 m³/h | 1 | 21.09 | 21.09000 |
| M0212B | h | Camió de trabuc 16 m³ | 1 | 45.4 | 45.40000 |
| M0204 | h | Pala carregadora pneumàtics | 0.1 | 58.27 | 5.82700 |
| O0110 | h | Peó | 2 | 20.41 | 40.82000 |
| O0101 | h | Cap de colla | 0.5 | 26.02 | 13.01000 |
| O0102 | h | Oficial 1ª | 2 | 24.56 | 49.12000 |
| P0503 | m3 | Formigó HM-20 posat a l'obra | 0.5 | 67 | 33.50000 |
| P1613 | u | Cànon d'abocador | 1 | 0.8 | 0.80000 |
| %16131 | % | Despeses indirectes | 6 % | 209.56700 | 12.57402 |
|  |  | Costos indirectes | 5 % | 222.14102 | 11.10705 |
|  |  | Total |  |  | 233.25 |

| Amidament | Uts. | Parcial |
|---|---|---|
| OD-10.9 | 1.000 | 1.000 |
| Total |  | 1 |

**E0862** m Interceptor d'aigües pluvials amb reixa de fosa 973x490x70 mm D-400
34.5 m × 393.13 = 13562.99
Interceptor d'aigües pluvials amb reixes talla-aigües de fosa dúctil de 973x490x70 mm classe D-400, acabat amb pintura negra asfàltica, inclòs canal, excavació, marcs angulars i perfil laterals, juntes insonoritzants, col·locada i empotrada amb dau armat amb formigó HA-25 al voltant de la canal amb un gruix mínim de parets i base de 25 cm, totalment connectada i acabada.

| Codi | Ut | Descripció | Rendiment | Preu |
|---|---|---|---|---|
| O0101 | h | Cap de colla | 0.4 | 26.02 |
| O0102 | h | Oficial 1ª | 2 | 24.56 |
| O0110 | h | Peó | 2 | 20.41 |
| P0503 | m3 | Formigó HM-20 posat a l'obra | 0.4 | 67 |
| P0617 | u | Reixa i bastiment 985x495x70 mm D-400 | 1.33 | 132 |
| P1609 | m3 | Excavació de terres | 0.7 | 11.12 |
| VGF | % | Despeses indirectes | 3.016 | 6 |
| E0515 | m2 | Encofrat de fusta per a fonaments i/o formigó ocult | 1.8 | 26.73 |

| Amidament | Uts. | Llarg | Parcial |
|---|---|---|---|
| Nova reixa a P-3 | 1.000 | 3.000 | 3.000 |
| Nova reixa a P-5 | 1.000 | 4.500 | 4.500 |
| Nova reixa a P-6 | 1.000 | 7.500 | 7.500 |
| Nova reixa a Pk 11+515 | 1.000 | 7.500 | 7.500 |
| Nova reixa accesso MD |  | 12.000 | 12.000 |
| Total |  |  | 34.5 |

**E0823** m Baixant aigües pluvials talús peça U 41x15 cm interiors
8 m × 40.87 = 326.96
Baixant de desguàs de peces de formigó prefabricat bicapa amb secció en forma d'U, de dimensions interiors mínimes de 41x15 cm i 70 cm de longitud, resistència a compressió 275 kg/cm², col·locada en talussos, inclòs l'excavació en qualsevol tipus de terreny, recalçada amb formigó tipus HM-20, inclòs rastrells, totalment acabada.

| Codi | Ut | Descripció | Rendiment | Preu | Import |
|---|---|---|---|---|---|
| O0110 | h | Peó | 0.15 | 20.41 | 3.06150 |
| O0102 | h | Oficial 1ª | 0.12 | 24.56 | 2.94720 |
| O0101 | h | Cap de colla | 0.05 | 26.02 | 1.30100 |
| P10191 | m | Baixant prefabricat en forma d'U 41x15 cm (material) | 1.05 | 21.78 | 22.86900 |
| P0503 | m3 | Formigó HM-20 posat a l'obra | 0.1 | 67 | 6.70000 |
| VGZ | % | Despeses indirectes | 0.341 | 6 | 2.04600 |
|  |  | Costos indirectes | 5 % | 38.92470 | 1.94624 |
|  |  | Total |  |  | 40.87 |

| Amidament | Uts. | Parcial |
|---|---|---|
|  | Longitud |  |
| OD11.1. En previsió | 8.000 |  |
| Total |  | 8 |

**E0832** u Connexió de baixant a cuneta, inclosa arqueta
1 u × 209.99 = 209.99
Connexió de baixant a cuneta, inclosa l'arqueta sobreeixidor, totalment acabada.

| Codi | Ut | Descripció | Rendiment | Preu |
|---|---|---|---|---|
| O0110 | h | Peó | 2 | 20.41 |
| O0102 | h | Oficial 1ª | 2 | 24.56 |
| P0503 | m3 | Formigó HM-20 posat a l'obra | 0.4 | 67 |
| VGZ | % | Despeses indirectes | 1.648 | 6 |
| E0516 | m2 | Encofrat de fusta per a formigó vist | 2.28 | 33.78 |

| Amidament | Uts. | Parcial |
|---|---|---|
|  | ut |  |
| OD11.1. En previsió | 1.000 |  |
| Total |  | 1 |

**E0341** u Cales per a localització serveis
15 u × 62.63 = 939.45
Cales pera a la localització dels serveis existents.

| Codi | Ut | Descripció | Rendiment | Preu | Import |
|---|---|---|---|---|---|
| M0207 | h | Retroexcavadora 100 hp | 0.4 | 59.41 | 23.76400 |
| O0102 | h | Oficial 1ª | 0.4 | 24.56 | 9.82400 |
| O0110 | h | Peó | 1 | 20.41 | 20.41000 |
| O0101 | h | Cap de colla | 0.1 | 26.02 | 2.60200 |
| VGZ | % | Despeses indirectes | 0.508 | 6 | 3.04800 |
|  |  | Costos indirectes | 5 % | 59.64800 | 2.98240 |
|  |  | Total |  |  | 62.63 |

| Amidament | Uts. | Parcial |
|---|---|---|
|  | ut |  |
| En previsó localtizació tubs existents | 15.000 |  |
| Total |  | 15 |

## 01.04 DRENATGE TRANSVERSAL
Import: 30211.25

### 01.04.01 OD-10.9
Import: 11640.13

**E0305** m3 Excavació rases i pous, mitjans mecànics, cànon abocador (10% roca)
57.898 m3 × 13.02 = 753.83

| Amidament | Uts. | Llarg | Ample | Alt | Parcial |
|---|---|---|---|---|---|
| Calaix | 1.000 | 8.000 | 3.000 | 2.000 | 48.000 |
| Aletes | 4.000 | 2.000 | 0.250 | 1.200 | 2.400 |
| Fonaments aletes | 4.000 | 2.000 | 1.000 | 0.500 | 4.000 |
| Embocadura | 2.000 | 2.100 | 1.800 | 0.300 | 2.268 |
| Descompte marc | -2.000 | 1.800 | 1.300 | 0.250 | -1.170 |
| Solera | 2.000 | 2.000 | 3.000 | 0.200 | 2.400 |
| Total |  |  |  |  | 57.898 |

**E04102** t Escullera amb blocs pedra calcària <400 kg
84 t × 23.79 = 1998.36

| Amidament | Uts. | Llarg | Ample | Alt | Parcial |
|---|---|---|---|---|---|
| Mur vial de vianants | 10.000 | 0.800 | 1.500 | 2.000 | 24.000 |
| Emmacat marge esquerre | 10.000 | 2.000 | 0.500 | 2.000 | 20.000 |
| En previsió fonamentació | 10.000 | 2.000 | 1.000 | 2.000 | 40.000 |
| Total |  |  |  |  | 84 |

**E0322** m3 Arena de riu en recobriment de tubs D<5 mm rentada
1.2 m3 × 21.36 = 25.63

| Amidament | Uts. | Llarg | Ample | Alt | Parcial |
|---|---|---|---|---|---|
| OD-10.9 | 1.000 | 8.000 | 3.000 | 0.050 | 1.200 |
| Total |  |  |  |  | 1.2 |

**E0316** m3 Rebliment i piconatge rasa, material préstec, inclòs càrrega i transport
27.178 m3 × 10.66 = 289.72
Rebliment i piconatge de rasa amb compactació amb base a l'assaig de referència amb material apte de préstec, inclòs càrrega i transport.

| Codi | Ut | Descripció | Rendiment | Preu | Import |
|---|---|---|---|---|---|
| M0207 | h | Retroexcavadora 100 hp | 0.03 | 59.41 | 1.78230 |
| M0211 | h | Corró de llança 650 kg | 0.05 | 9.61 | 0.48050 |
| O0110 | h | Peó | 0.07 | 20.41 | 1.42870 |
| O0101 | h | Cap de colla | 0.01 | 26.02 | 0.26020 |
| O0102 | h | Oficial 1ª | 0.03 | 24.56 | 0.73680 |
| P0307 | m3 | Terra de préstec | 1 | 5 | 5.00000 |
| VGZ | % | Despeses indirectes | 0.077 | 6 | 0.46200 |
|  |  | Costos indirectes | 5 % | 10.15050 | 0.50753 |
|  |  | Total |  |  | 10.66 |

| Amidament | Uts. | Llarg | Ample | Alt | Parcial |
|---|---|---|---|---|---|
| Excavació | 1.000 | 57.898 |  |  | 57.898 |
| Marc prefabricat | -1.000 | 8.000 | 1.800 | 1.300 | -18.720 |
| Base granular | -1.000 | 8.000 | 3.000 | 0.500 | -12.000 |
| Total |  |  |  |  | 27.178 |

**E0502** m3 Formigó HM-20 fonaments
5.4 m3 × 83.39 = 450.31

| Amidament | Uts. | Llarg | Ample | Alt | Parcial |
|---|---|---|---|---|---|
| Solera | 2.000 | 9.000 | 3.000 | 0.100 | 5.400 |
| Total |  |  |  |  | 5.4 |

**E0601** m3 Base granular de tot-u artificial, amb motoanivelladora
44.4 m3 × 25.09 = 1114.00

| Amidament | Uts. | Llarg | Ample | Alt | Parcial |
|---|---|---|---|---|---|
| OD-10.9 | 1.000 | 8.000 | 3.000 | 0.500 |  |
|  | Altura | Gruix | Costats | Longitud |  |
| Parets laterals marc | 1.200 | 1.500 | 2.000 | 9.000 |  |
| Total |  |  |  |  | 44.4 |

**EPN08** m Marc prefabricat de formigó armat de dimensions de 1,5 m d'amplària i 1 m d'altura lliures (1500x100
10 m × 465.79 = 4657.90
Marc prefabricat de formigó armat de dimensions de 1,5 m d'amplària i 1 m d'altura lliures (1500x1000/2000 HA) apte segons càrregues IAP-11. Totalment col·locat, impermeabiltizat i incloent execució de juntes entre peces.

| Codi | Ut | Descripció | Rendiment | Preu | Import |
|---|---|---|---|---|---|
| M0205 | h | Pala carregadora sobre orugues | 0.1 | 73.35 | 7.33500 |
| O0102 | h | Oficial 1ª | 0.4 | 24.56 | 9.82400 |
| O0110 | h | Peó | 0.8 | 20.41 | 16.32800 |
| PN111 | m | Marc prefabricat de formigó armat 1500x1000/2000 HA | 1 | 395 | 395.00000 |
| P09125 | m | Junt elastomèric 24 cm. ampl. (material) | 1 | 7.2 | 7.20000 |
| VGZ | % | Despeses indirectes | 1.321 | 6 | 7.92600 |
|  |  | Costos indirectes | 5 % | 443.61300 | 22.18065 |
|  |  | Total |  |  | 465.79 |

| Amidament | Uts. | Llarg | Parcial |
|---|---|---|---|
| OD-10.9 | 1.000 | 10.000 | 10.000 |
| Total |  |  | 10 |

**E0533** m2 Pintura bituminosa en extradós de murs (tres capes)
45 m2 × 2.59 = 116.55

| Codi | Ut | Descripció | Rendiment | Preu | Import |
|---|---|---|---|---|---|
| O0102 | h | Oficial 1ª | 0.02 | 24.56 | 0.49120 |
| O0110 | h | Peó | 0.08 | 20.41 | 1.63280 |
| P0412 | kg | Emulsió bituminosa tipus C50BF4 IMP (material) | 1.8 | 0.19 | 0.34200 |
|  |  | Costos indirectes | 5 % | 2.46600 | 0.12330 |
|  |  | Total |  |  | 2.59 |

| Amidament | Uts. | Llarg | Ample | Alt | Parcial |
|---|---|---|---|---|---|
| Laterals caixó | 2.000 | 10.000 | 1.500 |  | 30.000 |
| Part superior caixò | 1.000 | 10.000 |  | 1.500 | 15.000 |
| Total |  |  |  |  | 45 |

**E0505** m3 Formigó HA-25 fonaments i soleres
9.898 m3 × 86.66 = 857.76

| Amidament | Uts. | Llarg | Ample | Alt | Parcial |
|---|---|---|---|---|---|
| Aletes | 4.000 | 2.000 | 0.250 | 1.200 | 2.400 |
| Fonaments aletes | 4.000 | 2.000 | 1.000 | 0.500 | 4.000 |
| Embocadura | 2.000 | 2.100 | 1.800 | 0.300 | 2.268 |
| Descompte marc | -2.000 | 1.800 | 1.300 | 0.250 | -1.170 |
| Solera | 2.000 | 2.000 | 3.000 | 0.200 | 2.400 |
| Total |  |  |  |  | 9.898 |

**E0515** m2 Encofrat de fusta per a fonaments i/o formigó ocult
27.62 m2 × 26.73 = 738.28
Encofrat de fusta per a fonaments i formigó ocult, col·locat.

| Codi | Ut | Descripció | Rendiment | Preu | Import |
|---|---|---|---|---|---|
| M0214 | h | Camió grua 12 tn | 0.025 | 42.07 | 1.05175 |
| O0102 | h | Oficial 1ª | 0.11 | 24.56 | 2.70160 |
| O0110 | h | Peó | 0.11 | 20.41 | 2.24510 |
| O0101 | h | Cap de colla | 0.02 | 26.02 | 0.52040 |
| P0706 | u | Puntal telescòpic. (material) | 0.05 | 11.29 | 0.56450 |
| P0702 | m3 | Llata de fusta de pi (material) | 0.001 | 288.46 | 0.28846 |
| P0701 | m | Tauló de fusta de pi (material) | 2 | 0.42 | 0.84000 |
| P0707 | l | Desencofrant (material) | 0.05 | 1.6 | 0.08000 |
| P0602 | kg | Filferro recuit | 0.3 | 1.57 | 0.47100 |
| P0604 | kg | Claus d'acer zincats (material) | 0.15 | 1.71 | 0.25650 |
| P0704 | m2 | Tauler de fusta de pi 22 mm. (material) | 1 | 15.05 | 15.05000 |
| VGZ | % | Despeses indirectes | 0.231 | 6 | 1.38600 |
|  |  | Costos indirectes | 5 % | 25.45531 | 1.27277 |
|  |  | Total |  |  | 26.73 |

| Amidament | Uts. | Llarg | Ample | Parcial |
|---|---|---|---|---|
| Aletes | 8.000 | 2.000 | 1.200 | 19.200 |
|  | 4.000 | 0.250 | 0.500 | 0.500 |
|  | 4.000 | 0.250 | 1.200 | 1.200 |
| Fonaments aletes | 8.000 | 2.000 | 0.500 | 8.000 |
|  | 8.000 | 1.000 | 0.500 | 4.000 |
| Embocadura | 4.000 | 2.100 | 0.300 | 2.520 |
|  | 4.000 | 1.300 | 0.300 | 1.560 |
| Descompte marc | -4.000 | 1.800 | 1.300 | -9.360 |
| Total |  |  |  | 27.62 |

**E0517** kg Acer especial B-500S de límit elàstic 500 N/mm2 en barres corrugades
490.608 kg × 1.3 = 637.79
Subministrament d'acer B 500 S de límit elàstic 500 n/mm2 en barres corrugades, inclòs muntatge, distanciadors i col·locació.

| Codi | Ut | Descripció | Rendiment | Preu | Import |
|---|---|---|---|---|---|
| M0246 | h | Màquina de doblegar rodó d'acer | 0.003 | 3 | 0.00900 |
| M0245 | h | Cisalla elèctrica | 0.003 | 3.73 | 0.01119 |
| O0101 | h | Cap de colla | 0.002 | 26.02 | 0.05204 |
| O0102 | h | Oficial 1ª | 0.004 | 24.56 | 0.09824 |
| O0110 | h | Peó | 0.004 | 20.41 | 0.08164 |
| P0607 | kg | Acer corrugat B500S en barres (material) | 1 | 0.92 | 0.92000 |
| P0602 | kg | Filferro recuit | 0.008 | 1.57 | 0.01256 |
| VGZ | % | Despeses indirectes | 0.009 | 6 | 0.05400 |
|  |  | Costos indirectes | 5 % | 1.23867 | 0.06193 |
|  |  | Total |  |  | 1.3 |

| Amidament | Uts. | Llarg | Ample | Alt | Parcial |
|---|---|---|---|---|---|
| Aletes |  |  |  |  |  |
| Ø 10 mm | 4.000 | 10.000 | 2.200 | 0.640 | 56.320 |
|  | 4.000 | 24.000 | 1.700 | 0.640 | 104.448 |
| Fonaments aletes |  |  |  |  |  |
| Ø 10 mm | 4.000 | 11.000 | 2.200 | 0.640 | 61.952 |
|  | 4.000 | 24.000 | 1.700 | 0.640 | 104.448 |
| Embocadura |  |  |  |  |  |
| Ø 10 mm | 2.000 | 20.000 | 1.800 | 0.640 | 46.080 |
|  | 2.000 | 4.000 | 2.700 | 0.640 | 13.824 |
|  | 2.000 | 20.000 | 1.800 | 0.640 | 46.080 |
|  | 2.000 | 8.000 | 2.700 | 0.640 | 27.648 |
| Ø 12 mm | 2.000 | 6.000 | 2.700 | 0.920 | 29.808 |
| Total |  |  |  |  | 490.608 |

### 01.04.02 OD-11.1
Import: 12434.36

**E0305** m3 Excavació rases i pous, mitjans mecànics, cànon abocador (10% roca)
66.898 m3 × 13.02 = 871.01

| Amidament | Uts. | Llarg | Ample | Alt | Parcial |
|---|---|---|---|---|---|
| Calaix | 1.000 | 9.500 | 3.000 | 2.000 | 57.000 |
| Aletes | 4.000 | 2.000 | 0.250 | 1.200 | 2.400 |
| Fonaments aletes | 4.000 | 2.000 | 1.000 | 0.500 | 4.000 |
| Embocadura | 2.000 | 2.100 | 1.800 | 0.300 | 2.268 |
| Descompte marc | -2.000 | 1.800 | 1.300 | 0.250 | -1.170 |
| Solera | 2.000 | 2.000 | 3.000 | 0.200 | 2.400 |
| Total |  |  |  |  | 66.898 |

**E04102** t Escullera amb blocs pedra calcària <400 kg
84 t × 23.79 = 1998.36

| Amidament | Uts. | Llarg | Ample | Alt | Parcial |
|---|---|---|---|---|---|
| Emmacat marge esquerre | 12.000 | 3.000 | 0.500 | 2.000 | 36.000 |
| En previsió fonamentació | 12.000 | 2.000 | 1.000 | 2.000 | 48.000 |
| Total |  |  |  |  | 84 |

**E0322** m3 Arena de riu en recobriment de tubs D<5 mm rentada
1.425 m3 × 21.36 = 30.44

| Amidament | Uts. | Llarg | Ample | Alt | Parcial |
|---|---|---|---|---|---|
| OD-11.1 | 1.000 | 9.500 | 3.000 | 0.050 | 1.425 |
| Total |  |  |  |  | 1.425 |

**E0316** m3 Rebliment i piconatge rasa, material préstec, inclòs càrrega i transport
30.418 m3 × 10.66 = 324.26

| Amidament | Uts. | Llarg | Ample | Alt | Parcial |
|---|---|---|---|---|---|
| Excavació | 1.000 | 66.898 |  |  | 66.898 |
| Marc prefabricat | -1.000 | 9.500 | 1.800 | 1.300 | -22.230 |
| Base granular | -1.000 | 9.500 | 3.000 | 0.500 | -14.250 |
| Total |  |  |  |  | 30.418 |

**E0502** m3 Formigó HM-20 fonaments
6.6 m3 × 83.39 = 550.37

| Amidament | Uts. | Llarg | Ample | Alt | Parcial |
|---|---|---|---|---|---|
| Solera | 2.000 | 11.000 | 3.000 | 0.100 | 6.600 |
| Total |  |  |  |  | 6.6 |

**E0601** m3 Base granular de tot-u artificial, amb motoanivelladora
53.85 m3 × 25.09 = 1351.10

| Amidament | Uts. | Llarg | Ample | Alt | Parcial |
|---|---|---|---|---|---|
| OD-11.1 | 1.000 | 9.500 | 3.000 | 0.500 |  |
|  | Altura | Gruix | Costats | Longitud |  |
| Parets laterals marc | 1.200 | 1.500 | 2.000 | 11.000 |  |
| Total |  |  |  |  | 53.85 |

**EPN08** m Marc prefabricat de formigó armat de dimensions de 1,5 m d'amplària i 1 m d'altura lliures (1500x100
11 m × 465.79 = 5123.69

| Amidament | Uts. | Llarg | Parcial |
|---|---|---|---|
| OD-11.1 | 1.000 | 11.000 | 11.000 |
| Total |  |  | 11 |

**E0533** m2 Pintura bituminosa en extradós de murs (tres capes)
49.5 m2 × 2.59 = 128.21

| Amidament | Uts. | Llarg | Ample | Alt | Parcial |
|---|---|---|---|---|---|
| Laterals caixó | 2.000 | 11.000 | 1.500 |  | 33.000 |
| Part superior caixò | 1.000 | 11.000 |  | 1.500 | 16.500 |
| Total |  |  |  |  | 49.5 |

**E0505** m3 Formigó HA-25 fonaments i soleres
9.018 m3 × 86.66 = 781.50

| Amidament | Uts. | Llarg | Ample | Alt | Parcial |
|---|---|---|---|---|---|
| Aletes | 4.000 | 1.800 | 0.250 | 1.200 | 2.160 |
| Fonaments aletes | 4.000 | 1.800 | 1.000 | 0.500 | 3.600 |
| Embocadura | 2.000 | 2.100 | 1.800 | 0.300 | 2.268 |
| Descompte marc | -2.000 | 1.800 | 1.300 | 0.250 | -1.170 |
| Solera | 2.000 | 1.800 | 3.000 | 0.200 | 2.160 |
| Total |  |  |  |  | 9.018 |

**E0515** m2 Encofrat de fusta per a fonaments i/o formigó ocult
24.9 m2 × 26.73 = 665.58

| Amidament | Uts. | Llarg | Ample | Parcial |
|---|---|---|---|---|
| Aletes | 8.000 | 1.800 | 1.200 | 17.280 |
|  | 4.000 | 0.250 | 0.500 | 0.500 |
|  | 4.000 | 0.250 | 1.200 | 1.200 |
| Fonaments aletes | 8.000 | 1.800 | 0.500 | 7.200 |
|  | 8.000 | 1.000 | 0.500 | 4.000 |
| Embocadura | 4.000 | 2.100 | 0.300 | 2.520 |
|  | 4.000 | 1.300 | 0.300 | 1.560 |
| Descompte marc | -4.000 | 1.800 | 1.300 | -9.360 |
| Total |  |  |  | 24.9 |

**E0517** kg Acer especial B-500S de límit elàstic 500 N/mm2 en barres corrugades
469.104 kg × 1.3 = 609.84

| Amidament | Uts. | Llarg | Ample | Alt | Parcial |
|---|---|---|---|---|---|
| Aletes |  |  |  |  |  |
| Ø 10 mm | 4.000 | 10.000 | 1.800 | 0.640 | 46.080 |
|  | 4.000 | 24.000 | 1.700 | 0.640 | 104.448 |
| Fonaments aletes |  |  |  |  |  |
| Ø 10 mm | 4.000 | 11.000 | 1.800 | 0.640 | 50.688 |
|  | 4.000 | 24.000 | 1.700 | 0.640 | 104.448 |
| Embocadura |  |  |  |  |  |
| Ø 10 mm | 2.000 | 20.000 | 1.800 | 0.640 | 46.080 |
|  | 2.000 | 4.000 | 2.700 | 0.640 | 13.824 |
|  | 2.000 | 20.000 | 1.800 | 0.640 | 46.080 |
|  | 2.000 | 8.000 | 2.700 | 0.640 | 27.648 |
| Ø 12 mm | 2.000 | 6.000 | 2.700 | 0.920 | 29.808 |
| Total |  |  |  |  | 469.104 |

### 01.04.03 OD-11.2
Import: 6136.76

**E0305** m3 Excavació rases i pous, mitjans mecànics, cànon abocador (10% roca)
53.898 m3 × 13.02 = 701.75

| Amidament | Uts. | Llarg | Ample | Alt | Parcial |
|---|---|---|---|---|---|
| Tub | 1.000 | 11.000 | 2.000 | 2.000 | 44.000 |
| Aletes | 4.000 | 2.000 | 0.250 | 1.200 | 2.400 |
| Fonaments aletes | 4.000 | 2.000 | 1.000 | 0.500 | 4.000 |
| Embocadura | 2.000 | 2.100 | 1.800 | 0.300 | 2.268 |
| Descompte marc | -2.000 | 1.800 | 1.300 | 0.250 | -1.170 |
| Solera | 2.000 | 2.000 | 3.000 | 0.200 | 2.400 |
| Total |  |  |  |  | 53.898 |

**E04102** t Escullera amb blocs pedra calcària <400 kg
50 t × 23.79 = 1189.50

| Amidament | Uts. | Llarg | Ample | Alt | Parcial |
|---|---|---|---|---|---|
| Emmacat marge esquerre | 12.000 | 2.500 | 0.500 | 2.000 | 30.000 |
| Aletes entra i sortid | 2.500 | 4.000 | 1.000 | 2.000 | 20.000 |
| Total |  |  |  |  | 50 |

**E0322** m3 Arena de riu en recobriment de tubs D<5 mm rentada
1.2 m3 × 21.36 = 25.63

| Amidament | Uts. | Llarg | Ample | Alt | Parcial |
|---|---|---|---|---|---|
| OD-11.2 | 1.000 | 12.000 | 2.000 | 0.050 | 1.200 |
| Total |  |  |  |  | 1.2 |

**E0316** m3 Rebliment i piconatge rasa, material préstec, inclòs càrrega i transport
22.168 m3 × 10.66 = 236.31

| Amidament | Uts. | Llarg | Ample | Alt | Parcial |
|---|---|---|---|---|---|
| Excavació | 1.000 | 53.898 |  |  | 53.898 |
| Marc prefabricat | -1.000 | 9.500 | 1.800 | 1.300 | -22.230 |
| Base granular | -1.000 | 9.500 | 2.000 | 0.500 | -9.500 |
| Total |  |  |  |  | 22.168 |

**E0502** m3 Formigó HM-20 fonaments
4.8 m3 × 83.39 = 400.27

| Amidament | Uts. | Llarg | Ample | Alt | Parcial |
|---|---|---|---|---|---|
| Solera | 2.000 | 12.000 | 2.000 | 0.100 | 4.800 |
| Total |  |  |  |  | 4.8 |

**E08123** m Tub formigó armat Ø1200 mm.
11 m × 151.84 = 1670.24
Tub de formigó armat de 1200 mm de diàmetre amb junta elàstica, totalment col·locat.

| Codi | Ut | Descripció | Rendiment | Preu | Import |
|---|---|---|---|---|---|
| M0205 | h | Pala carregadora sobre orugues | 0.1 | 73.35 | 7.33500 |
| O0110 | h | Peó | 0.8 | 20.41 | 16.32800 |
| O0102 | h | Oficial 1ª | 0.4 | 24.56 | 9.82400 |
| P09125 | m | Junt elastomèric 24 cm. ampl. | 1 | 7.2 | 7.20000 |
| P1112 | m | Tub de formigó armat DN1200 mm (material) | 1 | 96 | 96.00000 |
| VGZ | % | Despeses indirectes | 1.321 | 6 | 7.92600 |
|  |  | Costos indirectes | 5 % | 144.61300 | 7.23065 |
|  |  | Total |  |  | 151.84 |

| Amidament | Uts. | Parcial |
|---|---|---|
|  | Longitud |  |
| OD 11.2 | 11.000 |  |
| Total |  | 11 |

**E0601** m3 Base granular de tot-u artificial, amb motoanivelladora
50.6 m3 × 25.09 = 1269.55

| Amidament | Uts. | Llarg | Ample | Alt | Parcial |
|---|---|---|---|---|---|
| OD-11.2 | 1.000 | 11.000 | 2.000 | 0.500 |  |
|  | Altura | Gruix | Costats | Longitud |  |
| Parets laterals marc | 1.200 | 1.500 | 2.000 | 11.000 |  |
| Total |  |  |  |  | 50.6 |

**E0843CA** u Embocadura prefabricada D 1200 mm
1 u × 643.51 = 643.51
Embocadura armada prefabricada fins a diàmetre 1200 mm, inclou tots els treballs d'adequació, nivelació, excavació i rebliment. totalment col·locada i en servei.

| Codi | Ut | Descripció | Rendiment | Preu | Import |
|---|---|---|---|---|---|
| M0207 | h | Retroexcavadora 100 hp | 0.2 | 59.41 | 11.88200 |
| M0263A | u | Embocadura armada D 1200 (material) | 1 | 425 | 425.00000 |
| O0101 | h | Cap de colla | 0.02 | 26.02 | 0.52040 |
| O0102 | h | Oficial 1ª | 1.5 | 24.56 | 36.84000 |
| O0110 | h | Peó | 2 | 20.41 | 40.82000 |
| P1609 | m3 | Excavació de terres | 1.5 | 11.12 | 16.68000 |
| P0504 | m3 | Formigó HM-20 posat a l'obra (material) | 1 | 52 | 52.00000 |
| P0307 | m3 | Terra de préstec | 1 | 5 | 5.00000 |
| VGZ | % | Despeses indirectes | 4.02 | 6 | 24.12000 |
|  |  | Costos indirectes | 5 % | 612.86240 | 30.64312 |
|  |  | Total |  |  | 643.51 |

| Amidament | Uts. | Parcial |
|---|---|---|
|  | ut |  |
| Marge dret | 1.000 |  |
| Total |  | 1 |

## 01.05 AFERMATS
Import: 127599.34

**E0312** m2 Escarificat del ferm
750 m2 × 0.68 = 510.00
Estriat amb escarificador de paviment de mescles bituminoses, inclosa la neteja de la superfície, càrrega i transport a l'abocador del material sobrant, cànon d'abocament i manteniment de l'abocador

| Codi | Ut | Descripció | Rendiment | Preu | Import |
|---|---|---|---|---|---|
| M0206 | h | Pala carregadora sobre orugues amb escarificador (maquinària) | 0.004 | 75.31 | 0.30124 |
| O0110 | h | Peó | 0.01 | 20.41 | 0.20410 |
| O0101 | h | Cap de colla | 0.004 | 26.02 | 0.10408 |
| VGZ | % | Despeses indirectes | 0.006 | 6 | 0.03600 |
|  |  | Costos indirectes | 5 % | 0.64542 | 0.03227 |
|  |  | Total |  |  | 0.68 |

| Amidament | Uts. | Llarg | Ample | Parcial |
|---|---|---|---|---|
| Del pk 11+000 a Pk 11+150 | 1.000 | 150.000 | 5.000 | 750.000 |
| Total |  |  |  | 750 |

**E0633** m2 Fresat paviment asfàltic fins a 15 cm (Projectes constructius convencionals)
3520 m2 × 2.37 = 8342.40
Fresat mecànic de paviment asfàltic fins una profunditat màxima de 15 cm amb fresadora de càrrega automàtica, inclòs encaixos laterals i finals, talls i entregues a tapes i reixes amb compressor, càrrega i transport de runes a l'abocador, cànon d'abocament i escombrat i neteja de la superfície fresada.

| Codi | Ut | Descripció | Rendiment | Preu | Import |
|---|---|---|---|---|---|
| M0212B | h | Camió de trabuc 16 m³ | 0.007 | 45.4 | 0.31780 |
| M0242 | h | Fresadora (maquinària) | 0.007 | 133.01 | 0.93107 |
| M0220 | h | Escombradora autopropulsada (maquinària) | 0.007 | 42.15 | 0.29505 |
| O0101 | h | Cap de colla | 0.006 | 26.02 | 0.15612 |
| O0110 | h | Peó | 0.015 | 20.41 | 0.30615 |
| P1613 | u | Cànon d'abocador | 0.15 | 0.8 | 0.12000 |
| %16130 | % | Despeses indirectes | 6 % | 2.12619 | 0.12757 |
|  |  | Costos indirectes | 5 % | 2.25376 | 0.11269 |
|  |  | Total |  |  | 2.37 |

| Amidament | Uts. | Llarg | Ample | Alt | Parcial |
|---|---|---|---|---|---|
| Encaix Pk 10+780 | 1.000 | 50.000 |  |  | 50.000 |
| Del pk 11+230 a Pk 11+660 | 1.000 | 2720.000 |  |  | 2720.000 |
| Encaix Eix Accés | 1.000 | 50.000 |  |  | 50.000 |
| PK 10+800 a PK 11+000. Encaix |  |  | 200.000 | 2.000 | 400.000 |
| PK 11+000 a PK 11+150. Encaix |  |  | 150.000 | 2.000 | 300.000 |
| Total |  |  |  |  | 3520 |

**E0213** m2 Demolició paviment de mescla bituminosa, mitjans mecànics, fondària 25 cm
50 m2 × 3.91 = 195.50

| Amidament | Uts. | Parcial |
|---|---|---|
|  | Superfície |  |
| Millora corba PK 10+850 | 35.000 |  |
| Millora corba PK 11+070 | 15.000 |  |
| Total |  | 50 |

**E0601** m3 Base granular de tot-u artificial, amb motoanivelladora
1541.138 m3 × 25.09 = 38667.15

| Amidament | Uts. | Llarg | Ample | Alt | Parcial |
|---|---|---|---|---|---|
| Eix 1 Eix principal | 1.000 | 1317.900 |  |  | 1317.900 |
| Eix 2 Eix Accés | 1.000 | 27.100 |  |  | 27.100 |
| Accessos marge esquerre |  |  |  |  |  |
| Pk 11+245 | 1.000 | 78.000 | 0.250 |  | 19.500 |
| Pk 11+280 | 1.000 | 65.000 | 0.250 |  | 16.250 |
| Pk 11+325 | 1.000 | 30.000 | 0.250 |  | 7.500 |
| Pk 11+405 | 1.000 | 30.000 | 0.250 |  | 7.500 |
| Pk 11+440 | 1.000 | 39.000 | 0.250 |  | 9.750 |
| Pk 11+475 | 1.000 | 44.000 | 0.250 |  | 11.000 |
| Pk 11+520 | 1.000 | 60.000 | 0.250 |  | 15.000 |
| Pk 11+599 | 1.000 | 34.000 | 0.250 |  | 8.500 |
| Accessos marge dret |  |  |  |  |  |
| Pk 11+395 | 1.000 | 91.000 | 0.250 |  | 22.750 |
| Pk 11+170 | 1.000 | 20.000 | 0.250 |  | 5.000 |
| Addiconal +5% | 1467.750 |  |  | 0.050 | 73.388 |
| Total |  |  |  |  | 1541.138 |

**E0611** m2 Reg emprimació tipus C50BF4 IMP (dotació 1,5 kg/m2)
6463 m2 × 0.4 = 2585.20
Reg d'emprimació amb emulsió bituminosa catiònica tipus C50BF4 IMP (dotació 1,50 kg/m2) i protecció del reg, si s'escau i segons indicacions de la Direcció d'Obra amb àrid de cobertura rentat triturat de 2-4 mm o sorra matxucada, inclòs preparació de la superfície existent.

| Codi | Ut | Descripció | Rendiment | Preu | Import |
|---|---|---|---|---|---|
| M0217 | h | Camió cisterna reg asfàltic (maquinària) | 0.001 | 50.69 | 0.05069 |
| O0102 | h | Oficial 1ª | 0.001 | 24.56 | 0.02456 |
| O0110 | h | Peó | 0.001 | 20.41 | 0.02041 |
| P0412 | kg | Emulsió bituminosa tipus C50BF4 IMP | 1.4 | 0.19 | 0.26600 |
| VGZ | % | Despeses indirectes | 0.003 | 6 | 0.01800 |
|  |  | Costos indirectes | 5 % | 0.37966 | 0.01898 |
|  |  | Total |  |  | 0.4 |

| Amidament | Uts. | Llarg | Parcial |
|---|---|---|---|
| Eix 1 Eix principal |  |  |  |
| Pk 10+780 a Pk 11+230 | 1.000 | 2835.000 | 2835.000 |
| Pk 11+230 a Pk 11+660 | 1.000 | 2537.000 | 2537.000 |
| Interseccions |  |  |  |
| Eix 2 Eix Accés Pk 10+850 | 1.000 | 170.000 | 170.000 |
| Marge dret Pk 11+300 | 1.000 | 430.000 | 430.000 |
| Marge dret Pk 11+395 | 1.000 | 91.000 | 91.000 |
| Accessos marge esquerre |  |  |  |
| Pk 11+245 | 1.000 | 78.000 | 78.000 |
| Pk 11+280 | 1.000 | 65.000 | 65.000 |
| Pk 11+325 | 1.000 | 30.000 | 30.000 |
| Pk 11+405 | 1.000 | 30.000 | 30.000 |
| Pk 11+440 | 1.000 | 39.000 | 39.000 |
| Pk 11+475 | 1.000 | 44.000 | 44.000 |
| Pk 11+520 | 1.000 | 60.000 | 60.000 |
| Pk 11+599 | 1.000 | 34.000 | 34.000 |
| Accessos marge dret |  |  |  |
| Pk 11+170 | 1.000 | 20.000 | 20.000 |
| Total |  |  | 6463 |

**E0612** m2 Reg d'adherència termoadherent C60B3 TER (dotació 0,5 kg/m2)
6764 m2 × 0.34 = 2299.76
Reg d'adherència amb emulsió bituminosa catiònica termoadherent tipus C60B3 TER (dotació 0,50 kg/m2), aplicada de forma uniforme, inclòs preparació de la superfície existent.

| Codi | Ut | Descripció | Rendiment | Preu | Import |
|---|---|---|---|---|---|
| M0220 | h | Escombradora autopropulsada | 0.001 | 42.15 | 0.04215 |
| M0217 | h | Camió cisterna reg asfàltic | 0.001 | 50.69 | 0.05069 |
| O0102 | h | Oficial 1ª | 0.001 | 24.56 | 0.02456 |
| O0110 | h | Peó | 0.001 | 20.41 | 0.02041 |
| P0406 | kg | Emulsió bituminosa termoadherent C60B3 TER (material) | 0.4 | 0.43 | 0.17200 |
| VG8 | % | Despeses indirectes | 0.003 | 6 | 0.01800 |
|  |  | Costos indirectes | 5 % | 0.32781 | 0.01639 |
|  |  | Total |  |  | 0.34 |

| Amidament | Uts. | Llarg | Parcial |
|---|---|---|---|
| Eix 1 Eix principal |  |  |  |
| Pk 10+780 a Pk 11+230 | 1.000 | 2835.000 | 2835.000 |
| Pk 11+230 a Pk 11+660 | 1.000 | 2838.000 | 2838.000 |
| Interseccions |  |  |  |
| Eix 2 Eix Accés Pk 10+850 | 1.000 | 170.000 | 170.000 |
| Marge dret Pk 11+300 | 1.000 | 430.000 | 430.000 |
| Marge dret Pk 11+395 | 1.000 | 91.000 | 91.000 |
| Accessos marge esquerre |  |  |  |
| Pk 11+245 | 1.000 | 78.000 | 78.000 |
| Pk 11+280 | 1.000 | 65.000 | 65.000 |
| Pk 11+325 | 1.000 | 30.000 | 30.000 |
| Pk 11+405 | 1.000 | 30.000 | 30.000 |
| Pk 11+440 | 1.000 | 39.000 | 39.000 |
| Pk 11+475 | 1.000 | 44.000 | 44.000 |
| Pk 11+520 | 1.000 | 60.000 | 60.000 |
| Pk 11+599 | 1.000 | 34.000 | 34.000 |
| Accessos marge dret |  |  |  |
| Pk 11+170 | 1.000 | 20.000 | 20.000 |
| Total |  |  | 6764 |

**E0606** t Paviment de MBC. tipus AC22 base G 50/70 CA
593.163 t × 54.97 = 32606.17
Paviment de mescla bituminosa en calent tipus formigó bituminós AC22 base 50/70 G amb granulat calcari, estesa en capa base, intermitja, saneigs, apedaçats i/o regularitzacions, compactada.

| Codi | Ut | Descripció | Rendiment | Preu | Import |
|---|---|---|---|---|---|
| M0220 | h | Escombradora autopropulsada | 0.008 | 42.15 | 0.33720 |
| M0213 | h | Camió cisterna de 8 m³ | 0.008 | 48 | 0.38400 |
| M0239 | h | Corró de llanda metàl·lica (maquinària) | 0.008 | 41.57 | 0.33256 |
| M0237 | h | Piconadora de pneumàtics 15 tn (maquinària) | 0.008 | 62.36 | 0.49888 |
| M0236 | h | Estenedora per a mescles (maquinària) | 0.008 | 70.66 | 0.56528 |
| O0110 | h | Peó | 0.055 | 20.41 | 1.12255 |
| O0101 | h | Cap de colla | 0.012 | 26.02 | 0.31224 |
| P0417 | t | M.B.C. tipus AC22 base G en obra (material) | 1 | 46.2 | 46.20000 |
| VGZ | % | Despeses indirectes | 0.434 | 6 | 2.60400 |
|  |  | Costos indirectes | 5 % | 52.35671 | 2.61784 |
|  |  | Total |  |  | 54.97 |

| Amidament | Uts. | Llarg | Ample | Parcial |
|---|---|---|---|---|
| Eix 1 Eix principal | 1.000 | 235.200 | 2.430 | 571.536 |
| Eix 2 Eix Accés | 1.000 | 8.900 | 2.430 | 21.627 |
| Total |  |  |  | 593.163 |

**E0604** t Paviment de MBC tipus AC16 surf S 50/70 GR
665.7 t × 60.76 = 40447.93
Paviment de mescla bituminosa en calent tipus formigó bituminós AC16 surf 50/70 S amb granulat granític per a capa de trànsit, estesa i compactada.

| Codi | Ut | Descripció | Rendiment | Preu | Import |
|---|---|---|---|---|---|
| M0236 | h | Estenedora per a mescles | 0.009 | 70.66 | 0.63594 |
| M0237 | h | Piconadora de pneumàtics 15 tn | 0.009 | 62.36 | 0.56124 |
| M0220 | h | Escombradora autopropulsada | 0.009 | 42.15 | 0.37935 |
| M0213 | h | Camió cisterna de 8 m³ | 0.009 | 48 | 0.43200 |
| M0239 | h | Corró de llanda metàl·lica | 0.009 | 41.57 | 0.37413 |
| O0101 | h | Cap de colla | 0.014 | 26.02 | 0.36428 |
| O0110 | h | Peó | 0.063 | 20.41 | 1.28583 |
| P04140 | t | M.B.C. tipus AC16 surf S en obra (material) | 1 | 51 | 51.00000 |
| VGZ | % | Despeses indirectes | 0.472 | 6 | 2.83200 |
|  |  | Costos indirectes | 5 % | 57.86477 | 2.89324 |
|  |  | Total |  |  | 60.76 |

| Amidament | Uts. | Llarg | Ample | Alt | Parcial |
|---|---|---|---|---|---|
| Eix 1 Eix principal | 1.000 | 240.300 | 2.430 |  | 583.929 |
| Eix 2 Eix Accés | 1.000 | 9.100 | 2.430 |  | 22.113 |
| Accessos marge esquerre |  |  |  |  |  |
| Pk 11+245 | 1.000 | 78.000 | 0.050 | 2.430 | 9.477 |
| Pk 11+280 | 1.000 | 65.000 | 0.050 | 2.430 | 7.898 |
| Pk 11+325 | 1.000 | 30.000 | 0.050 | 2.430 | 3.645 |
| Pk 11+405 | 1.000 | 30.000 | 0.050 | 2.430 | 3.645 |
| Pk 11+440 | 1.000 | 39.000 | 0.050 | 2.430 | 4.739 |
| Pk 11+475 | 1.000 | 44.000 | 0.050 | 2.430 | 5.346 |
| Pk 11+520 | 1.000 | 60.000 | 0.050 | 2.430 | 7.290 |
| Pk 11+599 | 1.000 | 34.000 | 0.050 | 2.430 | 4.131 |
| Accessos marge dret |  |  |  |  |  |
| Pk 11+395 | 1.000 | 91.000 | 0.050 | 2.430 | 11.057 |
| Pk 11+170 | 1.000 | 20.000 | 0.050 | 2.430 | 2.430 |
| Total |  |  |  |  | 665.7 |

**EPN1** t Paviment de MBC tipus AC 8 surf D (antiga D-8), en execució de passos elevats.
20.528 t × 94.76 = 1945.23

| Codi | Ut | Descripció | Rendiment | Preu | Import |
|---|---|---|---|---|---|
| M0236 | h | Estenedora per a mescles | 0.007 | 70.66 | 0.49462 |
| M0239 | h | Corró de llanda metàl·lica | 0.007 | 41.57 | 0.29099 |
| M0237 | h | Piconadora de pneumàtics 15 tn | 0.007 | 62.36 | 0.43652 |
| M0213 | h | Camió cisterna de 8 m³ | 0.007 | 48 | 0.33600 |
| M0220 | h | Escombradora autopropulsada | 0.007 | 42.15 | 0.29505 |
| O0110 | h | Peó | 0.8 | 20.41 | 16.32800 |
| O0101 | h | Cap de colla | 0.4 | 26.02 | 10.40800 |
| PPN1 | t | MBC tipus AC8 surf D (material) | 1 | 60 | 60.00000 |
| VGZ | % | Despeses indirectes | 0.276 | 6 | 1.65600 |
|  |  | Costos indirectes | 5 % | 90.24518 | 4.51226 |
|  |  | Total |  |  | 94.76 |

| Amidament | Uts. | Llarg | Ample | Alt | Parcial |
|---|---|---|---|---|---|
|  | ut | Superfície | Espessor mig | Densitat |  |
| Passos elevats. Rampes | 4.000 | 13.200 | 0.060 | 2.430 |  |
| Passos elevats. Part superior | 2.000 | 26.400 | 0.100 | 2.430 |  |
| Total |  |  |  |  | 20.528 |

## 01.06 URBANITZACIÓ I VORERES
Import: 71066.08

**E1108** m Vorada de peces de formigó de 8x20 cm tipus jardí
353 m × 18.56 = 6551.68
Vorada prefabricada de peces de formigó bicapa de 8x20 cm tipus tauló, col·locada, inclòs l'excavació, base de formigó tipus HM-20 i rejuntat amb morter de ciment.

| Codi | Ut | Descripció | Rendiment | Preu |
|---|---|---|---|---|
| O0110 | h | Peó | 0.18 | 20.41 |
| O0102 | h | Oficial 1ª | 0.06 | 24.56 |
| O0101 | h | Cap de colla | 0.03 | 26.02 |
| P1007 | m | Vorada pref. form. 8x20 cm. tipus jardí (material) | 1 | 3.14 |
| P1609 | m3 | Excavació de terres | 0.06 | 11.12 |
| P0503 | m3 | Formigó HM-20 posat a l'obra | 0.04 | 67 |
| VGZ | % | Despeses indirectes | 0.148 | 6 |
| E0108 | m3 | Morter de ciment elaborat a l'obra | 0.08 | 57.35 |

| Amidament | Uts. | Llarg | Parcial |
|---|---|---|---|
| Marge esquerre |  |  |  |
| ME Pk 11+250 a Pk 11+275 | 1.000 | 24.000 | 24.000 |
| ME Pk 11+287 a Pk 11+321 | 1.000 | 34.000 | 34.000 |
| ME Pk 11+326 a Pk 11+400 | 1.000 | 74.000 | 74.000 |
| ME Pk 11+405 a Pk 11+434 | 1.000 | 29.000 | 29.000 |
| ME Pk 11+441 a Pk 11+470 | 1.000 | 32.000 | 32.000 |
| Marge dret |  |  |  |
| MD Pk 11+389 a Pk 11+468 | 1.000 | 83.000 | 83.000 |
| MD Pk 11+475 a Pk 11+543 | 1.000 | 72.000 | 72.000 |
| MD Pk 11+548 a Pk 11+551 | 1.000 | 5.000 | 5.000 |
| Total |  |  | 353 |

**E0305** m3 Excavació rases i pous, mitjans mecànics, cànon abocador (10% roca)
322.8 m3 × 13.02 = 4202.86

| Amidament | Uts. | Llarg | Ample | Parcial |
|---|---|---|---|---|
| Marge esquerre |  |  |  |  |
| ME Pk 11+250 a Pk 11+275 | 1.000 | 48.000 | 0.300 | 14.400 |
| ME Pk 11+287 a Pk 11+321 | 1.000 | 61.000 | 0.300 | 18.300 |
| ME Pk 11+326 a Pk 11+400 | 1.000 | 148.000 | 0.300 | 44.400 |
| ME Pk 11+405 a Pk 11+434 | 1.000 | 54.000 | 0.300 | 16.200 |
| ME Pk 11+441 a Pk 11+470 | 1.000 | 62.000 | 0.300 | 18.600 |
| ME Pk 11+482 a Pk 11+508 | 1.000 | 64.000 | 0.300 | 19.200 |
| ME Pk 11+517 a Pk 11+523 | 1.000 | 11.000 | 0.300 | 3.300 |
| ME Pk 11+531 a Pk 11+534 | 1.000 | 162.000 | 0.300 | 48.600 |
| Marge dret |  |  |  |  |
| MD Pk 11+318 a Pk 11+380 | 1.000 | 124.000 | 0.300 | 37.200 |
| MD Pk 11+389 a Pk 11+550 | 1.000 | 320.000 | 0.300 | 96.000 |
| Marge dret |  |  |  |  |
| Illeta Intersecció Pk 11+300 | 1.000 | 22.000 | 0.300 | 6.600 |
| Total |  |  |  | 322.8 |

**E0626** m Vorada remuntable de formigó de 25x13 cm estriada (tipus americà illots/rotondes)
39 m × 19.45 = 758.55
Vorada muntable prefabricada de formigó bicapa de 25x13 cm amb la superfície estriada, tipus americà, per illots i rotondes, col·locada, inclòs l'excavació, talls, base de formigó tipus HM-20 i rejuntada amb morter de ciment.

| Codi | Ut | Descripció | Rendiment | Preu | Import |
|---|---|---|---|---|---|
| O0110 | h | Peó | 0.14 | 20.41 | 2.85740 |
| O0102 | h | Oficial 1ª | 0.07 | 24.56 | 1.71920 |
| O0101 | h | Cap de colla | 0.033 | 26.02 | 0.85866 |
| P1609 | m3 | Excavació de terres | 0.052 | 11.12 | 0.57824 |
| P0503 | m3 | Formigó HM-20 posat a l'obra | 0.038 | 67 | 2.54600 |
| P10200 | m | Vorada munta. form. 25x13 cm. (material) | 1 | 8.84 | 8.84000 |
| VGZ | % | Despeses indirectes | 0.16 | 6 | 0.96000 |
| E0108 | m3 | Morter de ciment elaborat a l'obra | 0.003 | 57.35 | 0.17205 |
|  |  | Costos indirectes | 5 % | 18.53155 | 0.92658 |
|  |  | Total |  |  | 19.45 |

| Amidament | Uts. | Llarg | Parcial |
|---|---|---|---|
| Marge dret |  |  |  |
| Illeta Intersecció Pk 11+300 | 1.000 | 25.000 | 25.000 |
| Guals particulars |  |  |  |
| MD Pk 11+468 a 11+475 | 1.000 | 7.000 | 7.000 |
| MD Pk 11+541 a 11+548 | 1.000 | 7.000 | 7.000 |
| Total |  |  | 39 |

**E0629** m Rigola blanca de 20x20x8 cm.
638 m × 15.83 = 10099.54
Rigola blanca prefabricada de formigó de 20x20x8 cm, inclòs l'excavació, la base de formigó HM-20 i la beurada, totalment col·locada.

| Codi | Ut | Descripció | Rendiment | Preu | Import |
|---|---|---|---|---|---|
| O0101 | h | Cap de colla | 0.005 | 26.02 | 0.13 |
| O0102 | h | Oficial 1ª | 0.06 | 24.56 | 1.47 |
| O0110 | h | Peó | 0.25 | 20.41 | 5.10 |
| P19020 | u | Rigola blanca 20x20x8 cm (material) | 5 | 0.8 | 4.00 |
| P0503 | m3 | Formigó HM-20 posat a l'obra | 0.05 | 67 | 3.35 |
| VGZ | % | Despeses indirectes | 0.124 | 6 | 0.74 |
| E0108 | m3 | Morter de ciment elaborat a l'obra | 0.005 | 57.35 | 0.29 |
|  |  | Costos indirectes | 5 % | 15.08 | 0.75400 |
|  |  | Total |  |  | 15.83 |

| Amidament | Uts. | Llarg | Parcial |
|---|---|---|---|
| Marge esquerre |  |  |  |
| ME Pk 11+250 a Pk 11+275 | 1.000 | 30.000 | 30.000 |
| ME Pk 11+287 a Pk 11+321 | 1.000 | 41.000 | 41.000 |
| ME Pk 11+326 a Pk 11+400 | 1.000 | 81.000 | 81.000 |
| ME Pk 11+405 a Pk 11+434 | 1.000 | 36.000 | 36.000 |
| ME Pk 11+441 a Pk 11+470 | 1.000 | 36.000 | 36.000 |
| ME Pk 11+482 a Pk 11+508 | 1.000 | 29.000 | 29.000 |
| ME Pk 11+517 a Pk 11+523 | 1.000 | 9.000 | 9.000 |
| ME Pk 11+531 a Pk 11+534 | 1.000 | 59.000 | 59.000 |
| ME Pk 11+595 a Pk 11+650 | 1.000 | 57.000 | 57.000 |
| Marge dret |  |  |  |
| MD Pk 11+318 a Pk 11+380 | 1.000 | 70.000 | 70.000 |
| MD Pk 11+389 a Pk 11+550 | 1.000 | 165.000 | 165.000 |
| Marge dret |  |  |  |
| Illeta Intersecció Pk 11+300 | 1.000 | 25.000 | 25.000 |
| Total |  |  | 638 |

**E0502** m3 Formigó HM-20 fonaments
8 m3 × 83.39 = 667.12

| Amidament | Uts. | Parcial |
|---|---|---|
|  | Volum |  |
| Proteccions arquetes a aixecar i tubs | 8.000 |  |
| Total |  | 8 |

**E0821** u Recreixement i anivellació pericó o bunera
5 u × 68.36 = 341.80
Repicat de xapa de morter, neteja, recreixement i anivellació de pericó, pou de registre, o bunera existent de qualsevol tipus a nova cota d'acabat, totalment acabat.

| Codi | Ut | Descripció | Rendiment | Preu | Import |
|---|---|---|---|---|---|
| M0214 | h | Camió grua 12 tn | 0.025 | 42.07 | 1.05175 |
| O0102 | h | Oficial 1ª | 0.7 | 24.56 | 17.19200 |
| O0101 | h | Cap de colla | 0.08 | 26.02 | 2.08160 |
| O0110 | h | Peó | 0.7 | 20.41 | 14.28700 |
| P0503 | m3 | Formigó HM-20 posat a l'obra | 0.1 | 67 | 6.70000 |
| P0704 | m2 | Tauler de fusta de pi 22 mm. | 1 | 15.05 | 15.05000 |
| P0706 | u | Puntal telescòpic. | 0.05 | 11.29 | 0.56450 |
| P0701 | m | Tauló de fusta de pi | 2 | 0.42 | 0.84000 |
| P0702 | m3 | Llata de fusta de pi | 0.001 | 288.46 | 0.28846 |
| P0707 | l | Desencofrant | 0.05 | 1.6 | 0.08000 |
| P0604 | kg | Claus d'acer zincats | 0.15 | 1.71 | 0.25650 |
| P0602 | kg | Filferro recuit | 0.3 | 1.57 | 0.47100 |
| VGZ | % | Despeses indirectes | 1.041 | 6 | 6.24600 |
|  |  | Costos indirectes | 5 % | 65.10881 | 3.25544 |
|  |  | Total |  |  | 68.36 |

| Amidament | Uts. | Parcial |
|---|---|---|
|  | ut |  |
| Varis en tota la traça | 5.000 |  |
| Total |  | 5 |

**E0621** m Vorada de peces de formigó 17x28 cm (tipus T-3)
613 m × 24.41 = 14963.33
Vorada prefabricada de peces de formigó bicapa de 17x28 cm tipus T-3, col·locada, inclòs l'excavació, talls, base de formigó tipus HM-20 i rejuntada amb morter de ciment.

| Codi | Ut | Descripció | Rendiment | Preu |
|---|---|---|---|---|
| O0110 | h | Peó | 0.12 | 20.41 |
| O0101 | h | Cap de colla | 0.05 | 26.02 |
| O0102 | h | Oficial 1ª | 0.1 | 24.56 |
| P10091 | m | Vorada pref. form. 17x28cm. (material) | 1 | 8.24 |
| P1609 | m3 | Excavació de terres | 0.09 | 11.12 |
| P0503 | m3 | Formigó HM-20 posat a l'obra | 0.08 | 67 |
| VGZ | % | Despeses indirectes | 0.197 | 6 |
| E0108 | m3 | Morter de ciment elaborat a l'obra | 0.023 | 57.35 |

| Amidament | Uts. | Llarg | Parcial |
|---|---|---|---|
| Marge esquerre |  |  |  |
| ME Pk 11+250 a Pk 11+275 | 1.000 | 30.000 | 30.000 |
| ME Pk 11+287 a Pk 11+321 | 1.000 | 41.000 | 41.000 |
| ME Pk 11+326 a Pk 11+400 | 1.000 | 81.000 | 81.000 |
| ME Pk 11+405 a Pk 11+434 | 1.000 | 36.000 | 36.000 |
| ME Pk 11+441 a Pk 11+470 | 1.000 | 36.000 | 36.000 |
| ME Pk 11+482 a Pk 11+508 | 1.000 | 29.000 | 29.000 |
| ME Pk 11+517 a Pk 11+523 | 1.000 | 9.000 | 9.000 |
| ME Pk 11+531 a Pk 11+534 | 1.000 | 59.000 | 59.000 |
| ME Pk 11+595 a Pk 11+650 | 1.000 | 57.000 | 57.000 |
| Marge dret |  |  |  |
| MD Pk 11+318 a Pk 11+380 | 1.000 | 70.000 | 70.000 |
| MD Pk 11+389 a Pk 11+550 | 1.000 | 165.000 | 165.000 |
| Total |  |  | 613 |

**E06200** m3 Paviment de formigó tipus HM-20, amb junts
193.68 m3 × 103.89 = 20121.42
Paviment de formigó tipus HM-20, inclòs junts, encofrat i col·locació.

| Codi | Ut | Descripció | Rendiment | Preu |
|---|---|---|---|---|
| M0240 | h | Regle vibratori (maquinària) | 0.05 | 4.58 |
| O0110 | h | Peó | 0.15 | 20.41 |
| O0102 | h | Oficial 1ª | 0.05 | 24.56 |
| O0101 | h | Cap de colla | 0.025 | 26.02 |
| P1605 | m | Fibra bitum. pre-emmotllada (material) | 2.5 | 3.16 |
| P1604 | m2 | Junta material inorg. 2 cm. (material) | 0.5 | 2.94 |
| P0503 | m3 | Formigó HM-20 posat a l'obra | 1 | 67 |
| VGZ | % | Despeses indirectes | 0.779 | 6 |
| E0515 | m2 | Encofrat de fusta per a fonaments i/o formigó ocult | 0.5 | 26.73 |

| Amidament | Uts. | Llarg | Ample | Parcial |
|---|---|---|---|---|
| Marge esquerre |  |  |  |  |
| ME Pk 11+250 a Pk 11+275 | 1.000 | 48.000 | 0.180 | 8.640 |
| ME Pk 11+287 a Pk 11+321 | 1.000 | 61.000 | 0.180 | 10.980 |
| ME Pk 11+326 a Pk 11+400 | 1.000 | 148.000 | 0.180 | 26.640 |
| ME Pk 11+405 a Pk 11+434 | 1.000 | 54.000 | 0.180 | 9.720 |
| ME Pk 11+441 a Pk 11+470 | 1.000 | 62.000 | 0.180 | 11.160 |
| ME Pk 11+482 a Pk 11+508 | 1.000 | 64.000 | 0.180 | 11.520 |
| ME Pk 11+517 a Pk 11+523 | 1.000 | 11.000 | 0.180 | 1.980 |
| ME Pk 11+531 a Pk 11+534 | 1.000 | 162.000 | 0.180 | 29.160 |
| Marge dret |  |  |  |  |
| MD Pk 11+318 a Pk 11+380 | 1.000 | 124.000 | 0.180 | 22.320 |
| MD Pk 11+389 a Pk 11+550 | 1.000 | 320.000 | 0.180 | 57.600 |
| Marge dret |  |  |  |  |
| Illeta Intersecció Pk 11+300 | 1.000 | 22.000 | 0.180 | 3.960 |
| Total |  |  |  | 193.68 |

**E0601** m3 Base granular de tot-u artificial, amb motoanivelladora
290.25 m3 × 25.09 = 7282.37

| Amidament | Uts. | Llarg | Ample | Parcial |
|---|---|---|---|---|
| Marge esquerre |  |  |  |  |
| ME Pk 11+250 a Pk 11+275 | 1.000 | 48.000 | 0.250 | 12.000 |
| ME Pk 11+287 a Pk 11+321 | 1.000 | 61.000 | 0.250 | 15.250 |
| ME Pk 11+326 a Pk 11+400 | 1.000 | 148.000 | 0.250 | 37.000 |
| ME Pk 11+405 a Pk 11+434 | 1.000 | 54.000 | 0.250 | 13.500 |
| ME Pk 11+441 a Pk 11+470 | 1.000 | 62.000 | 0.250 | 15.500 |
| ME Pk 11+482 a Pk 11+508 | 1.000 | 64.000 | 0.250 | 16.000 |
| ME Pk 11+517 a Pk 11+523 | 1.000 | 11.000 | 0.250 | 2.750 |
| ME Pk 11+531 a Pk 11+534 | 1.000 | 162.000 | 0.250 | 40.500 |
| ME Pk 11+595 a Pk 11+650 | 1.000 | 85.000 | 0.250 | 21.250 |
| Marge dret |  |  |  |  |
| MD Pk 11+318 a Pk 11+380 | 1.000 | 124.000 | 0.250 | 31.000 |
| MD Pk 11+389 a Pk 11+550 | 1.000 | 320.000 | 0.250 | 80.000 |
| Marge dret |  |  |  |  |
| Illeta Intersecció Pk 11+300 | 1.000 | 22.000 | 0.250 | 5.500 |
| Total |  |  |  | 290.25 |

**E0623Z** m2 Paviment de panot 9 pastilles de color gris de 20x20x4 cm, en alineacions corbes, rectes i de qualse
85 m2 × 28.35 = 2409.75
Paviment de panot 9 pastilles de color gris de 20x20x4 cm, en alineacions corbes, rectes i de qualsevol tipus, sobre capa de 3 cm de morter i col·locat sobre solera de formigó HM-20 inclosa i rejuntat amb morter de ciment., inclòs peces especials per entregues a diferents elements.

| Codi | Ut | Descripció | Rendiment | Preu |
|---|---|---|---|---|
| O0102 | h | Oficial 1ª | 0.25 | 24.56 |
| O0101 | h | Cap de colla | 0.18 | 26.02 |
| O0110 | h | Peó | 0.38 | 20.41 |
| P0504 | m3 | Formigó HM-20 posat a l'obra | 0.1 | 52 |
| E0108 | m3 | Morter de ciment elaborat a l'obra | 0.031 | 57.35 |
| %1613 | % | Despeses indirectes | 6 % |  |

| Amidament | Uts. | Llarg | Parcial |
|---|---|---|---|
| Marge esquerre |  |  |  |
| ME Pk 11+595 a Pk 11+650 | 1.000 | 85.000 | 85.000 |
| Total |  |  | 85 |

**E0624** m2 Paviment de panot ranurat de color de 20x20x4 cm.
12 m2 × 28.52 = 342.24
Paviment de panot ranurat de color de 20x20x4 cm. i col·locat sobre solera de formigó HM-20 inclosa i rejuntat amb morter de ciment.

| Codi | Ut | Descripció | Rendiment | Preu |
|---|---|---|---|---|
| O0110 | h | Peó | 0.2 | 20.41 |
| O0102 | h | Oficial 1ª | 0.1 | 24.56 |
| O0101 | h | Cap de colla | 0.08 | 26.02 |
| P0813 | m2 | Rajola hidràulica color 20x20x4 cm. (material) | 1 | 8.79 |
| P0503 | m3 | Formigó HM-20 posat a l'obra | 0.1 | 67 |
| VGZ | % | Despeses indirectes | 0.226 | 6 |
| E0108 | m3 | Morter de ciment elaborat a l'obra | 0.031 | 57.35 |

| Amidament | Uts. | Llarg | Ample | Alt | Parcial |
|---|---|---|---|---|---|
|  | Longitud | Ancho | ud | Lados |  |
| Panot direccional pasos peatones | 5.000 | 0.400 | 3.000 | 2.000 |  |
| Total |  |  |  |  | 12 |

**E0681** m Gual vehicles ó vianants, 570x400x100 mm, peça central
44 m × 61.28 = 2696.32
Gual per a vehicles ó vianants de formigó, format per peces de 570x400x100 mm, sobre una base de formigó HM-20 de 25 cm de gruix i la seva excavació, ambdues incloses, i rejuntat amb morter de ciment, segons plànols, col·locat

| Codi | Ut | Descripció | Rendiment | Preu |
|---|---|---|---|---|
| O0101 | h | Cap de colla | 0.05 | 26.02 |
| O0102 | h | Oficial 1ª | 0.25 | 24.56 |
| O0110 | h | Peó | 0.25 | 20.41 |
| P1609 | m3 | Excavació de terres | 0.16 | 11.12 |
| P10094 | u | Gual vehicles, peça central de 570x400x100 mm (material) | 2.5 | 11.72 |
| P0503 | m3 | Formigó HM-20 posat a l'obra | 0.15 | 67 |
| VGZ | % | Despeses indirectes | 0.508 | 6 |
| E0108 | m3 | Morter de ciment elaborat a l'obra | 0.03 | 57.35 |

| Amidament | Uts. | Llarg | Ample | Parcial |
|---|---|---|---|---|
|  | Longitud | Ud | Lados |  |
| Paso peatones NO elevado | 5.000 | 3.000 | 2.000 |  |
| Entrada vehicles MD | 7.000 | 2.000 | 1.000 |  |
| Total |  |  |  | 44 |

**E0682** u Peça de cantonada per a gual vehicles ó vianants, 570x400x280 mm
10 u × 62.91 = 629.10
Peça de cantonada de 570x400x280 mm, per gual de vehicles ó vianants, sobre una base de formigó HM-20 de 25 cm de gruix i la seva excavació, ambdues incloses, i rejuntat amb morter de ciment, segons plànols, col·locat

| Codi | Ut | Descripció | Rendiment | Preu |
|---|---|---|---|---|
| O0110 | h | Peó | 0.25 | 20.41 |
| O0102 | h | Oficial 1ª | 0.15 | 24.56 |
| O0101 | h | Cap de colla | 0.05 | 26.02 |
| P1609 | m3 | Excavació de terres | 0.05 | 11.12 |
| P0503 | m3 | Formigó HM-20 posat a l'obra | 0.05 | 67 |
| P10095 | u | Peça cantonada 570x400x280 mm per a gual de vehicles ó vianants (material) | 1 | 41.75 |
| VGZ | % | Despeses indirectes | 0.541 | 6 |
| E0108 | m3 | Morter de ciment elaborat a l'obra | 0.017 | 57.35 |

| Amidament | Llarg | Ample | Parcial |
|---|---|---|---|
|  | Ud | Lados |  |
| Paso peatones NO elevado | 3.000 | 2.000 |  |
| Entrada vehicles MD | 2.000 | 2.000 |  |
| Total |  |  | 10 |

## 01.07 VIAL PER A VIANANTS
Import: 33806.71

**E0884** m Formació i reperfilat de cunetes en qualsevol tipus de terreny
239.5 m × 2.59 = 620.31

| Amidament | Uts. | Llarg | Parcial |
|---|---|---|---|
| Cuneta de vianants |  |  |  |
| ME Pk 0+000 a Pk 0+040.5 (Eix 2) | 1.000 | 40.500 | 40.500 |
| ME Pk 10+874 a Pk 10+964 | 1.000 | 94.000 | 94.000 |
| ME Pk 11+135 a Pk 11+240 | 1.000 | 105.000 | 105.000 |
| Total |  |  | 239.5 |

**E0880** m3 Formigó en revestiment de cunetes (actuacions <2000 m)
87.443 m3 × 124.84 = 10916.38

| Amidament | Uts. | Llarg | Ample | Alt | Parcial |
|---|---|---|---|---|---|
| Cuneta de vianants |  |  |  |  |  |
| ME Pk 0+000 a Pk 0+040.5 (Eix 2) | 1.000 | 40.500 | 2.100 | 0.150 | 12.758 |
| ME Pk 10+874 a Pk 10+964 | 1.000 | 94.000 | 2.100 | 0.150 | 29.610 |
| ME Pk 11+135 a Pk 11+240 | 1.000 | 105.000 | 2.100 | 0.150 | 33.075 |
| Vial de vianants |  |  |  |  |  |
| Inici Pk 10+964 | 1.000 | 12.000 | 2.000 | 0.150 | 3.600 |
| Final Pk 11+480 | 1.000 | 28.000 | 2.000 | 0.150 | 8.400 |
| Total |  |  |  |  | 87.443 |

**E05173** m2 Malla electrosoldada en acer corrugat B500T 15x15 cm Ø 6 mm
582.95 m2 × 3.1 = 1807.15
Subministrament i col·locació de malla electrosoldada en acer corrugat B 500 T de 15x15 cm i 6 mm de diàmetre.

| Codi | Ut | Descripció | Rendiment | Preu | Import |
|---|---|---|---|---|---|
| M0245 | h | Cisalla elèctrica | 0.002 | 3.73 | 0.00746 |
| M0246 | h | Màquina de doblegar rodó d'acer | 0.002 | 3 | 0.00600 |
| O0110 | h | Peó | 0.003 | 20.41 | 0.06123 |
| O0102 | h | Oficial 1ª | 0.003 | 24.56 | 0.07368 |
| O0101 | h | Cap de colla | 0.001 | 26.02 | 0.02602 |
| P0602 | kg | Filferro recuit | 0.008 | 1.57 | 0.01256 |
| P06100 | m2 | Malla electrosoldada en acer corrugat B500T, de 15x15 cm i 6 mm de diàmetre (material) | 1 | 2.6 | 2.60000 |
| VGZ | % | Despeses indirectes | 0.028 | 6 | 0.16800 |
|  |  | Costos indirectes | 5 % | 2.95495 | 0.14775 |
|  |  | Total |  |  | 3.1 |

| Amidament | Uts. | Llarg | Ample | Parcial |
|---|---|---|---|---|
| Cuneta de vianants |  |  |  |  |
| ME Pk 0+000 a Pk 0+040.5 (Eix 2) | 1.000 | 40.500 | 2.100 | 85.050 |
| ME Pk 10+874 a Pk 10+964 | 1.000 | 94.000 | 2.100 | 197.400 |
| ME Pk 11+135 a Pk 11+240 | 1.000 | 105.000 | 2.100 | 220.500 |
| Vial de vianants |  |  |  |  |
| Inici Pk 10+964 | 1.000 | 12.000 | 2.000 | 24.000 |
| Final Pk 11+480 | 1.000 | 28.000 | 2.000 | 56.000 |
| Total |  |  |  | 582.95 |

**E0601** m3 Base granular de tot-u artificial, amb motoanivelladora
185.09 m3 × 25.09 = 4643.91

| Amidament | Uts. | Llarg | Ample | Alt | Parcial |
|---|---|---|---|---|---|
| Cuneta de vianants |  |  |  |  |  |
| ME Pk 0+000 a Pk 0+040.5 (Eix 2) | 1.000 | 40.500 | 2.100 | 0.200 | 17.010 |
| ME Pk 10+874 a Pk 10+964 | 1.000 | 94.000 | 2.100 | 0.200 | 39.480 |
| ME Pk 11+148 a Pk 11+240 | 1.000 | 105.000 | 2.100 | 0.200 | 44.100 |
| Vial de vianants |  |  |  |  |  |
| Inici Pk 10+964 | 1.000 | 12.000 | 2.000 | 0.200 | 4.800 |
| Vial de sauló | 1.000 | 137.000 | 2.000 | 0.250 | 68.500 |
| Final Pk 11+480 | 1.000 | 28.000 | 2.000 | 0.200 | 11.200 |
| Total |  |  |  |  | 185.09 |

**E0306** m3 Excavació rases i pous, mitjans mecànics, cànon abocador (50% roca)
107.125 m3 × 21.59 = 2312.83
Excavació en rases, pous o fonaments, amb mitjans mecànics i manuals en qualsevol tipus tipus de terreny, inclòs càrrega i transport a l'interior d'obra o abocador controlat, inclòs el seu cànon.

| Codi | Ut | Descripció | Rendiment | Preu | Import |
|---|---|---|---|---|---|
| M0212B | h | Camió de trabuc 16 m³ | 0.06 | 45.4 | 2.72400 |
| M0228 | h | Electrobomba sumergible 20 kW | 0.02 | 3.8 | 0.07600 |
| M0207B | h | Retroexcavadora amb martell trencador | 0.12 | 68.89 | 8.26680 |
| O0102 | h | Oficial 1ª | 0.07 | 24.56 | 1.71920 |
| O0101 | h | Cap de colla | 0.025 | 26.02 | 0.65050 |
| O0110 | h | Peó | 0.25 | 20.41 | 5.10250 |
| P1613 | u | Cànon d'abocador | 1.2 | 0.8 | 0.96000 |
| VGZ | % | Despeses indirectes | 0.177 | 6 | 1.06200 |
|  |  | Costos indirectes | 5 % | 20.56100 | 1.02805 |
|  |  | Total |  |  | 21.59 |

| Amidament | Uts. | Llarg | Ample | Alt | Parcial |
|---|---|---|---|---|---|
| Vial de vianants |  |  |  |  |  |
| Inici Pk 10+964 | 1.000 | 12.000 | 2.500 | 0.250 | 7.500 |
| Vial de sauló | 1.000 | 137.000 | 2.500 | 0.250 | 85.625 |
| Final Pk 11+480 | 1.000 | 28.000 | 2.500 | 0.200 | 14.000 |
| Total |  |  |  |  | 107.125 |

**E0317** m3 Rebliment i piconatge rasa, material pròpia obra, inclòs càrrega i transport
856.95 m3 × 4.86 = 4164.78

| Amidament | Uts. | Llarg | Ample | Parcial |
|---|---|---|---|---|
| Cuneta de vianants |  |  |  |  |
| ME Pk 0+000 a Pk 0+040.5 (Eix 2) | 1.000 | 40.500 | 2.100 | 85.050 |
| ME Pk 10+874 a Pk 10+964 | 1.000 | 94.000 | 2.100 | 197.400 |
| ME Pk 11+148 a Pk 11+240 | 1.000 | 105.000 | 2.100 | 220.500 |
| Vial de vianants |  |  |  |  |
| Inici Pk 10+964 | 1.000 | 12.000 | 2.000 | 24.000 |
| Vial de sauló | 1.000 | 137.000 | 2.000 | 274.000 |
| Final Pk 11+480 | 1.000 | 28.000 | 2.000 | 56.000 |
| Total |  |  |  | 856.95 |

**E06100** m2 Paviment de sauló solid, o equivalent, de 10cm gruix i recorregut >1,5m d'ample
41.1 m2 × 22.39 = 920.23
Formació de paviment de terra d'aportació amb molt alta estabilització tipus sauló sòlid o equivalent amb mitjans manuals i mecànics de 10 cm de gruix, compost per àrid de préstec classificat amb una dotació de 150 kg/m³ de conglomerant ecològic i una mescla homogènia de l'àrid aportat amb 1 kg/m³ de barreja en pols de silicat de sodi, carbonat de sodi, clorur de potassi i sodi tri-polifostat, estès, anivellat i compactat amb base l'assaig de referència.

| Codi | Ut | Descripció | Rendiment | Preu | Import |
|---|---|---|---|---|---|
| M0204 | h | Pala carregadora pneumàtics | 0.035 | 58.27 | 2.03945 |
| M0214 | h | Camió grua 12 tn | 0.035 | 42.07 | 1.47245 |
| M0236 | h | Estenedora per a mescles | 0.035 | 70.66 | 2.47310 |
| M0237 | h | Piconadora de pneumàtics 15 tn | 0.035 | 62.36 | 2.18260 |
| M0222 | h | Planta de formigó (maquinària) | 0.035 | 108.09 | 3.78315 |
| M0211 | h | Corró de llança 650 kg | 0.035 | 9.61 | 0.33635 |
| M0209 | h | Corró vibratori autop. 8 a 10 t | 0.035 | 46.26 | 1.61910 |
| O0101 | h | Cap de colla | 0.01 | 26.02 | 0.26020 |
| O0102 | h | Oficial 1ª | 0.02 | 24.56 | 0.49120 |
| O0110 | h | Peó | 0.04 | 20.41 | 0.81640 |
| P99454 | m3 | Conglomerat ecòlogic amb additius naturals estabilitzadors (material) | 0.1 | 35 | 3.50000 |
| VG5 | % | Despeses indirectes | 0.391 | 6 | 2.34600 |
|  |  | Costos indirectes | 5 % | 21.32000 | 1.06600 |
|  |  | Total |  |  | 22.39 |

| Amidament | Uts. | Llarg | Ample | Alt | Parcial |
|---|---|---|---|---|---|
| Vial de sauló | 1.000 | 137.000 | 2.000 | 0.150 | 41.100 |
| Total |  |  |  |  | 41.1 |

**E1108** m Vorada de peces de formigó de 8x20 cm tipus jardí
360 m × 18.56 = 6681.60

| Amidament | Uts. | Llarg | Parcial |
|---|---|---|---|
| Vial de vianants | 2.000 | 180.000 | 360.000 |
| Total |  |  | 360 |

**E07812** u Pilona flexible d'alta resisitència de Ø100 element delimitador
32 u × 54.36 = 1739.52
Subministrament i instal·lació de pilona flexible d'alta resistència de 100 mm de diàmetre tipus KRL (R10) o equivalent, de color negre o a determinar per la Direcció d'Obra amb argollat reflectant, de cautxú 100% reciclat, inclòs tots els elements de fixació, ancoratges, medis i materials auxiliars, totalment col·locat.

| Codi | Ut | Descripció | Rendiment | Preu | Import |
|---|---|---|---|---|---|
| M0214 | h | Camió grua 12 tn | 0.04 | 42.07 | 1.68280 |
| O0102 | h | Oficial 1ª | 0.15 | 24.56 | 3.68400 |
| O0110 | h | Peó | 0.3 | 20.41 | 6.12300 |
| P0503 | m3 | Formigó HM-20 posat a l'obra | 0.05 | 67 | 3.35000 |
| P14773 | u | Pilona tubular flexible Ø100 mm., h=1000 mm amb banda reflectant, color negre (material) | 1 | 34 | 34.00000 |
| %16130 | % | Despeses indirectes | 6 % | 48.83980 | 2.93039 |
|  |  | Costos indirectes | 5 % | 51.77019 | 2.58851 |
|  |  | Total |  |  | 54.36 |

| Amidament | Uts. | Parcial |
|---|---|---|
| Cuneta de vianants |  |  |
| ME Pk 0+000 a Pk 0+040.5 (Eix 2) | 9.000 | 9.000 |
| ME Pk 10+874 a Pk 10+964 | 10.000 | 10.000 |
| ME Pk 11+148 a Pk 11+240 | 13.000 | 13.000 |
| Total |  | 32 |

## 01.08 MURS FORMIGÓ ARMAT
Import: 33610.52

**E0305** m3 Excavació rases i pous, mitjans mecànics, cànon abocador (10% roca)
46.4 m3 × 13.02 = 604.13

| Amidament | Uts. | Llarg | Ample | Alt | Parcial |
|---|---|---|---|---|---|
| Mur-1 | 1.000 | 35.000 | 1.000 | 0.500 | 17.500 |
| Mur-2 | 1.000 | 68.000 | 0.850 | 0.500 | 28.900 |
| Total |  |  |  |  | 46.4 |

**E0501** m3 Formigó HL-150 solera neteja
4.078 m3 × 74.34 = 303.16
Formigó de neteja tipus HL-150 elaborat en planta,col·locat.

| Codi | Ut | Descripció | Rendiment | Preu | Import |
|---|---|---|---|---|---|
| M0225 | h | Vibrador | 0.08 | 2.09 | 0.16720 |
| O0102 | h | Oficial 1ª | 0.08 | 24.56 | 1.96480 |
| O0101 | h | Cap de colla | 0.02 | 26.02 | 0.52040 |
| O0110 | h | Peó | 0.15 | 20.41 | 3.06150 |
| P0502 | m3 | Formigó HL-150 posat a l'obra | 1.02 | 60.5 | 61.71000 |
| VGZ | % | Despeses indirectes | 0.562 | 6 | 3.37200 |
|  |  | Costos indirectes | 5 % | 70.79590 | 3.53980 |
|  |  | Total |  |  | 74.34 |

| Amidament | Uts. | Llarg | Ample | Alt | Parcial |
|---|---|---|---|---|---|
| Mur-1 | 1.000 | 35.000 | 1.000 | 0.100 | 3.500 |
| Mur-2 | 1.000 | 68.000 | 0.085 | 0.100 | 0.578 |
| Total |  |  |  |  | 4.078 |

**E0505** m3 Formigó HA-25 fonaments i soleres
14.273 m3 × 86.66 = 1236.90

| Amidament | Uts. | Llarg | Ample | Alt | Parcial |
|---|---|---|---|---|---|
| Mur-1 | 1.000 | 35.000 | 1.000 | 0.350 | 12.250 |
| Mur-2 | 1.000 | 68.000 | 0.085 | 0.350 | 2.023 |
| Total |  |  |  |  | 14.273 |

**E0508** m3 Formigó HA-25 alçats
43 m3 × 92.38 = 3972.34
Formigó tipus HA-25 en alçats, elaborat en planta, col·locat.

| Codi | Ut | Descripció | Rendiment | Preu | Import |
|---|---|---|---|---|---|
| M0234 | h | Camió amb bomba de formigonar (maquinària) | 0.08 | 88.92 | 7.11360 |
| M0225 | h | Vibrador | 0.1 | 2.09 | 0.20900 |
| O0101 | h | Cap de colla | 0.03 | 26.02 | 0.78060 |
| O0102 | h | Oficial 1ª | 0.08 | 24.56 | 1.96480 |
| O0110 | h | Peó | 0.12 | 20.41 | 2.44920 |
| P0505 | m3 | Formigó HA-25 posat a l'obra | 1.02 | 70 | 71.40000 |
| VGZ | % | Despeses indirectes | 0.677 | 6 | 4.06200 |
|  |  | Costos indirectes | 5 % | 87.97920 | 4.39896 |
|  |  | Total |  |  | 92.38 |

| Amidament | Uts. | Llarg | Ample | Alt | Parcial |
|---|---|---|---|---|---|
| Mur-1 | 1.000 | 35.000 | 0.250 | 2.000 | 17.500 |
| Mur-2 | 1.000 | 68.000 | 0.250 | 1.500 | 25.500 |
| Total |  |  |  |  | 43 |

**E0516** m2 Encofrat de fusta per a formigó vist
345.75 m2 × 33.78 = 11679.44
Encofrat de fusta per a formigó vist, col·locat.

| Codi | Ut | Descripció | Rendiment | Preu | Import |
|---|---|---|---|---|---|
| M0214 | h | Camió grua 12 tn | 0.08 | 42.07 | 3.36560 |
| O0110 | h | Peó | 0.2 | 20.41 | 4.08200 |
| O0102 | h | Oficial 1ª | 0.2 | 24.56 | 4.91200 |
| O0101 | h | Cap de colla | 0.02 | 26.02 | 0.52040 |
| P0702 | m3 | Llata de fusta de pi | 0.001 | 288.46 | 0.28846 |
| P0701 | m | Tauló de fusta de pi | 2 | 0.42 | 0.84000 |
| P0604 | kg | Claus d'acer zincats | 0.15 | 1.71 | 0.25650 |
| P0602 | kg | Filferro recuit | 0.3 | 1.57 | 0.47100 |
| P0706 | u | Puntal telescòpic. | 0.05 | 11.29 | 0.56450 |
| P0707 | l | Desencofrant | 0.06 | 1.6 | 0.09600 |
| P0704 | m2 | Tauler de fusta de pi 22 mm. | 1 | 15.05 | 15.05000 |
| VGZ | % | Despeses indirectes | 0.288 | 6 | 1.72800 |
|  |  | Costos indirectes | 5 % | 32.17446 | 1.60872 |
|  |  | Total |  |  | 33.78 |

| Amidament | Uts. | Llarg | Ample | Parcial |
|---|---|---|---|---|
| Mur-1 |  |  |  |  |
| Alçats | 2.000 | 35.000 | 2.000 | 140.000 |
|  | 2.000 | 0.250 | 2.000 | 1.000 |
| Mur-2 |  |  |  |  |
| Alçats | 2.000 | 68.000 | 1.500 | 204.000 |
|  | 2.000 | 0.250 | 1.500 | 0.750 |
| Total |  |  |  | 345.75 |

**E0515** m2 Encofrat de fusta per a fonaments i/o formigó ocult
73.5 m2 × 26.73 = 1964.66

| Amidament | Uts. | Llarg | Ample | Parcial |
|---|---|---|---|---|
| Mur-1 |  |  |  |  |
| Sabata | 2.000 | 35.000 | 0.350 | 24.500 |
|  | 2.000 | 1.000 | 0.350 | 0.700 |
| Mur-2 |  |  |  |  |
| Sabata | 2.000 | 68.000 | 0.350 | 47.600 |
|  | 2.000 | 1.000 | 0.350 | 0.700 |
| Total |  |  |  | 73.5 |

**E0526** m Junt de dilatació amb perfil elastomèric d'anima circular
17.2 m × 12.74 = 219.13
Junt de dilatació amb perfil elastomèric d'anima circular, de 50 mm. d'amplaria, col·locat a l'interior en peces formigonades 'in situ'

| Codi | Ut | Descripció | Rendiment | Preu | Import |
|---|---|---|---|---|---|
| O0102 | h | Oficial 1ª | 0.16 | 24.56 | 3.92960 |
| O0110 | h | Peó | 0.16 | 20.41 | 3.26560 |
| P09125 | m | Junt elastomèric 24 cm. ampl. | 0.6 | 7.2 | 4.32000 |
| VGZ | % | Despeses indirectes | 0.103 | 6 | 0.61800 |
|  |  | Costos indirectes | 5 % | 12.13320 | 0.60666 |
|  |  | Total |  |  | 12.74 |

| Amidament | Uts. | Llarg | Ample | Parcial |
|---|---|---|---|---|
| Mur-1 | 0.100 | 35.000 | 2.000 | 7.000 |
| Mur-2 | 0.100 | 68.000 | 1.500 | 10.200 |
| Total |  |  |  | 17.2 |

**E0517** kg Acer especial B-500S de límit elàstic 500 N/mm2 en barres corrugades
4095.32 kg × 1.3 = 5323.92

| Amidament | Uts. | Llarg | Parcial |
|---|---|---|---|
| Mur-1 (inclòs minves) | 1.000 | 1595.010 | 1595.010 |
| Mur-2 (inclòs minves) | 1.000 | 2500.310 | 2500.310 |
| Total |  |  | 4095.32 |

**E0319** m3 Rebliment i piconatge localitzat amb material filtrant
60.25 m3 × 27.1 = 1632.78
Rebliment amb material filtrant darrera d'alçats d'obres de fàbrica i murs d'escullera, inclòs càrrega, transport, estesa i piconatge.

| Codi | Ut | Descripció | Rendiment | Preu | Import |
|---|---|---|---|---|---|
| M0207 | h | Retroexcavadora 100 hp | 0.025 | 59.41 | 1.48525 |
| O0102 | h | Oficial 1ª | 0.09 | 24.56 | 2.21040 |
| O0101 | h | Cap de colla | 0.05 | 26.02 | 1.30100 |
| O0110 | h | Peó | 0.15 | 20.41 | 3.06150 |
| P0308 | m3 | Material filtrant (material) | 1 | 16.36 | 16.36000 |
| VGZ | % | Despeses indirectes | 0.232 | 6 | 1.39200 |
|  |  | Costos indirectes | 5 % | 25.81015 | 1.29051 |
|  |  | Total |  |  | 27.1 |

| Amidament | Uts. | Llarg | Ample | Alt | Parcial |
|---|---|---|---|---|---|
| Mur-1 | 1.000 | 35.000 | 0.500 | 1.500 | 26.250 |
| Mur-2 | 1.000 | 68.000 | 0.500 | 1.000 | 34.000 |
| Total |  |  |  |  | 60.25 |

**E0533** m2 Pintura bituminosa en extradós de murs (tres capes)
120.5 m2 × 2.59 = 312.10

| Amidament | Uts. | Llarg | Ample | Parcial |
|---|---|---|---|---|
| Mur-1 | 1.000 | 35.000 | 1.500 | 52.500 |
| Mur-2 | 1.000 | 68.000 | 1.000 | 68.000 |
| Total |  |  |  | 120.5 |

**E0535** m2 Membrana drenant HDPE nòduls de 8 mm > 300 kN/m2
120.5 m2 × 17.4 = 2096.70
Membrana drenant de polietilè d'alta densitat HDPE amb nòduls de 8 mm de gruix amb làmina drenant de polipropilè, unida per termofusió a un geotèxtil no teixit de polipropilè, amb resistència a la compressió > 300 kN/m2, resistent als agents químics, arrels, a la contaminació de fongs i bacteris, no degradable, fixada mecànicament en paraments verticals, inclòs pèrdues per retalls i encavalcaments, totalment col·locada.

| Codi | Ut | Descripció | Rendiment | Preu | Import |
|---|---|---|---|---|---|
| O0101 | h | Cap de colla | 0.02 | 26.02 | 0.52040 |
| O0110 | h | Peó | 0.08 | 20.41 | 1.63280 |
| O0102 | h | Oficial 1ª | 0.08 | 24.56 | 1.96480 |
| P0604 | kg | Claus d'acer zincats | 2 | 1.71 | 3.42000 |
| P2009 | m2 | Làmina PEAD nòduls 8 mm, feltre PP, làmina PE i resist. 400 kN/m2 (material) | 1.1 | 7.36 | 8.09600 |
| %16134 | % | Despeses indirectes | 6 % | 15.63400 | 0.93804 |
|  |  | Costos indirectes | 5 % | 16.57204 | 0.82860 |
|  |  | Total |  |  | 17.4 |

| Amidament | Uts. | Llarg | Ample | Parcial |
|---|---|---|---|---|
| Mur-1 | 1.000 | 35.000 | 1.500 | 52.500 |
| Mur-2 | 1.000 | 68.000 | 1.000 | 68.000 |
| Total |  |  |  | 120.5 |

**E0320** m3 Rebliment i piconatge de material granular o seleccionat en extradós
46.4 m3 × 24.33 = 1128.91
Rebliment i piconatge de sòl seleccionat o granular, procedent de préstec en l'extradós de murs i estreps, estès amb tongades de 25 cms de gruix com a màxim, humectat i compactat > 100 MPa.

| Codi | Ut | Descripció | Rendiment | Preu | Import |
|---|---|---|---|---|---|
| M0207 | h | Retroexcavadora 100 hp | 0.01 | 59.41 | 0.59410 |
| M0211 | h | Corró de llança 650 kg | 0.05 | 9.61 | 0.48050 |
| M0213 | h | Camió cisterna de 8 m³ | 0.01 | 48 | 0.48000 |
| O0110 | h | Peó | 0.1 | 20.41 | 2.04100 |
| O0101 | h | Cap de colla | 0.05 | 26.02 | 1.30100 |
| P0309 | m3 | Material granular seleccionat (material) | 1 | 17 | 17.00000 |
| VGZ | % | Despeses indirectes | 0.213 | 6 | 1.27800 |
|  |  | Costos indirectes | 5 % | 23.17460 | 1.15873 |
|  |  | Total |  |  | 24.33 |

| Amidament | Uts. | Llarg | Ample | Alt | Parcial |
|---|---|---|---|---|---|
| Mur-1. Part superior mur | 1.000 | 35.000 | 1.000 | 0.500 | 17.500 |
| Mur-2. Part superior mur | 1.000 | 68.000 | 0.850 | 0.500 | 28.900 |
| Total |  |  |  |  | 46.4 |

**E04201** m Reixat 2 m alçària d'acer pintat amb malla d'acer plastificat
103 m × 30.45 = 3136.35
Reixat de 2 m. d'alçària d'acer pintat amb malla d'acer plastificat i pals de tub de D 48 mm. col·locats cada 3 m. sobre daus de formigó, totalment acabada.

| Codi | Ut | Descripció | Rendiment | Preu | Import |
|---|---|---|---|---|---|
| O0110 | h | Peó | 0.2 | 20.41 | 4.08200 |
| O0101 | h | Cap de colla | 0.05 | 26.02 | 1.30100 |
| O0102 | h | Oficial 1ª | 0.2 | 24.56 | 4.91200 |
| P0503 | m3 | Formigó HM-20 posat a l'obra | 0.032 | 67 | 2.14400 |
| P0603 | m2 | Tela metàl·lica galv. i plast (material) | 2.15 | 4 | 8.60000 |
| P0906 | m | Pal tub acer galvanitzat DN48 mm. (material) | 1 | 6.45 | 6.45000 |
| VGZ | % | Despeses indirectes | 0.252 | 6 | 1.51200 |
|  |  | Costos indirectes | 5 % | 29.00100 | 1.45005 |
|  |  | Total |  |  | 30.45 |

| Amidament | Uts. | Llarg | Parcial |
|---|---|---|---|
| Mur-1 | 1.000 | 35.000 | 35.000 |
| Mur-2 | 1.000 | 68.000 | 68.000 |
| Total |  |  | 103 |

## 01.09 COL·LECTOR RESIDUALS
Import: 16613.22

**E0329** m Neteja de vores, inclòs càrrega i transport
311.47 m × 0.84 = 261.63

| Amidament | Uts. | Llarg | Parcial |
|---|---|---|---|
| Eix 4 Col.lector de sanejament. PK 11+518 a PK 11+668 | 1.000 | 154.800 | 154.800 |
| Eix 5 Col.lector de sanejament. PK 11+280 a PK 11+438 | 1.000 | 156.670 | 156.670 |
| Total |  |  | 311.47 |

**E0305** m3 Excavació rases i pous, mitjans mecànics, cànon abocador (10% roca)
566.7 m3 × 13.02 = 7378.43

| Amidament | Uts. | Llarg | Ample | Parcial |
|---|---|---|---|---|
| Eix 4 Col.lector de sanejament | 1.000 | 243.900 |  | 243.900 |
| Eix 5 Col.lector de sanejament. PK 11+280 a PK 11+438 | 1.000 | 228.000 |  | 228.000 |
| Excavació pous | 9.000 | 4.500 |  | 40.500 |
| Escomeses | 57.000 | 0.500 | 1.400 | 39.900 |
| Creuament d400 PK 11+395 | 10.000 | 0.800 | 1.800 | 14.400 |
| Total |  |  |  | 566.7 |

**E0342** m3 Excavació manual en rases, pous o fonaments, inclòs tranport
1.5 m3 × 52.89 = 79.34
Excavació manual en rases, pous o fonaments, inclòs càrrega i transport.

| Codi | Ut | Descripció | Rendiment | Preu | Import |
|---|---|---|---|---|---|
| O0110 | h | Peó | 2 | 20.41 | 40.82000 |
| O0102 | h | Oficial 1ª | 0.2 | 24.56 | 4.91200 |
| O0101 | h | Cap de colla | 0.05 | 26.02 | 1.30100 |
| P1613 | u | Cànon d'abocador | 1.2 | 0.8 | 0.96000 |
| VGZ | % | Despeses indirectes | 0.396 | 6 | 2.37600 |
|  |  | Costos indirectes | 5 % | 50.36900 | 2.51845 |
|  |  | Total |  |  | 52.89 |

| Amidament | Uts. | Parcial |
|---|---|---|
|  | Volum |  |
| Excavació x localtizació línia MT PK 11+640 | 1.500 |  |
| Total |  | 1.5 |

**E0341** u Cales per a localització serveis
15 u × 62.63 = 939.45

| Amidament | Uts. | Parcial |
|---|---|---|
|  | ut |  |
| Previsio | 15.000 |  |
| Total |  | 15 |

**E0317** m3 Rebliment i piconatge rasa, material pròpia obra, inclòs càrrega i transport
251.197 m3 × 4.86 = 1220.82

| Amidament | Uts. | Llarg | Ample | Alt | Parcial |
|---|---|---|---|---|---|
| Eix 4 Col.lector de sanejament | 1.000 | 243.900 |  |  |  |
| Eix 5 Col.lector de sanejament. PK 11+280 a PK 11+438 | 1.000 | 228.000 |  |  |  |
| Pous | 9.000 | 4.500 |  |  |  |
| Eix 4 |  |  |  |  |  |
| Tub Ø 400 mm | -1.000 | 150.800 | 0.166 |  |  |
| Pous de registre | -4.000 | 1.000 | 1.000 | 2.000 |  |
| Base granular | -42.224 |  |  |  |  |
| Arena de riu | -36.192 |  |  |  |  |
| Rebliment de formigó | -17.325 |  |  |  |  |
| Eix 5 |  |  |  |  |  |
| Tub Ø 400 mm | -1.000 | 156.670 | 0.166 |  |  |
| Pous de registre | -5.000 | 1.000 | 1.000 | 2.000 |  |
| Base granular | -43.783 |  |  |  |  |
| Arena de riu | -37.601 |  |  |  |  |
| Rebliment de formigó |  |  |  |  |  |
|  | ut | Longitud | Secció | Volum |  |
| Escomeses |  |  |  |  |  |
| Tub d250 | -1.000 | 57.000 | 0.050 |  |  |
| Formigó |  |  |  | -5.063 |  |
| Arena |  |  |  | -7.125 |  |
| Total |  |  |  |  | 251.197 |

**E0601** m3 Base granular de tot-u artificial, amb motoanivelladora
86.007 m3 × 25.09 = 2157.92

| Amidament | Uts. | Llarg | Ample | Alt | Parcial |
|---|---|---|---|---|---|
| Rasa tub eix 5 | 1.000 | 150.800 | 0.800 | 0.350 | 42.224 |
| Rasa tub eix 4 | 1.000 | 156.367 | 0.800 | 0.350 | 43.783 |
| Total |  |  |  |  | 86.007 |

**E0502** m3 Formigó HM-20 fonaments
28.951 m3 × 83.39 = 2414.22

| Amidament | Uts. | Llarg | Ample | Alt | Parcial |
|---|---|---|---|---|---|
| Tram P-1 a P-2 | 1.000 | 38.500 | 0.600 | 0.750 | 17.325 |
| Conexions escomeses | 9.000 | 1.000 | 0.750 | 0.750 | 5.063 |
| Creuament PK 11+395 | 1.000 | 10.000 | 0.800 | 0.750 | 6.000 |
| Conexió pou existent PK 11+395 | 1.000 | 1.000 | 0.750 | 0.750 | 0.563 |
| Total |  |  |  |  | 28.951 |

**E0322** m3 Arena de riu en recobriment de tubs D<5 mm rentada
83.318 m3 × 21.36 = 1779.67

| Amidament | Uts. | Llarg | Ample | Alt | Parcial |
|---|---|---|---|---|---|
| Eix4. Tub Ø 400 mm | 1.000 | 150.800 | 0.800 | 0.300 | 36.192 |
| Eix4. Tub Ø 500 mm | 1.000 | 156.670 | 0.800 | 0.300 | 37.601 |
| Escomeses | 1.000 | 57.000 | 0.500 | 0.250 | 7.125 |
| Creuament PK 11+395 | 1.000 | 10.000 | 0.800 | 0.300 | 2.400 |
| Total |  |  |  |  | 83.318 |

**E0891** u Connexió de canonada amb col·lector existent
2 u × 190.87 = 381.74
Connexió de canonada amb el col·lector existent, inclòs la totalitat de l'obra civil necessària i mitjans auxiliars, càrrega i transport de les runes a l'abocador, cànon i condicionament del mateix, totalment acabada.

| Codi | Ut | Descripció | Rendiment | Preu |
|---|---|---|---|---|
| M0225 | h | Vibrador | 0.04 | 2.09 |
| O0110 | h | Peó | 2 | 20.41 |
| O0102 | h | Oficial 1ª | 2 | 24.56 |
| P0503 | m3 | Formigó HM-20 posat a l'obra | 0.4 | 67 |
| VGZ | % | Despeses indirectes | 1.492 | 6 |
| E0515 | m2 | Encofrat de fusta per a fonaments i/o formigó ocult | 2.2 | 26.73 |

| Amidament | Uts. | Parcial |
|---|---|---|
|  | ut |  |
| Eix 4. Connexió PK final | 1.000 |  |
| Eix 5. Connexió PK final | 1.000 |  |
| Total |  | 2 |

## 01.10 SENYALITZACIÓ I ABALISAMENT
Import: 20456.23

### 01.10.01 SENYALITZACIÓ HORITZONTAL I ABALISAMENT
Import: 6121.38

**E0704** m Premarcatge de marca viària longitudinal
2604 m × 0.16 = 416.64

| Codi | Ut | Descripció | Rendiment | Preu | Import |
|---|---|---|---|---|---|
| O0101 | h | Cap de colla | 0.001 | 26.02 | 0.02602 |
| O0110 | h | Peó | 0.006 | 20.41 | 0.12246 |
| VGZ | % | Despeses indirectes | 0.001 | 6 | 0.00600 |
|  |  | Costos indirectes | 5 % | 0.15448 | 0.00772 |
|  |  | Total |  |  | 0.16 |

| Amidament | Uts. | Llarg | Parcial |
|---|---|---|---|
| M-2.7 | 1.000 | 1190.000 | 1190.000 |
| M-1.9 | 1.000 | 80.000 | 80.000 |
| M-2.10 | 1.000 | 798.000 | 798.000 |
| M-2.2b | 1.000 | 83.000 | 83.000 |
| M-4.2 | 1.000 | 16.000 | 16.000 |
| M-4.1 | 1.000 | 27.000 | 27.000 |
| M-4.3 | 1.000 | 410.000 | 410.000 |
| Total |  |  | 2604 |

**E0706** m Marca viària longitudinal 15 cm. amplada, pintura acrílica
1712 m × 0.59 = 1010.08
Marca viària longitudinal de 15 cm d'amplada de pintura acrílica amb base solvent postmesclada amb microesferes de vidre, aplicada amb màquina autopropulsada pinta franges.

| Codi | Ut | Descripció | Rendiment | Preu | Import |
|---|---|---|---|---|---|
| M0220 | h | Escombradora autopropulsada | 0.001 | 42.15 | 0.04215 |
| M0224 | h | Màquina pintura bandes autop. (maquinària) | 0.001 | 41.57 | 0.04157 |
| O0101 | h | Cap de colla | 0.001 | 26.02 | 0.02602 |
| O0110 | h | Peó | 0.002 | 20.41 | 0.04082 |
| P14220 | kg | Pintura (material) | 0.135 | 2.27 | 0.30645 |
| P14210 | kg | Microesferes de vidre (material) | 0.082 | 0.96 | 0.07872 |
| VGZ | % | Despeses indirectes | 0.005 | 6 | 0.03000 |
|  |  | Costos indirectes | 5 % | 0.56573 | 0.02829 |
|  |  | Total |  |  | 0.59 |

| Amidament | Uts. | Llarg | Ample | Parcial |
|---|---|---|---|---|
| Eix |  |  |  |  |
| M-2.10 | 1.000 | 798.000 | 0.500 | 399.000 |
| M-2.2b | 1.000 | 83.000 | 1.000 | 83.000 |
| Marge esquerre |  |  |  |  |
| M-2.7 | 1.000 | 471.000 | 1.000 | 471.000 |
| M-1.9 | 1.000 | 28.000 | 0.500 | 14.000 |
| Marge dret |  |  |  |  |
| M-2.7 | 1.000 | 719.000 | 1.000 | 719.000 |
| M-1.9 | 1.000 | 52.000 | 0.500 | 26.000 |
| Total |  |  |  | 1712 |

**E0707** m Marca viària longitudinal 30 cm. amplada, pintura acrílica
8 m × 1.02 = 8.16
Marca viària longitudinal de 30 cm d'amplada amb base solvent postmesclada amb microesferes de vidre, aplicada amb màquina autopropulsada pinta franges.

| Codi | Ut | Descripció | Rendiment | Preu | Import |
|---|---|---|---|---|---|
| M0220 | h | Escombradora autopropulsada | 0.001 | 42.15 | 0.04215 |
| M0224 | h | Màquina pintura bandes autop. | 0.001 | 41.57 | 0.04157 |
| O0101 | h | Cap de colla | 0.001 | 26.02 | 0.02602 |
| O0110 | h | Peó | 0.002 | 20.41 | 0.04082 |
| P14210 | kg | Microesferes de vidre | 0.164 | 0.96 | 0.15744 |
| P14220 | kg | Pintura | 0.27 | 2.27 | 0.61290 |
| VGZ | % | Despeses indirectes | 0.009 | 6 | 0.05400 |
|  |  | Costos indirectes | 5 % | 0.97490 | 0.04875 |
|  |  | Total |  |  | 1.02 |

| Amidament | Uts. | Llarg | Ample | Parcial |
|---|---|---|---|---|
| Marge esquerre |  |  |  |  |
| M-4.2 | 1.000 | 16.000 | 0.500 | 8.000 |
| Total |  |  |  | 8 |

**E0732** m Marca viària transversal 40 cm. amplada, pintura blanca
26.2 m × 1.52 = 39.82
Marca viària transversal de 40 cm d'amplada de pintura acrílica amb base solvent postmesclada amb microesferes de vidre, aplicada amb màquina autopropulsada pinta franges.

| Codi | Ut | Descripció | Rendiment | Preu | Import |
|---|---|---|---|---|---|
| M0224 | h | Màquina pintura bandes autop. | 0.001 | 41.57 | 0.04157 |
| M0220 | h | Escombradora autopropulsada | 0.001 | 42.15 | 0.04215 |
| O0110 | h | Peó | 0.003 | 20.41 | 0.06123 |
| O0101 | h | Cap de colla | 0.001 | 26.02 | 0.02602 |
| P14220 | kg | Pintura | 0.4 | 2.27 | 0.90800 |
| P14210 | kg | Microesferes de vidre | 0.3 | 0.96 | 0.28800 |
| VGZ | % | Despeses indirectes | 0.014 | 6 | 0.08400 |
|  |  | Costos indirectes | 5 % | 1.45097 | 0.07255 |
|  |  | Total |  |  | 1.52 |

| Amidament | Uts. | Llarg | Parcial |
|---|---|---|---|
| Marge esquerre |  |  |  |
| M-4.1 | 1.000 | 8.000 | 8.000 |
| Marge dret |  |  |  |
| M-4.1 | 1.000 | 4.000 | 4.000 |
| Eix calçada |  |  |  |
| M-4.1 | 2.000 | 3.100 | 6.200 |
| M-4.1 | 1.000 | 8.000 | 8.000 |
| Total |  |  | 26.2 |

**E07082** m Pintura en vorades de color alternatiu blanc i vermell
45 m × 6.24 = 280.80
Pintura acrílica amb base solvent aplicada en vorades de qualsevol mida de color alternatiu blanc i vermell amb microesferes de vidre, totalment acabada.

| Codi | Ut | Descripció | Rendiment | Preu | Import |
|---|---|---|---|---|---|
| M0220 | h | Escombradora autopropulsada | 0.002 | 42.15 | 0.08430 |
| M0224 | h | Màquina pintura bandes autop. | 0.012 | 41.57 | 0.49884 |
| O0110 | h | Peó | 0.14 | 20.41 | 2.85740 |
| O0101 | h | Cap de colla | 0.05 | 26.02 | 1.30100 |
| P14210 | kg | Microesferes de vidre | 0.095 | 0.96 | 0.09120 |
| P14220 | kg | Pintura | 0.385 | 2.27 | 0.87395 |
| VGZ | % | Despeses indirectes | 0.039 | 6 | 0.23400 |
|  |  | Costos indirectes | 5 % | 5.94069 | 0.29703 |
|  |  | Total |  |  | 6.24 |

| Amidament | Uts. | Llarg | Parcial |
|---|---|---|---|
| Accés a refer | 1.000 | 45.000 | 45.000 |
| Total |  |  | 45 |

**E0708** m2 Marca viària transversal, fletxes, inscripcions i zebrats, pintura acrílica
232.558 m2 × 13.54 = 3148.84
Marca viària transversal, fletxes, inscripcions i zebrats, amb pintura acrílica amb base solvent postmesclada amb microesferes de vidre, aplicada mecànicament, totalment acabada.

| Codi | Ut | Descripció | Rendiment | Preu | Import |
|---|---|---|---|---|---|
| M0224 | h | Màquina pintura bandes autop. | 0.031 | 41.57 | 1.28867 |
| M0220 | h | Escombradora autopropulsada | 0.002 | 42.15 | 0.08430 |
| O0101 | h | Cap de colla | 0.095 | 26.02 | 2.47190 |
| O0110 | h | Peó | 0.286 | 20.41 | 5.83726 |
| P14220 | kg | Pintura | 0.9 | 2.27 | 2.04300 |
| P14210 | kg | Microesferes de vidre | 0.55 | 0.96 | 0.52800 |
| VGZ | % | Despeses indirectes | 0.107 | 6 | 0.64200 |
|  |  | Costos indirectes | 5 % | 12.89513 | 0.64476 |
|  |  | Total |  |  | 13.54 |

| Amidament | Uts. | Llarg | Ample | Parcial |
|---|---|---|---|---|
| Marge esquerre |  |  |  |  |
| M-7.1 | 1.000 | 3.000 |  | 3.000 |
| M-6.3 | 1.000 | 1.230 |  | 1.230 |
| Marge dret |  |  |  |  |
| M-7.1 | 1.000 | 12.000 |  | 12.000 |
| M-6.3 | 1.000 | 1.230 |  | 1.230 |
| M-6.5 | 2.000 | 1.434 |  | 2.868 |
| Final Eix |  |  |  |  |
| M-7.1 | 1.000 | 6.000 |  | 6.000 |
| M-6.3 | 1.000 | 1.230 |  | 1.230 |
| Marge esquerre |  |  |  |  |
| M-4.3 Passos de vianants | 121.000 | 2.000 | 0.500 | 121.000 |
| Marge dret |  |  |  |  |
| M-4.3 Passos de vianants | 14.000 | 4.000 | 0.500 | 28.000 |
| Eix calçada |  |  |  |  |
| M-4.3 Pas de vianants | 8.000 | 4.000 | 0.500 | 16.000 |
| M-4.3 Passos elevats | 16.000 | 5.000 | 0.500 | 40.000 |
| Total |  |  |  | 232.558 |

**E07083** m2 Pintura en paviments de color a determinar i retrorreflectant
132 m2 × 9.22 = 1217.04
Pintat sobre paviment bituminós o de formigó amb pintura acrílica de color a determinar per la Direcció d'Obra amb microesferes de vidre, aplicada amb màquina d'accionament manual, totalment acabada.

| Codi | Ut | Descripció | Rendiment | Preu | Import |
|---|---|---|---|---|---|
| M0220 | h | Escombradora autopropulsada | 0.002 | 42.15 | 0.08430 |
| M0224 | h | Màquina pintura bandes autop. | 0.02 | 41.57 | 0.83140 |
| O0101 | h | Cap de colla | 0.04 | 26.02 | 1.04080 |
| O0110 | h | Peó | 0.2 | 20.41 | 4.08200 |
| P14223 | kg | Pintura color (material) | 1 | 2.42 | 2.42000 |
| VGZ | % | Despeses indirectes | 0.054 | 6 | 0.32400 |
|  |  | Costos indirectes | 5 % | 8.78250 | 0.43913 |
|  |  | Total |  |  | 9.22 |

| Amidament | Uts. | Llarg | Ample | Parcial |
|---|---|---|---|---|
| Accessos finques en cuneta de vianats | 3.000 | 8.500 | 2.000 | 51.000 |
| Passos elevats | 1.000 | 6.000 | 6.600 | 39.600 |
|  | 1.000 | 6.000 | 6.900 | 41.400 |
| Total |  |  |  | 132 |

### 01.10.02 SENYALITZACIÓ VERTICAL
Import: 9141.35

**E07312** u Trasllat de senyal d'indicació o orientació existent
7 u × 252.85 = 1769.95
Trasllat de senyal d'indicació o orientació existent de qualsevol tipus a nova ubicació, inclòs la demolició de la base de formigó, l'excavació i fonamanetació de la nova base de formigó, tots els treballs i materials necessaris per deixar la partida acabada.

| Codi | Ut | Descripció | Rendiment | Preu |
|---|---|---|---|---|
| M0212B | h | Camió de trabuc 16 m³ | 0.5 | 45.4 |
| O0110 | h | Peó | 3 | 20.41 |
| O0101 | h | Cap de colla | 3 | 26.02 |
| P1609 | m3 | Excavació de terres | 0.72 | 11.12 |
| E0502 | m3 | Formigó HM-20 fonaments | 0.72 | 83.39 |
| %16130 | % | Despeses indirectes | 6 % |  |

| Amidament | Uts. | Parcial |
|---|---|---|
| Senyal 1 | 1.000 | 1.000 |
| Senyal 2 | 1.000 | 1.000 |
| Senyal 3 | 1.000 | 1.000 |
| Senyal 6 | 1.000 | 1.000 |
| Senyal 7 | 1.000 | 1.000 |
| Senyal 8 | 1.000 | 1.000 |
| Senyal 9 | 1.000 | 1.000 |
| Total |  | 7 |

**E0729** u Fonamentació de senyals
22 u × 32.52 = 715.44
Fonamentació de senyals, segons plànols, inclòs l'excavació, totalment acabada.

| Codi | Ut | Descripció | Rendiment | Preu |
|---|---|---|---|---|
| O0110 | h | Peó | 0.48 | 20.41 |
| O0101 | h | Cap de colla | 0.12 | 26.02 |
| P1609 | m3 | Excavació de terres | 0.18 | 11.12 |
| E0502 | m3 | Formigó HM-20 fonaments | 0.18 | 83.39 |
| %16130 | % | Despeses indirectes | 6 % |  |

| Amidament | Uts. | Parcial |
|---|---|---|
| R-1 | 2.000 | 2.000 |
| P-15a | 2.000 | 2.000 |
| P-13a | 2.000 | 2.000 |
| P-13b | 2.000 | 2.000 |
| P-1a | 1.000 | 1.000 |
| P-1b | 1.000 | 1.000 |
| P-17 | 1.000 | 1.000 |
| R-301a | 1.000 | 1.000 |
| R-401a | 2.000 | 2.000 |
| R-2 | 1.000 | 1.000 |
| S-13 | 6.000 | 6.000 |
| S-572 | 1.000 | 1.000 |
| Total |  | 22 |

**E0725** m Suport rectangular d'acer galvanitzat de 80x40x2 mm.
78 m × 16.72 = 1304.16
Suport rectangular d'acer galvanitzat de 80x40x2 mm., col.locat.

| Codi | Ut | Descripció | Rendiment | Preu | Import |
|---|---|---|---|---|---|
| O0102 | h | Oficial 1ª | 0.05 | 24.56 | 1.22800 |
| O0110 | h | Peó | 0.09 | 20.41 | 1.83690 |
| P1417 | m | Suport tub acer galv. 80x40x2mm. (material) | 1 | 11.99 | 11.99000 |
| VGZ | % | Despeses indirectes | 0.145 | 6 | 0.87000 |
|  |  | Costos indirectes | 5 % | 15.92490 | 0.79625 |
|  |  | Total |  |  | 16.72 |

| Amidament | Uts. | Llarg | Parcial |
|---|---|---|---|
| Ple camp | 8.000 | 2.750 | 22.000 |
| Zona urbana | 16.000 | 3.500 | 56.000 |
| Total |  |  | 78 |

**E0739** m Suport rectangular d'acer galvanitzat de 100x50x3 mm.
3.2 m × 26.49 = 84.77
Suport rectangular d'acer galvanitzat de 100x50x3 mm.,col·locat.

| Codi | Ut | Descripció | Rendiment | Preu | Import |
|---|---|---|---|---|---|
| O0102 | h | Oficial 1ª | 0.05 | 24.56 | 1.22800 |
| O0110 | h | Peó | 0.09 | 20.41 | 1.83690 |
| P1439 | m | Suport acer galv. 100x50x3 mm (material) | 1 | 20.77 | 20.77000 |
| VGZ | % | Despeses indirectes | 0.233 | 6 | 1.39800 |
|  |  | Costos indirectes | 5 % | 25.23290 | 1.26165 |
|  |  | Total |  |  | 26.49 |

| Amidament | Uts. | Llarg | Parcial |
|---|---|---|---|
| P-15a + 30. PK 11+260 | 1.000 | 3.200 | 3.200 |
| Total |  |  | 3.2 |

**E0711** u Placa reflectora circular Ø60 cm, nivell 2 HIP
3 u × 93.64 = 280.92
Placa reflectora circular de 60 cm. de diàmetre, per a senyals de trànsit, nivell 2 HIP, inclòs ancoratges i cargoleria.

| Codi | Ut | Descripció | Rendiment | Preu | Import |
|---|---|---|---|---|---|
| O0110 | h | Peó | 0.2 | 20.41 | 4.08200 |
| O0102 | h | Oficial 1ª | 0.175 | 24.56 | 4.29800 |
| P1403 | u | Placa circular reflect. 60 cm. (material) | 1 | 75.83 | 75.83000 |
| VGZ | % | Despeses indirectes | 0.828 | 6 | 4.96800 |
|  |  | Costos indirectes | 5 % | 89.17800 | 4.45890 |
|  |  | Total |  |  | 93.64 |

| Amidament | Uts. | Parcial |
|---|---|---|
| R-301a | 1.000 | 1.000 |
| R-401a | 2.000 | 2.000 |
| Total |  | 3 |

**E0713** u Placa reflectora octogonal 60 cm. doble apotema, nivell 2 HIP
5 u × 111.95 = 559.75
Placa reflectora octogonal de 60 cm. de doble apotema, per a senyals de trànsit, nivell 2 HIP, inclòs ancoratges i cargoleria.

| Codi | Ut | Descripció | Rendiment | Preu | Import |
|---|---|---|---|---|---|
| O0102 | h | Oficial 1ª | 0.175 | 24.56 | 4.29800 |
| O0110 | h | Peó | 0.2 | 20.41 | 4.08200 |
| P1420 | u | Placa octog. reflect. 60 cm. (material) | 1 | 92.29 | 92.29000 |
| VGZ | % | Despeses indirectes | 0.992 | 6 | 5.95200 |
|  |  | Costos indirectes | 5 % | 106.62200 | 5.33110 |
|  |  | Total |  |  | 111.95 |

| Amidament | Uts. | Parcial |
|---|---|---|
| R-2 | 1.000 | 1.000 |
| Altres camins | 4.000 | 4.000 |
| Total |  | 5 |

**E0715** u Placa reflectora quadrada de 60 cm. costat, nivell 2 HIP
6 u × 81.88 = 491.28
Placa reflectora quadrada de 60 cm. de costat, per a senyals de trànsit, nivell 2 HIP, inclòs ancoratges i cargoleria.

| Codi | Ut | Descripció | Rendiment | Preu | Import |
|---|---|---|---|---|---|
| O0110 | h | Peó | 0.2 | 20.41 | 4.08200 |
| O0102 | h | Oficial 1ª | 0.175 | 24.56 | 4.29800 |
| P1408 | u | Placa infor. refl. 60x60 cm. (material) | 1 | 65.27 | 65.27000 |
| VGZ | % | Despeses indirectes | 0.722 | 6 | 4.33200 |
|  |  | Costos indirectes | 5 % | 77.98200 | 3.89910 |
|  |  | Total |  |  | 81.88 |

| Amidament | Uts. | Parcial |
|---|---|---|
| S-13 | 6.000 | 6.000 |
| Total |  | 6 |

**E0709** u Placa reflectora triangular L=90 cm., nivell 2 HIP
12 u × 99.93 = 1199.16
Placa reflectora triangular de 90 cm. de costat, per a senyals de trànsit, nivell 2 HIP, inclòs ancoratges i cargoleria.

| Codi | Ut | Descripció | Rendiment | Preu | Import |
|---|---|---|---|---|---|
| O0102 | h | Oficial 1ª | 0.175 | 24.56 | 4.29800 |
| O0110 | h | Peó | 0.2 | 20.41 | 4.08200 |
| P1401 | u | Placa triang. reflect. 90 cm. (material) | 1 | 81.49 | 81.49000 |
| VGZ | % | Despeses indirectes | 0.884 | 6 | 5.30400 |
|  |  | Costos indirectes | 5 % | 95.17400 | 4.75870 |
|  |  | Total |  |  | 99.93 |

| Amidament | Uts. | Parcial |
|---|---|---|
| P-1b | 1.000 | 1.000 |
| P17 | 1.000 | 1.000 |
| P-1a | 1.000 | 1.000 |
| P-13b | 2.000 | 2.000 |
| P-13a | 1.000 | 1.000 |
| R-301a | 4.000 | 4.000 |
| R1 | 2.000 | 2.000 |
| Total |  | 12 |

**E0730** u Fonamentació de cartell de pre-senyalització
9 u × 142.06 = 1278.54
Fonamentació de cartell de pre-senyalització, totalment acabada.

| Codi | Ut | Descripció | Rendiment | Preu |
|---|---|---|---|---|
| O0110 | h | Peó | 1.2 | 20.41 |
| O0101 | h | Cap de colla | 0.12 | 26.02 |
| O0102 | h | Oficial 1ª | 0.36 | 24.56 |
| P1609 | m3 | Excavació de terres | 1.175 | 11.12 |
| VGZ | % | Despeses indirectes | 1.059 | 6 |
| E0502 | m3 | Formigó HM-20 fonaments | 1 | 83.39 |

| Amidament | Uts. | Parcial |
|---|---|---|
| Senyal 1 | 1.000 | 1.000 |
| Senyal 2 | 1.000 | 1.000 |
| Senyal 3 | 1.000 | 1.000 |
| Senyal 4 | 1.000 | 1.000 |
| Senyal 5 | 1.000 | 1.000 |
| Senyal 6 | 1.000 | 1.000 |
| Senyal 7 | 1.000 | 1.000 |
| Senyal 8 | 1.000 | 1.000 |
| Senyal 9 | 1.000 | 1.000 |
| Total |  | 9 |

**E07441** u Base d'acer galvanitzat per a suport de 90 mm.
1 u × 118.04 = 118.04
Base d'acer galvanitzat per a suport de 90 mm. col·locada.

| Codi | Ut | Descripció | Rendiment | Preu | Import |
|---|---|---|---|---|---|
| O0110 | h | Peó | 0.09 | 20.41 | 1.83690 |
| O0102 | h | Oficial 1ª | 0.05 | 24.56 | 1.22800 |
| P14711 | u | Base d'acer galvanit. suport 90 mm. (material) | 1 | 103.02 | 103.02000 |
| VGQ | % | Despeses indirectes | 1.056 | 6 | 6.33600 |
|  |  | Costos indirectes | 5 % | 112.42090 | 5.62105 |
|  |  | Total |  |  | 118.04 |

| Amidament | Uts. | Parcial |
|---|---|---|
| Senyal 4 | 1.000 | 1.000 |
| Total |  | 1 |

**E07442** u Base d'acer galvanitzat per a suport de 114 mm.
1 u × 141.11 = 141.11
Base d'acer galvanitzat per a suport de 114 mm. col·locada.

| Codi | Ut | Descripció | Rendiment | Preu | Import |
|---|---|---|---|---|---|
| O0102 | h | Oficial 1ª | 0.05 | 24.56 | 1.22800 |
| O0110 | h | Peó | 0.09 | 20.41 | 1.83690 |
| P14712 | u | Base d'acer galvanit. suport 114 mm. (material) | 1 | 123.75 | 123.75000 |
| VGZ | % | Despeses indirectes | 1.263 | 6 | 7.57800 |
|  |  | Costos indirectes | 5 % | 134.39290 | 6.71965 |
|  |  | Total |  |  | 141.11 |

| Amidament | Uts. | Parcial |
|---|---|---|
| Senyal 5 | 1.000 | 1.000 |
| Total |  | 1 |

**E0745** m Pal d'alumini anoditzat color plata, Ø90 mm. MC
5.35 m × 37.17 = 198.86
Pal d'alumini anoditzat color plata, estriat, de 90 mm. de diàmetre MC, col·locat.

| Codi | Ut | Descripció | Rendiment | Preu | Import |
|---|---|---|---|---|---|
| O0110 | h | Peó | 0.09 | 20.41 | 1.83690 |
| O0102 | h | Oficial 1ª | 0.05 | 24.56 | 1.22800 |
| P1472 | m | Pal alumini diàmetre 90 mm. MC (material) | 1 | 30.36 | 30.36000 |
| VGZ | % | Despeses indirectes | 0.329 | 6 | 1.97400 |
|  |  | Costos indirectes | 5 % | 35.39890 | 1.76995 |
|  |  | Total |  |  | 37.17 |

| Amidament | Uts. | Llarg | Parcial |
|---|---|---|---|
| Senyal 4 | 1.000 | 3.300 | 3.300 |
| Senyal 5 | 1.000 | 2.050 | 2.050 |
| Total |  |  | 5.35 |

**E0746** m Pal d'alumini anoditzat color plata, Ø114 mm. MD
2.35 m × 42.55 = 99.99
Pal d'alumini anoditzat color plata, estriat, de 114 mm. de diàmetre MD, col·locat.

| Codi | Ut | Descripció | Rendiment | Preu | Import |
|---|---|---|---|---|---|
| O0110 | h | Peó | 0.09 | 20.41 | 1.83690 |
| O0102 | h | Oficial 1ª | 0.05 | 24.56 | 1.22800 |
| P14730 | m | Pal alumini diàmetre 114 mm. MD (material) | 1 | 35.2 | 35.20000 |
| VGZ | % | Despeses indirectes | 0.377 | 6 | 2.26200 |
|  |  | Costos indirectes | 5 % | 40.52690 | 2.02635 |
|  |  | Total |  |  | 42.55 |

| Amidament | Uts. | Llarg | Parcial |
|---|---|---|---|
| Senyal 5 | 1.000 | 2.350 | 2.350 |
| Total |  |  | 2.35 |

**E0723** u Fita quilomètrica amb placa reflectora de 40x60 cm, nivell 2 HIP
2 u × 218.57 = 437.14
Fita quilomètrica, amb placa reflectora de 600x400 mm, nivell 2 HIP, inclòs les 2 plaques, suports, ancoratges i cargoleria, totalment col·locada
.

| Codi | Ut | Descripció | Rendiment | Preu | Import |
|---|---|---|---|---|---|
| O0110 | h | Peó | 0.2 | 20.41 | 4.08200 |
| O0102 | h | Oficial 1ª | 0.18 | 24.56 | 4.42080 |
| P1439 | m | Suport acer galv. 100x50x3 mm | 2.5 | 20.77 | 51.92500 |
| P1431 | u | Placa qm. refl. 40x60 cm (material) | 2 | 71.51 | 143.02000 |
| VGZ | % | Despeses indirectes | 0.785 | 6 | 4.71000 |
|  |  | Costos indirectes | 5 % | 208.15780 | 10.40789 |
|  |  | Total |  |  | 218.57 |

| Amidament | Uts. | Parcial |
|---|---|---|
| S-572 | 2.000 | 2.000 |
| Total |  | 2 |

**E07571** m2 Placa d'alumini >0,50 m² i <1,00 m², nivell 3 DG, amb abraçadores
.73 m2 × 299.07 = 218.32
Placa d'alumini superior a 0,50 m² i fins a 1,00 m², per a senyals de trànsit d'orientació, amb revestiment reflectant DG nivell 3, inclosos abraçadores d'unió al suport i cargoleria corresponent, totalment col·locada.

| Codi | Ut | Descripció | Rendiment | Preu | Import |
|---|---|---|---|---|---|
| O0101 | h | Cap de colla | 0.15 | 26.02 | 3.90300 |
| O0110 | h | Peó | 0.4 | 20.41 | 8.16400 |
| O0102 | h | Oficial 1ª | 0.3 | 24.56 | 7.36800 |
| P14971 | m2 | Placa d'alumini de 0,50 m2 a 1,00 m2 nivell 3 DG (material) | 1 | 249.47 | 249.47000 |
| VGZ | % | Despeses indirectes | 2.654 | 6 | 15.92400 |
|  |  | Costos indirectes | 5 % | 284.82900 | 14.24145 |
|  |  | Total |  |  | 299.07 |

| Amidament | Uts. | Llarg | Parcial |
|---|---|---|---|
| Senyal 4 | 1.000 | 0.173 | 0.173 |
| Senyal 5 | 1.000 | 0.173 | 0.173 |
|  | 1.000 | 0.384 | 0.384 |
| Total |  |  | .73 |

**E0757** m2 Placa d'alumini >0,50 m² i <1,00 m², nivell 2 HIP, amb abraçadores
1.038 m2 × 234.99 = 243.92
Placa d'alumini superior a 0,50 m² i fins a 1,00 m², per a senyals de trànsit d'orientació, amb revestiment reflectant HIP nivell 2, inclosos abraçadores d'unió al suport i cargoleria corresponent, totalment col·locada.

| Codi | Ut | Descripció | Rendiment | Preu | Import |
|---|---|---|---|---|---|
| O0110 | h | Peó | 0.4 | 20.41 | 8.16400 |
| O0102 | h | Oficial 1ª | 0.3 | 24.56 | 7.36800 |
| O0101 | h | Cap de colla | 0.15 | 26.02 | 3.90300 |
| P14970 | m2 | Placa d'alumini de 0,50 m2 a 1,00 m2 (material) | 1 | 191.9 | 191.90000 |
| VGZ | % | Despeses indirectes | 2.078 | 6 | 12.46800 |
|  |  | Costos indirectes | 5 % | 223.80300 | 11.19015 |
|  |  | Total |  |  | 234.99 |

| Amidament | Uts. | Llarg | Parcial |
|---|---|---|---|
| Senyal 4 | 1.000 | 0.505 | 0.505 |
| Senyal 5 | 1.000 | 0.533 | 0.533 |
| Total |  |  | 1.038 |

### 01.10.03 SISTEMES DE CONTENCIÓ
Import: 5193.5

**E1196** m Tanca de fusta ´´texana´´ o similar h=1m
24 m × 41.72 = 1001.28
Tanca de fusta tipus ´´texana´´ o similar d'1 m. d'alçada, amb pals d'1,5 metres i 10 cm de diàmetre i dos pals horitzontals de 2,5 m de llargada i 8 cm de diàmetre separats entre ells 45 cm, incloses les unions mètal·liques, materials auxiliars, enclavament, col·locat.

| Codi | Ut | Descripció | Rendiment | Preu | Import |
|---|---|---|---|---|---|
| O0101 | h | Cap de colla | 0.05 | 26.02 | 1.30100 |
| O0110 | h | Peó | 0.25 | 20.41 | 5.10250 |
| O0102 | h | Oficial 1ª | 0.25 | 24.56 | 6.14000 |
| P0503 | m3 | Formigó HM-20 posat a l'obra | 0.1 | 67 | 6.70000 |
| P1196 | m | tanca de fusta tipus texana (material) | 1 | 17 | 17.00000 |
| P1609 | m3 | Excavació de terres | 0.13 | 11.12 | 1.44560 |
| VGZ | % | Despeses indirectes | 0.34 | 6 | 2.04000 |
|  |  | Costos indirectes | 5 % | 39.72910 | 1.98646 |
|  |  | Total |  |  | 41.72 |

| Amidament | Uts. | Parcial |
|---|---|---|
| OD-10.9 | 10.000 | 10.000 |
| OD-11.1 | 14.000 | 14.000 |
| Total |  | 24 |

**E0736** m Barrera de seguretat enclavada BMSNA4/C
40 m × 34.5 = 1380.00
Barrera de seguretat metàl·lica simple amb separador, tipus BMSNA4/C o similar, inclòs enclavament, soldadures i material auxiliar,pal de perfil ´´en C´´ tipus CPN C-120 cada 4 m, peça reflectora a dues cares cada 8m, topall final si s'escau, totalment col·locada en recta o corba de qualsevol radi.

| Codi | Ut | Descripció | Rendiment | Preu | Import |
|---|---|---|---|---|---|
| M0253 | h | Màquina per a clavar muntants metàl·lics (maquinària) | 0.04 | 43.97 | 1.75880 |
| O0101 | h | Cap de colla | 0.02 | 26.02 | 0.52040 |
| O0102 | h | Oficial 1ª | 0.04 | 24.56 | 0.98240 |
| O0110 | h | Peó | 0.04 | 20.41 | 0.81640 |
| P1424 | u | Part proporc. mater. barreres (material) | 1 | 6.28 | 6.28000 |
| P14140 | m | Barrera seguretat doble ona (material) | 1 | 20.66 | 20.66000 |
| VGZ | % | Despeses indirectes | 0.306 | 6 | 1.83600 |
|  |  | Costos indirectes | 5 % | 32.85400 | 1.64270 |
|  |  | Total |  |  | 34.5 |

| Amidament | Uts. | Parcial |
|---|---|---|
| Marge esquerre |  |  |
| ME Pk 10+966 a Pk 10+974 | 8.000 | 8.000 |
| Marge dret |  |  |
| MD Pk 10+962 a Pk 10+982 | 20.000 | 20.000 |
| MD Pk 11+160 a Pk 11+170 | 12.000 | 12.000 |
| Total |  | 40 |

**E07364** u Extrem de 8 m de barrera de seguretat metàl·lica
1 u × 355.94 = 355.94
Extrem de 8 m mínim de barrera de seguretat metàl·lica de qualsevol tipus, amb abatiment o encastament en talús del desmunt, galvanitzada en calent, incloent tanca de secció doble ona, pals cada 2 m, xapes de reforç, peça en angle, topall final, elements de fixació, peça reflectora a dues cares, inclòs enclavament i soldadures, totalment col·locat.

| Codi | Ut | Descripció | Rendiment | Preu | Import |
|---|---|---|---|---|---|
| M0253 | h | Màquina per a clavar muntants metàl·lics | 0.04 | 43.97 | 1.75880 |
| O0110 | h | Peó | 0.8 | 20.41 | 16.32800 |
| O0102 | h | Oficial 1ª | 0.8 | 24.56 | 19.64800 |
| O0101 | h | Cap de colla | 0.2 | 26.02 | 5.20400 |
| P14450 | u | Extrem de 8 metres (material) | 1 | 271 | 271.00000 |
| P1424 | u | Part proporc. mater. barreres | 1 | 6.28 | 6.28000 |
| VGZ | % | Despeses indirectes | 3.129 | 6 | 18.77400 |
|  |  | Costos indirectes | 5 % | 338.99280 | 16.94964 |
|  |  | Total |  |  | 355.94 |

| Amidament | Uts. | Parcial |
|---|---|---|
| Marge dret |  |  |
| MD Pk 11+160 | 1.000 | 1.000 |
| Total |  | 1 |

**E07365** u Extrem de 12 m de barrera de seguretat metàl·lica
4 u × 518.66 = 2074.64
Extrem de 12 m mínim de barrera de seguretat metàl·lica de qualsevol tipus, amb abatiment o encastament en talús del desmunt, galvanitzada en calent, incloent tanca de secció doble ona, pals cada 2 m, xapes de reforç, peça en angle, topall final, elements de fixació, peça reflectora a dues cares, inclòs enclavament i soldadures, totalment col·locat.

| Codi | Ut | Descripció | Rendiment | Preu | Import |
|---|---|---|---|---|---|
| M0253 | h | Màquina per a clavar muntants metàl·lics | 0.04 | 43.97 | 1.75880 |
| O0101 | h | Cap de colla | 0.25 | 26.02 | 6.50500 |
| O0102 | h | Oficial 1ª | 1 | 24.56 | 24.56000 |
| O0110 | h | Peó | 1 | 20.41 | 20.41000 |
| P14451 | u | Extrem de 12 metres (material) | 1 | 407 | 407.00000 |
| P1424 | u | Part proporc. mater. barreres | 1 | 6.28 | 6.28000 |
| VGZ | % | Despeses indirectes | 4.574 | 6 | 27.44400 |
|  |  | Costos indirectes | 5 % | 493.95780 | 24.69789 |
|  |  | Total |  |  | 518.66 |

| Amidament | Uts. | Parcial |
|---|---|---|
| Marge esquerre |  |  |
| ME Pk 10+966 | 1.000 | 1.000 |
| ME Pk 10+974 | 1.000 | 1.000 |
| Marge dret |  |  |
| MD Pk 10+962 | 1.000 | 1.000 |
| MD Pk 10+982 | 1.000 | 1.000 |
| Total |  | 4 |

**E07368** u Extrem de 4,32 m de barrera de seguretat metàl·lica
1 u × 200.38 = 200.38
Extrem de 4,32 m mínim de barrera de seguretat metàl·lica de qualsevol tipus, amb abatiment o encastament en talús del desmunt, galvanitzada en calent, incloent tanca de secció doble ona, pals cada 2 m, xapes de reforç, peça en angle, topall final, elements de fixació, peça reflectora a dues cares, inclòs enclavament i soldadures, totalment col·locat.

| Codi | Ut | Descripció | Rendiment | Preu | Import |
|---|---|---|---|---|---|
| M0253 | h | Màquina per a clavar muntants metàl·lics | 0.04 | 43.97 | 1.75880 |
| O0102 | h | Oficial 1ª | 0.7 | 24.56 | 17.19200 |
| O0101 | h | Cap de colla | 0.18 | 26.02 | 4.68360 |
| O0110 | h | Peó | 0.7 | 20.41 | 14.28700 |
| P14452 | u | Extrem de 4,32 metres (material) | 1 | 136.2 | 136.20000 |
| P1424 | u | Part proporc. mater. barreres | 1 | 6.28 | 6.28000 |
| VGZ | % | Despeses indirectes | 1.74 | 6 | 10.44000 |
|  |  | Costos indirectes | 5 % | 190.84140 | 9.54207 |
|  |  | Total |  |  | 200.38 |

| Amidament | Uts. | Parcial |
|---|---|---|
| Marge dret |  |  |
| MD Pk 11+170 | 1.000 | 1.000 |
| Total |  | 1 |

**E07367** u Terminal en forma de cua de peix
6 u × 30.21 = 181.26
Terminal en forma de cua de peix, per a barrera de seguretat secció doble ona, inclòs elements de fixació, peça reflectora, totalment col·locat.

| Codi | Ut | Descripció | Rendiment | Preu | Import |
|---|---|---|---|---|---|
| O0110 | h | Peó | 0.05 | 20.41 | 1.02050 |
| O0102 | h | Oficial 1ª | 0.05 | 24.56 | 1.22800 |
| O0101 | h | Cap de colla | 0.02 | 26.02 | 0.52040 |
| P1424 | u | Part proporc. mater. barreres | 1 | 6.28 | 6.28000 |
| P1447 | u | Terminal en forma de cua de peix (material) | 1 | 18.12 | 18.12000 |
| VGZ | % | Despeses indirectes | 0.267 | 6 | 1.60200 |
|  |  | Costos indirectes | 5 % | 28.77090 | 1.43855 |
|  |  | Total |  |  | 30.21 |

| Amidament | Uts. | Parcial |
|---|---|---|
|  | ut |  |
| Segons plànols. | 6.000 |  |
| Total |  | 6 |

## 01.11 ENLLUMENAT PÚBLIC
Import: 85013.61

**E10215** u Retirada llumenera, inclòs columna, demolició de la fonamentació
3 u × 106.97 = 320.91
Retirada de llumenera, inclòs columna, demolició de la fonamentació, rebliment del forat, càrrega i transport de les runes, fanal, cablejat i de tots els elements a l'abocador controlat, inclòs cànons.

| Codi | Ut | Descripció | Rendiment | Preu | Import |
|---|---|---|---|---|---|
| M0214 | h | Camió grua 12 tn | 0.8 | 42.07 | 33.65600 |
| O0110 | h | Peó | 0.8 | 20.41 | 16.32800 |
| O0102 | h | Oficial 1ª | 0.2 | 24.56 | 4.91200 |
| O0101 | h | Cap de colla | 0.02 | 26.02 | 0.52040 |
| P0502 | m3 | Formigó HL-150 posat a l'obra | 0.6 | 60.5 | 36.30000 |
| P1609 | m3 | Excavació de terres | 0.6 | 11.12 | 6.67200 |
| VGZ | % | Despeses indirectes | 0.582 | 6 | 3.49200 |
|  |  | Costos indirectes | 5 % | 101.88040 | 5.09402 |
|  |  | Total |  |  | 106.97 |

| Amidament | Uts. | Parcial |
|---|---|---|
| F-33 | 1.000 | 1.000 |
| F-34 | 1.000 | 1.000 |
| F-35 | 1.000 | 1.000 |
| Total |  | 3 |

**E0341** u Cales per a localització serveis
15 u × 62.63 = 939.45

| Amidament | Uts. | Parcial |
|---|---|---|
|  | ut |  |
| Previsio | 15.000 |  |
| Total |  | 15 |

**E0305** m3 Excavació rases i pous, mitjans mecànics, cànon abocador (10% roca)
193.176 m3 × 13.02 = 2515.15

| Amidament | Uts. | Llarg | Ample | Alt | Parcial |
|---|---|---|---|---|---|
| Marge esquerre |  |  |  |  |  |
| Canalització en vorera F-1 fins A-2 | 1.000 | 11.000 | 0.400 | 0.600 | 2.640 |
|  | 1.000 | 32.000 | 0.400 | 0.600 | 7.680 |
|  | 1.000 | 72.000 | 0.400 | 0.600 | 17.280 |
|  | 1.000 | 27.000 | 0.400 | 0.600 | 6.480 |
|  | 1.000 | 27.000 | 0.400 | 0.600 | 6.480 |
|  | 1.000 | 24.000 | 0.400 | 0.600 | 5.760 |
|  | 1.000 | 4.000 | 0.400 | 0.600 | 0.960 |
|  | 1.000 | 55.000 | 0.400 | 0.600 | 13.200 |
|  | 1.000 | 65.000 | 0.400 | 0.600 | 15.600 |
| Canalització en vial F-1 fins A-2 | 1.000 | 16.000 | 0.500 | 0.600 | 4.800 |
|  | 1.000 | 7.000 | 0.500 | 0.600 | 2.100 |
|  | 1.000 | 14.000 | 0.500 | 0.600 | 4.200 |
|  | 1.000 | 11.000 | 0.500 | 0.600 | 3.300 |
|  | 1.000 | 10.000 | 0.500 | 0.600 | 3.000 |
|  | 1.000 | 11.000 | 0.500 | 0.600 | 3.300 |
| Creuament de vial A-3 fins A-4 | 1.000 | 8.000 | 0.500 | 0.800 | 3.200 |
| Marge dret |  |  |  |  |  |
| Canalització en vorera F-2 fins A-4 | 1.000 | 46.000 | 0.400 | 0.600 | 11.040 |
|  | 1.000 | 82.000 | 0.400 | 0.600 | 19.680 |
|  | 1.000 | 212.000 | 0.400 | 0.600 | 50.880 |
| Canalització en vial F-1 fins A-2 | 1.000 | 16.000 | 0.500 | 0.600 | 4.800 |
|  | 1.000 | 9.000 | 0.500 | 0.600 | 2.700 |
| Arquetes | 8.000 | 0.800 | 0.800 | 0.800 | 4.096 |
| Total |  |  |  |  | 193.176 |

**E0317** m3 Rebliment i piconatge rasa, material pròpia obra, inclòs càrrega i transport
54.066 m3 × 4.86 = 262.76

| Amidament | Uts. | Llarg | Parcial |
|---|---|---|---|
| Excavació | 1.000 | 193.176 | 193.176 |
| Descomptes |  |  |  |
| Rebliment en sorra | -1.000 | 82.590 | -82.590 |
| Rebliment en formigó | -1.000 | 33.000 | -33.000 |
| Arquetes | -8.000 | 2.940 | -23.520 |
| Total |  |  | 54.066 |

**E0322** m3 Arena de riu en recobriment de tubs D<5 mm rentada
82.59 m3 × 21.36 = 1764.12

| Amidament | Uts. | Llarg | Ample | Alt | Parcial |
|---|---|---|---|---|---|
| Marge esquerre |  |  |  |  |  |
| Canalització en vorera F-1 fins A-2 | 1.000 | 11.000 | 0.400 | 0.300 | 1.320 |
|  | 1.000 | 32.000 | 0.400 | 0.300 | 3.840 |
|  | 1.000 | 72.000 | 0.400 | 0.300 | 8.640 |
|  | 1.000 | 27.000 | 0.400 | 0.300 | 3.240 |
|  | 1.000 | 27.000 | 0.400 | 0.300 | 3.240 |
|  | 1.000 | 24.000 | 0.400 | 0.300 | 2.880 |
|  | 1.000 | 4.000 | 0.400 | 0.300 | 0.480 |
|  | 1.000 | 55.000 | 0.400 | 0.300 | 6.600 |
|  | 1.000 | 65.000 | 0.400 | 0.300 | 7.800 |
| Marge dret |  |  |  |  |  |
| Canalització en vorera F-2 fins A-4 | 1.000 | 46.000 | 0.400 | 0.300 | 5.520 |
|  | 1.000 | 82.000 | 0.400 | 0.300 | 9.840 |
|  | 1.000 | 212.000 | 0.400 | 0.300 | 25.440 |
| Canalització en vial F-1 fins A-2 | 1.000 | 16.000 | 0.500 | 0.300 | 2.400 |
|  | 1.000 | 9.000 | 0.500 | 0.300 | 1.350 |
| Total |  |  |  |  | 82.59 |

**E0502** m3 Formigó HM-20 fonaments
33 m3 × 83.39 = 2751.87

| Amidament | Uts. | Llarg | Ample | Alt | Parcial |
|---|---|---|---|---|---|
| Marge esquerre |  |  |  |  |  |
| Canalització en vial F-1 fins A-2 | 1.000 | 77.000 | 0.500 | 0.600 | 23.100 |
| Creuament de vial A-3 fins A-4 | 1.000 | 8.000 | 0.500 | 0.600 | 2.400 |
| Marge dret |  |  |  |  |  |
| Canalització en vial F-1 fins A-2 | 1.000 | 25.000 | 0.500 | 0.600 | 7.500 |
| Total |  |  |  |  | 33 |

**E101311** m Subministrament i col·locació de cinta senyalitzadora elèctric
767 m × 1.33 = 1020.11
Subministrament i col·locació de cinta de senyalització d'avís de perill elèctric de PVC de color groc i 150 mm d'amplada, disposada a una profunditat mínima a 0,10 m del paviment acabat i a 0,25 m sobre la generatriu superior del tub.

| Codi | Ut | Descripció | Rendiment | Preu | Import |
|---|---|---|---|---|---|
| O0110 | h | Peó | 0.02 | 20.41 | 0.40820 |
| O0101 | h | Cap de colla | 0.015 | 26.02 | 0.39030 |
| P0101 | m | Cinta senyalitzadora PVC 150 mm color groc (material) | 1.05 | 0.38 | 0.39900 |
| %16130 | % | Despeses indirectes | 6 % | 1.19750 | 0.07185 |
|  |  | Costos indirectes | 5 % | 1.26935 | 0.06347 |
|  |  | Total |  |  | 1.33 |

| Amidament | Uts. | Llarg | Parcial |
|---|---|---|---|
| Marge esquerre F-1 fins A-2 | 1.000 | 394.000 | 394.000 |
| Creuament de vial A-3 fins A-4 | 1.000 | 8.000 | 8.000 |
| Marge dret F-2 fins A-4 | 1.000 | 365.000 | 365.000 |
| Total |  |  | 767 |

**E101003** m Tub de PEAD corrugat de Ø 110 mm doble paret
953 m × 3.51 = 3345.03
Tub corbable de PEAD de doble paret vermell de 110 mm. de diàmetre nominal, interior llis i exterior corrugat, per a canalització soterrada amb fil guia incorporat, resistència a la compressió 450 N, grau de protecció segons normativa vigent, inclòs part proporcional de maneguets d'unió, col·locat en rasa.

| Codi | Ut | Descripció | Rendiment | Preu | Import |
|---|---|---|---|---|---|
| O0102 | h | Oficial 1ª | 0.012 | 24.56 | 0.29472 |
| O0110 | h | Peó | 0.012 | 20.41 | 0.24492 |
| P091270 | m | Tub PEAD corrugat ext. llis int. DN110 mm. (material) | 1.05 | 2.49 | 2.61450 |
| %DG0601 | % | Despeses generals | 6 % | 3.15414 | 0.18925 |
|  |  | Costos indirectes | 5 % | 3.34339 | 0.16717 |
|  |  | Total |  |  | 3.51 |

| Amidament | Uts. | Llarg | Parcial |
|---|---|---|---|
| Marge esquerre F-1 fins A-2 | 1.000 | 394.000 | 394.000 |
| Marge dret F-2 fins A-4 | 1.000 | 365.000 | 365.000 |
| CREUAENTS |  |  |  |
| Creuament carretera | 2.000 | 10.000 | 20.000 |
| Creuament vial industrial PK 11+300.MD | 2.000 | 25.000 | 50.000 |
| Creuament vial PK 11+390. MD | 2.000 | 12.000 | 24.000 |
| PK 11+250 a PK 11+290 | 2.000 | 50.000 | 100.000 |
| Total |  |  | 953 |

**E12101** u Pericó registre 45x45x60 cm, amb tapa (semàf i enllum, s/base formigó)
15 u × 98.57 = 1478.55
Pericó de registre de dimensions de 45x45x60 cm interiors mínims, per a instal·lacions semafòriques o d'enllumenat, inclòs marc i tapa de fosa dúctil classe B-125 , de tipus prefabricat o elaborat in siut amb parets de maó calat ´´gero´´ arrebossat i acabat lliscat interior, col·locat sobre solera de graves.

| Codi | Ut | Descripció | Rendiment | Preu |
|---|---|---|---|---|
| O0110 | h | Peó | 0.9 | 20.41 |
| O0102 | h | Oficial 1ª | 0.45 | 24.56 |
| O0101 | h | Cap de colla | 0.09 | 26.02 |
| P0841 | m2 | EnlluÏment parets exteriors (material) | 1.08 | 20.01 |
| P0805 | u | Maó massís 29x14x5 cm. a rev. (material) | 100 | 0.12 |
| P06207 | u | Tapa fosa 480x480x30, marc 500x500, classe B-125 (material) | 1 | 18.07 |
| VGZ | % | Despeses indirectes | 0.829 | 6 |
| E0108 | m3 | Morter de ciment elaborat a l'obra | 0.1 | 57.35 |

| Amidament | Uts. | Parcial |
|---|---|---|
| Segons plànols | Ut |  |
| ME. PK11+260 A PK11+650 | 6.000 |  |
| MD. PK 11+290 A PK 11+600 | 9.000 |  |
| Total |  | 15 |

**E10121** m Conductor coure nu de 35 mm2, unipolar soterrada
767 m × 4.31 = 3305.77
Conductor de coure nu de 35 mm2, unipolar, col·locat al fons de la rasa i sortint a punts de llum, compresa la part proporcional de tub protector dels sortints i soldadures als punts metàl·lics o a les derivacions.

| Codi | Ut | Descripció | Rendiment | Preu | Import |
|---|---|---|---|---|---|
| O0101 | h | Cap de colla | 0.01 | 26.02 | 0.26020 |
| O0102 | h | Oficial 1ª | 0.03 | 24.56 | 0.73680 |
| O0110 | h | Peó | 0.03 | 20.41 | 0.61230 |
| P101102 | m | Conductor Cu nu unipolar d'1x35 mm2 (material) | 1.05 | 1.29 | 1.35450 |
| P10207 | pp | Soldadures a xarxa i petit mat. | 1 | 0.91 | 0.91000 |
| %ZZ | % | Despeses generals | 6 % | 3.87380 | 0.23243 |
|  |  | Costos indirectes | 5 % | 4.10623 | 0.20531 |
|  |  | Total |  |  | 4.31 |

| Amidament | Uts. | Llarg | Parcial |
|---|---|---|---|
| Marge esquerre F-1 fins A-2 | 1.000 | 394.000 | 394.000 |
| Creuament de vial A-3 fins A-4 | 1.000 | 8.000 | 8.000 |
| Marge dret F-2 fins A-4 | 1.000 | 365.000 | 365.000 |
| Total |  |  | 767 |

**E10103** m Conductor coure tetrapolar 4x10 mm2 soterrada
788.7 m × 8.39 = 6617.19
Conductor de coure tetrapolar 4x10 mm2, de designació UNE RV 0,6/1 kV, col·locat en línia d'enllumenat soterrada, allotjat en tub corrugat.

| Codi | Ut | Descripció | Rendiment | Preu | Import |
|---|---|---|---|---|---|
| O0102 | h | Oficial 1ª | 0.04 | 24.56 | 0.98240 |
| O0110 | h | Peó | 0.04 | 20.41 | 0.81640 |
| O0101 | h | Cap de colla | 0.01 | 26.02 | 0.26020 |
| P10103 | m | Conductor Cu tetrapolar 4x10 rv 0,6/1 kV (material) | 1.05 | 5.22 | 5.48100 |
| %ZZ | % | Despeses generals | 6 % | 7.54000 | 0.45240 |
|  |  | Costos indirectes | 5 % | 7.99240 | 0.39962 |
|  |  | Total |  |  | 8.39 |

| Amidament | Uts. | Llarg | Parcial |
|---|---|---|---|
| De F-1 fins A-3 | 1.000 | 344.000 | 344.000 |
| De A-3 a A-4 | 1.000 | 8.000 | 8.000 |
| De F-2 a A-4 | 1.000 | 365.000 | 365.000 |
| Increment 10% per connexions | 1.000 | 71.700 | 71.700 |
| Total |  |  | 788.7 |

**E10102** m Conductor coure tetrapolar 4x16 mm2 soterrada
220 m × 10.3 = 2266.00
Conductor de coure tetrapolar 4x16 mm2, de designació UNE RV 0,6/1 kV, col·locat en línia d'enllumenat soterrada, allotjat en tub corrugat.

| Codi | Ut | Descripció | Rendiment | Preu | Import |
|---|---|---|---|---|---|
| O0110 | h | Peó | 0.04 | 20.41 | 0.81640 |
| O0101 | h | Cap de colla | 0.01 | 26.02 | 0.26020 |
| O0102 | h | Oficial 1ª | 0.04 | 24.56 | 0.98240 |
| P10102 | m | Conductor Cu tetrapolar 4x15 rv 0,6/1 kV (material) | 1.05 | 6.85 | 7.19250 |
| %ZZ | % | Despeses generals | 6 % | 9.25150 | 0.55509 |
|  |  | Costos indirectes | 5 % | 9.80659 | 0.49033 |
|  |  | Total |  |  | 10.3 |

| Amidament | Uts. | Llarg | Parcial |
|---|---|---|---|
| Quadre TM-34 fins A-2 | 1.000 | 150.000 | 150.000 |
| De A-2 a A-3 | 1.000 | 50.000 | 50.000 |
| Increment 10% per connexions | 1.000 | 20.000 | 20.000 |
| Total |  |  | 220 |

**E10129** u Fonamentació fanal columna h>5m alçada
35 u × 195.92 = 6857.20
Fonamentació de fanal amb columna de més de 5 m d'alçada, inclòs excavació, formigó HA-25 abocat i vibrat, motlle, passatubs, placa i perns d'ancoratge d'acer galvanitzat amb forma de gaiata, totalment acabada.

| Codi | Ut | Descripció | Rendiment | Preu | Import |
|---|---|---|---|---|---|
| O0101 | h | Cap de colla | 0.12 | 26.02 | 3.12240 |
| O0110 | h | Peó | 0.48 | 20.41 | 9.79680 |
| P1680 | u | Placa d'ancoratge per a barreres metàl.liques (material) | 1 | 7.51 | 7.51000 |
| P0505 | m3 | Formigó HA-25 posat a l'obra | 2 | 70 | 140.00000 |
| P1609 | m3 | Excavació de terres | 2 | 11.12 | 22.24000 |
| VGZ | % | Despeses indirectes | 0.654 | 6 | 3.92400 |
|  |  | Costos indirectes | 5 % | 186.59320 | 9.32966 |
|  |  | Total |  |  | 195.92 |

| Amidament | Uts. | Parcial |
|---|---|---|
| F-1 A F-35 | 35.000 | 35.000 |
| Total |  | 35 |

**E111316** u Columna de farola de 7 m d'alçada, cilindrica d'una sola peça d'acer S-235-JR galvanitzat,, ins
35 u × 914.52 = 32008.20
Columna de farola de 7 m d'alçada, cilindrica d'una sola peça d'acer S-235-JR galvanitzat,, instal·lat i connexionat en caixa a l'interior, hissada, aplomada i fixada sobre dau de formigó.

| Codi | Ut | Descripció | Rendiment | Preu | Import |
|---|---|---|---|---|---|
| M0214 | h | Camió grua 12 tn | 1 | 42.07 | 42.07000 |
| O0101 | h | Cap de colla | 0.5 | 26.02 | 13.01000 |
| O0102 | h | Oficial 1ª | 1 | 24.56 | 24.56000 |
| O0110 | h | Peó | 1 | 20.41 | 20.41000 |
| P990208 | u | Columna Cilindrica ICCL.7 (material) | 1 | 646 | 646.00000 |
| P101101 | m | Conductor Cu bipolar 2x2,5 rv 0,6/1 kV (material) | 7 | 0.98 | 6.86000 |
| P10109 | m | Conductor Cu tripolar 3x2,5 rv 0,6/1 kV (material) | 7 | 1.3 | 9.10000 |
| P10209 | pp | Petit material (material) | 2 | 29.83 | 59.66000 |
| %ZZ | % | Despeses generals | 6 % | 821.67000 | 49.30020 |
|  |  | Costos indirectes | 5 % | 870.97020 | 43.54851 |
|  |  | Total |  |  | 914.52 |

| Amidament | Uts. | Parcial |
|---|---|---|
| F-1 A F-35 | 35.000 | 35.000 |
| Total |  | 35 |

**E10221** u Llumenera de LED tipus TALIA 3030_3030_45W_3000K_60-155 o similar. Totalment col·locada
35 u × 379.71 = 13289.85

| Codi | Ut | Descripció | Rendiment | Preu | Import |
|---|---|---|---|---|---|
| M0247 | h | Camió per projectar formigó (maquinària) | 8.33333333333333E-02 | 78.98 | 6.58167 |
| O0101 | h | Cap de colla | 8.33333333333333E-02 | 26.02 | 2.16833 |
| O0102 | h | Oficial 1ª | 0.166666666666667 | 24.56 | 4.09333 |
| O0110 | h | Peó | 0.166666666666667 | 20.41 | 3.40167 |
| P10209 | pp | Petit material | 0.5 | 29.83 | 14.91500 |
| P102212 | u | Llumenera de LED tipus TALIA 3030_3030_45W_3000K_60-155 o similar (material) | 1 | 310 | 310.00000 |
| %ZZ | % | Despeses generals | 6 % | 341.16000 | 20.46960 |
|  |  | Costos indirectes | 5 % | 361.62960 | 18.08148 |
|  |  | Total |  |  | 379.71 |

| Amidament | Uts. | Parcial |
|---|---|---|
| F-1 A F-35 | 35.000 | 35.000 |
| Total |  | 35 |

**E10122** u Piqueta connexió a terra 17,3x500 mm
35 u × 21.47 = 751.45
Piqueta connexió a terra, clavetejada verticalment i connexionada la línia amb soldadura aluminotèrmica.

| Codi | Ut | Descripció | Rendiment | Preu | Import |
|---|---|---|---|---|---|
| O0101 | h | Cap de colla | 0.002 | 26.02 | 0.05204 |
| O0102 | h | Oficial 1ª | 0.04 | 24.56 | 0.98240 |
| O0110 | h | Peó | 0.08 | 20.41 | 1.63280 |
| P10112 | u | Piqueta courejada 17,3x500 mm (material) | 1 | 12.12 | 12.12000 |
| P10208 | pp | Soldadures pica i llums | 1 | 4.5 | 4.50000 |
| %ZZ | % | Despeses generals | 6 % | 19.28724 | 1.15723 |
|  |  | Costos indirectes | 5 % | 20.44447 | 1.02222 |
|  |  | Total |  |  | 21.47 |

| Amidament | Uts. | Parcial |
|---|---|---|
| F-1 A F-35 | 35.000 | 35.000 |
| Total |  | 35 |

**EPN001** u Connexió a quadre d'enllumenat existent incloent tots els ICP's, seccionadors i accessoris per al se
1 u × 1470 = 1470.00
Connexió a quadre d'enllumenat existent incloent tots els ICP's, seccionadors i accessoris per al seu correcte funcionament d'acord amb normativa vigent.

| Amidament | Uts. | Parcial |
|---|---|---|
|  | ut |  |
| Connexió enllumenat | 1.000 |  |
| Total |  | 1 |

**E1626** u Legaltizació del nou enllumenat públic
1 u × 1050 = 1050.00

| Amidament | Uts. | Parcial |
|---|---|---|
|  | ut |  |
| Connexió enllumenat | 1.000 |  |
| Total |  | 1 |

**EPN003** u Partida alçada a justificar en previsió per a solucionar problems de canvi de cablejat d'enllumenat
1 u × 3000 = 3000.00
Partida alçada a justificar en previsió per a solucionar problems de canvi de cablejat d'enllumenat en instal·lacions i faroles existents

| Amidament | Uts. | Parcial |
|---|---|---|
|  | ut |  |
| Previsió problemes canvi cable | 1.000 |  |
| Total |  | 1 |

## 01.12 REPOSICIÓ DE SERVEIS
Import: 72988.72

### 01.12.01 AIGUA POTABLE
Import: 28770.9

#### 01.12.01.01 Servei 1.10.8
Import: 4260.95

**EPNSA01** u Partida alçada a justificar per a la reposició de l'obar mecànica del servei afectat 1.10.8
1 u × 1200 = 1200.00

**E0341** u Cales per a localització serveis
6 u × 62.63 = 375.78

| Amidament | Uts. | Parcial |
|---|---|---|
|  | ut |  |
| Previsio | 6.000 |  |
| Total |  | 6 |

**E0305** m3 Excavació rases i pous, mitjans mecànics, cànon abocador (10% roca)
16.4 m3 × 13.02 = 213.53

| Amidament | Uts. | Llarg | Ample | Alt | Parcial |
|---|---|---|---|---|---|
| Reposició 1-10.8 |  |  |  |  |  |
| Tuberia | 1.000 | 50.000 | 0.400 | 0.800 | 16.000 |
| Arqueta | 1.000 | 0.800 | 0.400 | 1.250 | 0.400 |
| Total |  |  |  |  | 16.4 |

**E0322** m3 Arena de riu en recobriment de tubs D<5 mm rentada
4.2 m3 × 21.36 = 89.71

| Amidament | Uts. | Llarg | Ample | Alt | Parcial |
|---|---|---|---|---|---|
| Reposició 1-10.8 |  |  |  |  |  |
| Tuberia | 1.000 | 35.000 | 0.400 | 0.300 | 4.200 |
| Total |  |  |  |  | 4.2 |

**E0502** m3 Formigó HM-20 fonaments
3.6 m3 × 83.39 = 300.20

| Amidament | Uts. | Llarg | Ample | Alt | Parcial |
|---|---|---|---|---|---|
| Reposició 1-10.8 |  |  |  |  |  |
| Tuberia | 1.000 | 15.000 | 0.400 | 0.600 | 3.600 |
| Total |  |  |  |  | 3.6 |

**E0317** m3 Rebliment i piconatge rasa, material pròpia obra, inclòs càrrega i transport
7.6 m3 × 4.86 = 36.94

| Amidament | Uts. | Llarg | Parcial |
|---|---|---|---|
| Excavació | 1.000 | 16.400 | 16.400 |
| Descomptes |  |  |  |
| Rebliment en sorra | -1.000 | 4.200 | -4.200 |
| Rebliment en formigó | -1.000 | 3.600 | -3.600 |
| Arquetes | -2.000 | 0.500 | -1.000 |
| Total |  |  | 7.6 |

**E0872** m Tub de PP corrugat doble capa Ø200 mm
12 m × 16.98 = 203.76

| Amidament | Uts. | Parcial |
|---|---|---|
|  | Longitud |  |
| Beina creuament | 12.000 |  |
| Total |  | 12 |

**E09502** m Tub PEAD Ø40 PN-16
50 m × 3.12 = 156.00
Tub de polietilè d'alta densitat PE-100, de Ø40 mm de diàmetre nominal, de 16 bar de pressió nominal, inclòs pp de peces especials i accessoris, soldat i col·locat.

| Codi | Ut | Descripció | Rendiment | Preu | Import |
|---|---|---|---|---|---|
| A0901 | pp | Elements de muntatge | 1 | 0.18 | 0.18000 |
| A0905 | pp | Accessoris per a tub de polietilè (material) | 0.04 | 15.15 | 0.60600 |
| O0110 | h | Peó | 0.02 | 20.41 | 0.40820 |
| O0102 | h | Oficial 1ª | 0.02 | 24.56 | 0.49120 |
| O0101 | h | Cap de colla | 0.01 | 26.02 | 0.26020 |
| P09502 | m | Tub PEAD DN40 mm., PE-100, PN-16 (material) | 1.02 | 0.84 | 0.85680 |
| %Z0 | % | Despeses generals | 6 % | 2.80240 | 0.16814 |
|  |  | Costos indirectes | 5 % | 2.97054 | 0.14853 |
|  |  | Total |  |  | 3.12 |

| Amidament | Uts. | Llarg | Parcial |
|---|---|---|---|
| Reposició 1-10.8 |  |  |  |
| Tuberia | 1.000 | 50.000 | 50.000 |
| Total |  |  | 50 |

**E1211** u Pericó registre 60x60x90 cm, amb tapa (aigua potable, base formigó)
2 u × 175.82 = 351.64
Pericó de registre de dimensions de 60x60x90 cm interiors mínim, per a instal·lacions i serveis, inclòs marc i tapa de fosa dúctil classe B-125, de tipus prefabricat o elaborat in siut amb parets de maó calat ´´gero´´ arrebossat i acabat lliscat interior, col·locat sobre solera de graves.

| Codi | Ut | Descripció | Rendiment | Preu |
|---|---|---|---|---|
| O0101 | h | Cap de colla | 0.1 | 26.02 |
| O0102 | h | Oficial 1ª | 0.7 | 24.56 |
| O0110 | h | Peó | 1.3 | 20.41 |
| P0841 | m2 | Enlluïment parets exteriors | 2.16 | 20.01 |
| P0805 | u | Maó massís 29x14x5 cm. a rev. | 185 | 0.12 |
| P06206 | u | Tapa fosa 680x680x40, marc 700x700, classe B-125 (material) | 1 | 35.95 |
| P0503 | m3 | Formigó HM-20 posat a l'obra | 0.08 | 67 |
| VGT | % | Despeses indirectes | 1.488 | 6 |
| E0108 | m3 | Morter de ciment elaborat a l'obra | 0.1 | 57.35 |

| Amidament | Uts. | Parcial |
|---|---|---|
| Reposició 1-10.8 |  |  |
| Arqueta | 1.000 | 1.000 |
|  | 1.000 | 1.000 |
| Total |  | 2 |

**E09178** u Vàlvula bola Ø40 mm.
2 u × 59.79 = 119.58
Subministrament i instal·lació de vàlvula de bola DN40 mm, i 10 bar de PN.

| Codi | Ut | Descripció | Rendiment | Preu | Import |
|---|---|---|---|---|---|
| O0110 | h | Peó | 0.35 | 20.41 | 7.14350 |
| O0101 | h | Cap de colla | 0.05 | 26.02 | 1.30100 |
| O0102 | h | Oficial 1ª | 0.35 | 24.56 | 8.59600 |
| P09804 | u | Vàlvula de bola 40 mm, PN-10 (material) | 1 | 36.68 | 36.68000 |
| %Z0 | % | Despeses generals | 6 % | 53.72050 | 3.22323 |
|  |  | Costos indirectes | 5 % | 56.94373 | 2.84719 |
|  |  | Total |  |  | 59.79 |

| Amidament | Uts. | Parcial |
|---|---|---|
| Reposició 1-10.8 |  |  |
| Arqueta | 1.000 | 1.000 |
| Descàrrega | 1.000 | 1.000 |
| Total |  | 2 |

**E09186** u Connexió a la xarxa existent d'aigua potable, inclòs totes les peces, accessoris
1 u × 370.99 = 370.99
Connexió a la xarxa existent d'aigua potable, inclòs totes les peces, accessoris i petit material per a la seva connexió i derivació de la nova canonada, segons indicacions de la companyia d'aigües municipal.

| Codi | Ut | Descripció | Rendiment | Preu | Import |
|---|---|---|---|---|---|
| A0901 | pp | Elements de muntatge | 3 | 0.18 | 0.54000 |
| A0905 | pp | Accessoris per a tub de polietilè | 0.3 | 15.15 | 4.54500 |
| M0207 | h | Retroexcavadora 100 hp | 0.5 | 59.41 | 29.70500 |
| O0102 | h | Oficial 1ª | 5 | 24.56 | 122.80000 |
| O0101 | h | Cap de colla | 1 | 26.02 | 26.02000 |
| O0110 | h | Peó | 5 | 20.41 | 102.05000 |
| P03150 | m3 | Sorra de riu a peu d'obra | 0.17 | 13.19 | 2.24230 |
| P0503 | m3 | Formigó HM-20 posat a l'obra | 0.5 | 67 | 33.50000 |
| P1609 | m3 | Excavació de terres | 0.17 | 11.12 | 1.89040 |
| P09107 | m | Tub PEAD DN110mm, PE-100, PN-10 (material) | 3 | 4.32 | 12.96000 |
| VGW | % | Despeses indirectes | 2.845 | 6 | 17.07000 |
|  |  | Costos indirectes | 5 % | 353.32270 | 17.66614 |
|  |  | Total |  |  | 370.99 |

| Amidament | Uts. | Parcial |
|---|---|---|
| Reposició 1-10.8 |  |  |
| Arqueta | 1.000 | 1.000 |
| Total |  | 1 |

**E09191** u Escomesa de servei d'aigua per a habitatge
1 u × 198.82 = 198.82
Escomesa de servei d'aigua per a habitatge, inclosa arqueta, amb collaret de fosa 110-75/1´´, ràcor d'enllaç de llautó, canonada de PEAD PE-100 DN 32 mm, PN-10, colzes, vàlvula comporta retenció i enllaç al comptador existent.

| Codi | Ut | Descripció | Rendiment | Preu |
|---|---|---|---|---|
| A09209 | u | Collaret fosa 125/2´´ (material) | 1 | 56.48 |
| A09225 | u | Arqueta amb marc i tapa de fosa (material) | 1 | 49.93 |
| A09214 | u | Vàlvula comporta/retenció 1´´ (material) | 1 | 14.22 |
| A09210 | u | Enllaç mascle isiflo 63/1´´ (material) | 1 | 22.85 |
| A09213 | u | Colze PE DN32 mm. (material) | 2 | 2.48 |
| O0101 | h | Cap de colla | 0.25 | 26.02 |
| O0110 | h | Peó | 0.5 | 20.41 |
| O0102 | h | Oficial 1ª | 0.5 | 24.56 |
| P0909 | m | Tub PEAD DN50 mm, PE-100, PN-10 (material) | 1.02 | 0.94 |
| VGYZ | % | Despeses indirectes | 1.737 | 6 |
| E0108 | m3 | Morter de ciment elaborat a l'obra | 0.01 | 57.35 |

| Amidament | Uts. | Parcial |
|---|---|---|
| Reposició 1-10.8 | 1.000 | 1.000 |
| Total |  | 1 |

**E1630** pa Partida alçada de cobrament íntegre per a la prova de pressió i estanqueïtat de xarxa aigua potable
1 pa × 315 = 315.00
Partida alçada de cobrament íntegre per a la prova de pressió i estanqueïtat de xarxa aigua potable reposada.

| Amidament | Uts. | Parcial |
|---|---|---|
|  | ut |  |
|  | 1.000 |  |
| Total |  | 1 |

**EPN01** pa Partida alçada a justificar per a la neteja i desinfecció de xarxa aigua potable afectada per les ob
1 pa × 262.5 = 262.50
Partida alçada a justificar per a la neteja i desinfecció de xarxa aigua potable afectada per les obres

| Amidament | Uts. | Parcial |
|---|---|---|
|  | ut |  |
|  | 1.000 |  |
| Total |  | 1 |

**E101312** m Subministrament i col·locació de cinta senyalitzadora aigua
50 m × 1.33 = 66.50
Subministrament i col·locació de cinta de senyalització d'avís de canalització d'aigua de PVC de color blau i 200 mm d'amplada, disposada a una profunditat mínima a 0,10 m del paviment acabat i a 0,25 m sobre la generatriu superior del tub.

| Codi | Ut | Descripció | Rendiment | Preu | Import |
|---|---|---|---|---|---|
| O0101 | h | Cap de colla | 0.015 | 26.02 | 0.39030 |
| O0110 | h | Peó | 0.02 | 20.41 | 0.40820 |
| PE0001 | m | Cinta senyalitzadora PVC 200 mm color blau (material) | 1.05 | 0.38 | 0.39900 |
| %16130 | % | Despeses indirectes | 6 % | 1.19750 | 0.07185 |
|  |  | Costos indirectes | 5 % | 1.26935 | 0.06347 |
|  |  | Total |  |  | 1.33 |

| Amidament | Uts. | Llarg | Parcial |
|---|---|---|---|
| Reposició 1-10.8 |  |  |  |
| Tuberia | 1.000 | 50.000 | 50.000 |
| Total |  |  | 50 |

#### 01.12.01.02 Servei 1.11.2
Import: 10121.91

**EPNSA02** u Partida alçada a justificar per a la reposició de l'obar mecànica del servei afectat 1.11.2
1 u × 1200 = 1200.00

**E0341** u Cales per a localització serveis
6 u × 62.63 = 375.78

| Amidament | Uts. | Parcial |
|---|---|---|
|  | ut |  |
| Previsio | 6.000 |  |
| Total |  | 6 |

**E0305** m3 Excavació rases i pous, mitjans mecànics, cànon abocador (10% roca)
57.44 m3 × 13.02 = 747.87

| Amidament | Uts. | Llarg | Ample | Alt | Parcial |
|---|---|---|---|---|---|
| Reposició 1-11.2 |  |  |  |  |  |
| Tuberia | 1.000 | 118.000 | 0.600 | 0.800 | 56.640 |
| Arqueta | 1.000 | 0.800 | 0.800 | 1.250 | 0.800 |
| Total |  |  |  |  | 57.44 |

**E0322** m3 Arena de riu en recobriment de tubs D<5 mm rentada
28.32 m3 × 21.36 = 604.92

| Amidament | Uts. | Llarg | Ample | Alt | Parcial |
|---|---|---|---|---|---|
| Reposició 1-11.2 |  |  |  |  |  |
| Tuberia | 1.000 | 118.000 | 0.600 | 0.400 | 28.320 |
| Total |  |  |  |  | 28.32 |

**E0317** m3 Rebliment i piconatge rasa, material pròpia obra, inclòs càrrega i transport
28.12 m3 × 4.86 = 136.66

| Amidament | Uts. | Llarg | Parcial |
|---|---|---|---|
| Excavació | 1.000 | 57.440 | 57.440 |
| Descomptes |  |  |  |
| Rebliment en sorra | -1.000 | 28.320 | -28.320 |
| Rebliment en formigó | -1.000 | 0.000 | 0.000 |
| Arquetes | -2.000 | 0.500 | -1.000 |
| Total |  |  | 28.12 |

**E09506** m Tub PEAD Ø90 PN-16
118 m × 8.72 = 1028.96
Tub de polietilè d'alta densitat PE-100, de Ø90 mm de diàmetre nominal, de 16 bar de pressió nominal, inclòs pp de peces especials i accessoris, soldat i col·locat.

| Codi | Ut | Descripció | Rendiment | Preu | Import |
|---|---|---|---|---|---|
| A0905 | pp | Accessoris per a tub de polietilè | 0.05 | 15.15 | 0.75750 |
| A0901 | pp | Elements de muntatge | 1 | 0.18 | 0.18000 |
| O0101 | h | Cap de colla | 0.02 | 26.02 | 0.52040 |
| O0102 | h | Oficial 1ª | 0.045 | 24.56 | 1.10520 |
| O0110 | h | Peó | 0.045 | 20.41 | 0.91845 |
| P09506 | m | Tub PEAD DN90mm, PE-100, PN-16 (material) | 1.02 | 4.27 | 4.35540 |
| %ZZ | % | Despeses generals | 6 % | 7.83695 | 0.47022 |
|  |  | Costos indirectes | 5 % | 8.30717 | 0.41536 |
|  |  | Total |  |  | 8.72 |

| Amidament | Uts. | Llarg | Parcial |
|---|---|---|---|
| Reposició 1-11.2 |  |  |  |
| Tuberia | 1.000 | 118.000 | 118.000 |
| Total |  |  | 118 |

**E09512** m Tub PEAD Ø200 PN-16
118 m × 31.09 = 3668.62
Tub de polietilè d'alta densitat PE-100, de Ø200 mm de diàmetre nominal, de 16 bar de pressió nominal, inclòs pp de peces especials i accessoris, soldat i col·locat.

| Codi | Ut | Descripció | Rendiment | Preu | Import |
|---|---|---|---|---|---|
| A0905 | pp | Accessoris per a tub de polietilè | 0.12 | 15.15 | 1.81800 |
| A0901 | pp | Elements de muntatge | 1 | 0.18 | 0.18000 |
| O0110 | h | Peó | 0.1 | 20.41 | 2.04100 |
| O0102 | h | Oficial 1ª | 0.1 | 24.56 | 2.45600 |
| O0101 | h | Cap de colla | 0.05 | 26.02 | 1.30100 |
| P09514 | m | Tub PEAD DN200mm, PE-100, PN-16 (material) | 1.02 | 19.74 | 20.13480 |
| %ZZ | % | Despeses generals | 6 % | 27.93080 | 1.67585 |
|  |  | Costos indirectes | 5 % | 29.60665 | 1.48033 |
|  |  | Total |  |  | 31.09 |

| Amidament | Uts. | Llarg | Parcial |
|---|---|---|---|
| Reposició 1-11.2 |  |  |  |
| Tuberia | 1.000 | 118.000 | 118.000 |
| Total |  |  | 118 |

**E1211** u Pericó registre 60x60x90 cm, amb tapa (aigua potable, base formigó)
2 u × 175.82 = 351.64

| Amidament | Uts. | Parcial |
|---|---|---|
| Reposició 1-11.2 |  |  |
| Arqueta | 1.000 | 1.000 |
|  | 1.000 | 1.000 |
| Total |  | 2 |

**E09173** u Vàlvula comporta manual Ø200 mm.
1 u × 374.1 = 374.10
Subministrament i instal·lació de vàlvula comporta manual DN200 mm. i 10 bar de PN.

| Codi | Ut | Descripció | Rendiment | Preu | Import |
|---|---|---|---|---|---|
| O0101 | h | Cap de colla | 0.05 | 26.02 | 1.30100 |
| O0102 | h | Oficial 1ª | 1 | 24.56 | 24.56000 |
| O0110 | h | Peó | 1 | 20.41 | 20.41000 |
| P09706 | u | Vàlvula comporta manual 200 mm, PN-10 (material) | 1 | 289.85 | 289.85000 |
| %Z0 | % | Despeses generals | 6 % | 336.12100 | 20.16726 |
|  |  | Costos indirectes | 5 % | 356.28826 | 17.81441 |
|  |  | Total |  |  | 374.1 |

| Amidament | Uts. | Parcial |
|---|---|---|
| Reposició 1-11.2 |  |  |
| Tuberia | 1.000 | 1.000 |
| Total |  | 1 |

**E09186** u Connexió a la xarxa existent d'aigua potable, inclòs totes les peces, accessoris
2 u × 370.99 = 741.98

| Amidament | Uts. | Parcial |
|---|---|---|
| Reposició 1-11.2 |  |  |
| Arqueta | 2.000 | 2.000 |
| Total |  | 2 |

**E1630** pa Partida alçada de cobrament íntegre per a la prova de pressió i estanqueïtat de xarxa aigua potable
1 pa × 315 = 315.00

| Amidament | Uts. | Parcial |
|---|---|---|
|  | ut |  |
|  | 1.000 |  |
| Total |  | 1 |

**EPN01** pa Partida alçada a justificar per a la neteja i desinfecció de xarxa aigua potable afectada per les ob
1 pa × 262.5 = 262.50

| Amidament | Uts. | Parcial |
|---|---|---|
|  | ut |  |
|  | 1.000 |  |
| Total |  | 1 |

**E101312** m Subministrament i col·locació de cinta senyalitzadora aigua
236 m × 1.33 = 313.88

| Amidament | Uts. | Llarg | Ample | Parcial |
|---|---|---|---|---|
| Reposició 1-11.2 |  |  |  |  |
| Tuberia | 1.000 | 118.000 | 2.000 | 236.000 |
| Total |  |  |  | 236 |

#### 01.12.01.03 Servei 1.11.4
Import: 9733.66

**EPNSA03** u Partida alçada a justificar per a la reposició de l'obar mecànica del servei afectat 1.11.4
1 u × 1200 = 1200.00

**E0341** u Cales per a localització serveis
6 u × 62.63 = 375.78

| Amidament | Uts. | Parcial |
|---|---|---|
|  | ut |  |
| Previsio | 6.000 |  |
| Total |  | 6 |

**E0305** m3 Excavació rases i pous, mitjans mecànics, cànon abocador (10% roca)
49.6 m3 × 13.02 = 645.79

| Amidament | Uts. | Llarg | Ample | Alt | Parcial |
|---|---|---|---|---|---|
| Reposició 1-11.4 |  |  |  |  |  |
| Tuberia | 1.000 | 150.000 | 0.400 | 0.800 | 48.000 |
| Arqueta | 2.000 | 0.800 | 0.800 | 1.250 | 1.600 |
| Total |  |  |  |  | 49.6 |

**E0322** m3 Arena de riu en recobriment de tubs D<5 mm rentada
24 m3 × 21.36 = 512.64

| Amidament | Uts. | Llarg | Ample | Alt | Parcial |
|---|---|---|---|---|---|
| Reposició 1-11.4 |  |  |  |  |  |
| Tuberia | 1.000 | 150.000 | 0.400 | 0.400 | 24.000 |
| Total |  |  |  |  | 24 |

**E0502** m3 Formigó HM-20 fonaments
12.96 m3 × 83.39 = 1080.73

| Amidament | Uts. | Llarg | Ample | Alt | Parcial |
|---|---|---|---|---|---|
| Reposició 1-11.4 |  |  |  |  |  |
| Tuberia | 1.000 | 24.000 | 0.400 | 0.600 | 5.760 |
| Beines |  | 30.000 | 0.400 | 0.600 | 7.200 |
| Total |  |  |  |  | 12.96 |

**E0317** m3 Rebliment i piconatge rasa, material pròpia obra, inclòs càrrega i transport
76.98 m3 × 4.86 = 374.12

| Amidament | Uts. | Llarg | Parcial |
|---|---|---|---|
| Excavació | 1.000 | 209.040 | 209.040 |
| Descomptes |  |  |  |
| Rebliment en sorra | -1.000 | 98.520 | -98.520 |
| Rebliment en formigó | -1.000 | 12.960 | -12.960 |
| Arquetes | -7.000 | 2.940 | -20.580 |
| Total |  |  | 76.98 |

**E09506** m Tub PEAD Ø90 PN-16
150 m × 8.72 = 1308.00

| Amidament | Uts. | Llarg | Parcial |
|---|---|---|---|
| Reposició 1-11.4 |  |  |  |
| Tuberia | 1.000 | 150.000 | 150.000 |
| Total |  |  | 150 |

**E1211** u Pericó registre 60x60x90 cm, amb tapa (aigua potable, base formigó)
7 u × 175.82 = 1230.74

| Amidament | Uts. | Parcial |
|---|---|---|
| Reposició 1-11.4 |  |  |
| Arquetas a banda i banda de guals | 7.000 | 7.000 |
| Total |  | 7 |

**E0872** m Tub de PP corrugat doble capa Ø200 mm
30 m × 16.98 = 509.40

| Amidament | Llarg | Parcial |
|---|---|---|
| Reposició 1-11.4 |  |  |
| Passatubs zona guals |  |  |
| PK 11+280 | 15.000 | 15.000 |
| PK 11+320 | 7.000 | 7.000 |
| PK 11+390 | 8.000 | 8.000 |
| Total |  | 30 |

**E09170** u Vàlvula comporta manual Ø100 mm.
2 u × 190.51 = 381.02
Subministrament i instal·lació de vàlvula comporta manual DN100 mm. i 10 bar de PN.

| Codi | Ut | Descripció | Rendiment | Preu | Import |
|---|---|---|---|---|---|
| O0102 | h | Oficial 1ª | 0.7 | 24.56 | 17.19200 |
| O0101 | h | Cap de colla | 0.05 | 26.02 | 1.30100 |
| O0110 | h | Peó | 0.7 | 20.41 | 14.28700 |
| P09703 | u | Vàlvula comporta manual 100 mm, PN-10 (material) | 1 | 138.39 | 138.39000 |
| %Z0 | % | Despeses generals | 6 % | 171.17000 | 10.27020 |
|  |  | Costos indirectes | 5 % | 181.44020 | 9.07201 |
|  |  | Total |  |  | 190.51 |

| Amidament | Uts. | Parcial |
|---|---|---|
| Reposició 1-11.4 |  |  |
| Arqueta | 2.000 | 2.000 |
| Total |  | 2 |

**E09186** u Connexió a la xarxa existent d'aigua potable, inclòs totes les peces, accessoris
2 u × 370.99 = 741.98

| Amidament | Uts. | Parcial |
|---|---|---|
| Reposició 1-11.4 |  |  |
| Arqueta | 2.000 | 2.000 |
| Total |  | 2 |

**E09191** u Escomesa de servei d'aigua per a habitatge
3 u × 198.82 = 596.46

| Amidament | Uts. | Parcial |
|---|---|---|
| Reposició 1-11.4 | 3.000 | 3.000 |
| Total |  | 3 |

**E1630** pa Partida alçada de cobrament íntegre per a la prova de pressió i estanqueïtat de xarxa aigua potable
1 pa × 315 = 315.00

| Amidament | Uts. | Parcial |
|---|---|---|
|  | ut |  |
|  | 1.000 |  |
| Total |  | 1 |

**EPN01** pa Partida alçada a justificar per a la neteja i desinfecció de xarxa aigua potable afectada per les ob
1 pa × 262.5 = 262.50

| Amidament | Uts. | Parcial |
|---|---|---|
|  | ut |  |
|  | 1.000 |  |
| Total |  | 1 |

**E101312** m Subministrament i col·locació de cinta senyalitzadora aigua
150 m × 1.33 = 199.50

| Amidament | Uts. | Parcial |
|---|---|---|
|  | Longitud |  |
| Sobre tub d90 | 150.000 |  |
| Total |  | 150 |

#### 01.12.01.04 Servei 1.11.5
Import: 4654.38

| Codi | Ut | Descripció | Quantitat | Preu | Import |
|---|---|---|---|---|---|
| EPNSA04 | u | Partida alçada a justificar per a la reposició de l'obar mecànica del servei afectat 1.11.5 | 1 | 1200 | 1200.00 |

**E0341** u Cales per a localització serveis
6 u × 62.63 = 375.78

| Amidament | Uts. | Parcial |
|---|---|---|
|  | ut |  |
| Previsio | 6.000 |  |
| Total |  | 6 |

**E0305** m3 Excavació rases i pous, mitjans mecànics, cànon abocador (10% roca)
85.6 m3 × 13.02 = 1114.51

| Amidament | Uts. | Llarg | Ample | Alt | Parcial |
|---|---|---|---|---|---|
| Reposició 1-11.5 |  |  |  |  |  |
| Tuberia | 1.000 | 175.000 | 0.600 | 0.800 | 84.000 |
| Arqueta | 2.000 | 0.800 | 0.800 | 1.250 | 1.600 |
| Total |  |  |  |  | 85.6 |

**E0322** m3 Arena de riu en recobriment de tubs D<5 mm rentada
42 m3 × 21.36 = 897.12

| Amidament | Uts. | Llarg | Ample | Alt | Parcial |
|---|---|---|---|---|---|
| Reposició 1-11.5 |  |  |  |  |  |
| Tuberia | 1.000 | 175.000 | 0.600 | 0.400 | 42.000 |
| Total |  |  |  |  | 42 |

**E0317** m3 Rebliment i piconatge rasa, material pròpia obra, inclòs càrrega i transport
28.36 m3 × 4.86 = 137.83

| Amidament | Uts. | Llarg | Parcial |
|---|---|---|---|
| Excavació | 1.000 | 85.600 | 85.600 |
| Descomptes |  |  |  |
| Rebliment en sorra | -1.000 | 42.000 | -42.000 |
| Rebliment en formigó | -1.000 | 9.360 | -9.360 |
| Arquetes | -2.000 | 2.940 | -5.880 |
| Total |  |  | 28.36 |

**E1211** u Pericó registre 60x60x90 cm, amb tapa (aigua potable, base formigó)
2 u × 175.82 = 351.64

| Amidament | Uts. | Parcial |
|---|---|---|
| Reposició 1-11.5 |  |  |
| Arqueta | 2.000 | 2.000 |
| Total |  | 2 |

**E1630** pa Partida alçada de cobrament íntegre per a la prova de pressió i estanqueïtat de xarxa aigua potable
1 pa × 315 = 315.00

| Amidament | Uts. | Parcial |
|---|---|---|
|  | ut |  |
|  | 1.000 |  |
| Total |  | 1 |

**EPN01** pa Partida alçada a justificar per a la neteja i desinfecció de xarxa aigua potable afectada per les ob
1 pa × 262.5 = 262.50

| Amidament | Uts. | Parcial |
|---|---|---|
|  | ut |  |
|  | 1.000 |  |
| Total |  | 1 |

### 01.12.02 TELÈFON
Import: 6252.13

#### 01.12.02.01 Serveis 2.10.9 i 2.11.5
Import: 6252.13

**E0305** m3 Excavació rases i pous, mitjans mecànics, cànon abocador (10% roca)
7.68 m3 × 13.02 = 99.99

| Amidament | Llarg | Ample | Alt | Parcial |
|---|---|---|---|---|
| Microductes fulla instalación | 16.000 | 0.600 | 0.800 | 7.680 |
| Total |  |  |  | 7.68 |

**E0322** m3 Arena de riu en recobriment de tubs D<5 mm rentada
.96 m3 × 21.36 = 20.51

| Amidament | Llarg | Ample | Alt | Parcial |
|---|---|---|---|---|
| Microductes fulla instalación | 16.000 | 0.600 | 0.100 | 0.960 |
| Total |  |  |  | .96 |

**E0005** m Canalització de telefonia amb 2 tubs de PVC rígid de DN 63x1,8 mm i tritub
16 m × 13.64 = 218.24
Canalització de telefonia amb 2 tubs de PVC rígid de DN 63x1,8 mm i tritub de PE de Ø 40x2,4 mm de gruix, inclòs corda de niló de 5 mm, col·locada a fons de rasa.

| Codi | Ut | Descripció | Rendiment | Preu | Import |
|---|---|---|---|---|---|
| O0110 | h | Peó | 0.05 | 20.41 | 1.02050 |
| O0102 | h | Oficial 1ª | 0.05 | 24.56 | 1.22800 |
| O0101 | h | Cap de colla | 0.03 | 26.02 | 0.78060 |
| P091214 | m | Tritub de PE de Ø 40x2,4 mm de gruix (material) | 1 | 4.15 | 4.15000 |
| P091215 | m | Tub PVC rígid DN 63 mm x 1,8 mm de gruix (material) | 2 | 2.16 | 4.32000 |
| PE0002 | m | Cinta senyalitzadora PVC (material) | 2 | 0.38 | 0.76000 |
| %16130 | % | Despeses indirectes | 6 % | 12.25910 | 0.73555 |
|  |  | Costos indirectes | 5 % | 12.99465 | 0.64973 |
|  |  | Total |  |  | 13.64 |

| Amidament | Uts. | Llarg | Parcial |
|---|---|---|---|
| Segons amidaments solució rebuda companyia | 1.000 | 16.000 | 16.000 |
| Total |  |  | 16 |

**E0106** m3 Formigó en massa HM-20, planta dosificadora 25 m3/h.
3.84 m3 × 60.2 = 231.17
Formigó en massa HM-20 elaborat a l'obra en planta dosificadora de 25 m3/h.

| Codi | Ut | Descripció | Rendiment | Preu | Import |
|---|---|---|---|---|---|
| M0204 | h | Pala carregadora pneumàtics | 0.02 | 58.27 | 1.16540 |
| M0221 | h | Camió formigonera de 9 m³ (maquinària) | 0.08 | 60.23 | 4.81840 |
| M0222 | h | Planta de formigó | 0.05 | 108.09 | 5.40450 |
| O0110 | h | Peó | 0.4 | 20.41 | 8.16400 |
| P0301 | m3 | Sorra per a formigons i morters (material) | 0.25 | 22.15 | 5.53750 |
| P03060 | m3 | Tot-u artificial no classif. (material) | 0.597 | 17 | 10.14900 |
| P1601 | m3 | Aigua | 0.17 | 0.65 | 0.11050 |
| P0401 | kg | Ciment pòrtland P-350 (material) | 314 | 0.07 | 21.98000 |
|  |  | Costos indirectes | 5 % | 57.32930 | 2.86647 |
|  |  | Total |  |  | 60.2 |

| Amidament | Llarg | Ample | Alt | Parcial |
|---|---|---|---|---|
| Microductes fulla instalación | 16.000 | 0.600 | 0.400 | 3.840 |
| Total |  |  |  | 3.84 |

**E0317** m3 Rebliment i piconatge rasa, material pròpia obra, inclòs càrrega i transport
2.88 m3 × 4.86 = 14.00

| Amidament | Llarg | Ample | Alt | Parcial |
|---|---|---|---|---|
| Microductes fulla instalación | 16.000 | 0.600 | 0.300 | 2.880 |
| Total |  |  |  | 2.88 |

**E0213** m2 Demolició paviment de mescla bituminosa, mitjans mecànics, fondària 25 cm
4 m2 × 3.91 = 15.64

| Amidament | Uts. | Llarg | Parcial |
|---|---|---|---|
|  | Loncgitud | Amplada |  |
| D'acord amb plànols i pressupost companyia | 8.000 | 0.500 |  |
| Total |  |  | 4 |

**E02110** m2 Demolició de paviment de formigó, transport abocador
1.5 m2 × 5.26 = 7.89

| Amidament | Uts. | Llarg | Parcial |
|---|---|---|---|
|  | Loncgitud | Amplada |  |
| D'acord amb plànols i pressupost companyia | 3.000 | 0.500 |  |
| Total |  |  | 1.5 |

**E10127** u Pericó prefabricat tipus M telefonia
2 u × 190.28 = 380.56
Pericó de telefonia tipus M de formigó prefabricat amb tapa de fosa B-125, inclòs bastiment de fosa, suports d'ancoratge per a politges i punts de fixació per a regletes, col·locat sobre solera de formigó HM-20 de 15 cm de gruix i reblert lateral amb terra de la pròpia excavació.

| Codi | Ut | Descripció | Rendiment | Preu | Import |
|---|---|---|---|---|---|
| M0214 | h | Camió grua 12 tn | 0.15 | 42.07 | 6.31050 |
| O0101 | h | Cap de colla | 0.05 | 26.02 | 1.30100 |
| O0102 | h | Oficial 1ª | 0.3 | 24.56 | 7.36800 |
| O0110 | h | Peó | 0.3 | 20.41 | 6.12300 |
| P10125 | u | Pericó prefabr. tipus M (material) | 1 | 150.01 | 150.01000 |
| VGZ | % | Despeses indirectes | 1.685 | 6 | 10.11000 |
|  |  | Costos indirectes | 5 % | 181.22250 | 9.06113 |
|  |  | Total |  |  | 190.28 |

| Amidament | Uts. | Parcial |
|---|---|---|
| Segons amidaments solució rebuda companyia | 2.000 | 2.000 |
| Total |  | 2 |

**EPNSA06** u Partida alçada a justificar per a la reposició de l'obar mecànica del servei afectat de telèfon 2.10
1 u × 5264.13 = 5264.13
Partida alçada a justificar per a la reposició de l'obar mecànica del servei afectat de telèfon 2.10.9 i 2.11.5 d'acord amb la valoració realitzada per la companyia (exceptuant obra civil partides DIPTA i tramitació permisos)

| Amidament | Uts. | Parcial |
|---|---|---|
|  | ut |  |
|  | 1.000 |  |
| 1) Treballs adequació totals : 11.218,64€¯ |  |  |
| OC1 a dtar: -294.92 |  |  |
| OC 2 a descmptar: -395,46 |  |  |
| Resultant : 10.528,26 € |  |  |
| 2) Segons conveni al 50%: 5.264,13€ |  |  |
| Total |  | 1 |

### 01.12.03 ELECTRICITAT
Import: 37965.69

#### 01.12.03.01 Servei 3.10.8
Import: 8624.01

**E0207** m3 Enderroc estructures de maó, inclòs transport a abocador
.48 m3 × 28.99 = 13.92
Enderroc d'estructures de maó, inclòs transport a l'abocador, cànon i condicionament del mateix.

| Codi | Ut | Descripció | Rendiment | Preu | Import |
|---|---|---|---|---|---|
| M0207B | h | Retroexcavadora amb martell trencador | 0.16 | 68.89 | 11.02240 |
| M0212B | h | Camió de trabuc 16 m³ | 0.125 | 45.4 | 5.67500 |
| O0110 | h | Peó | 0.37 | 20.41 | 7.55170 |
| O0102 | h | Oficial 1ª | 0.04 | 24.56 | 0.98240 |
| P1613 | u | Cànon d'abocador | 1.2 | 0.8 | 0.96000 |
| VGZ | % | Despeses indirectes | 0.237 | 6 | 1.42200 |
|  |  | Costos indirectes | 5 % | 27.61350 | 1.38068 |
|  |  | Total |  |  | 28.99 |

| Amidament | Uts. | Llarg | Ample | Parcial |
|---|---|---|---|---|
|  | Amplada | Altura | Profunditat |  |
| Escomesa actual | 0.800 | 1.200 | 0.500 |  |
| Total |  |  |  | .48 |

**E0305** m3 Excavació rases i pous, mitjans mecànics, cànon abocador (10% roca)
3.84 m3 × 13.02 = 50.00

| Amidament | Uts. | Llarg | Ample | Alt | Parcial |
|---|---|---|---|---|---|
| Suports i conversions i escomesoes | 4.000 | 0.600 | 0.600 | 1.000 | 1.440 |
| Trams rases | 2.000 | 3.000 | 0.400 | 1.000 | 2.400 |
| Total |  |  |  |  | 3.84 |

**E0322** m3 Arena de riu en recobriment de tubs D<5 mm rentada
.6 m3 × 21.36 = 12.82

| Amidament | Uts. | Llarg | Ample | Alt | Parcial |
|---|---|---|---|---|---|
| Trams rases | 2.000 | 3.000 | 0.400 | 0.250 | 0.600 |
| Total |  |  |  |  | .6 |

**E0317** m3 Rebliment i piconatge rasa, material pròpia obra, inclòs càrrega i transport
3.24 m3 × 4.86 = 15.75

| Amidament | Uts. | Llarg | Ample | Alt | Parcial |
|---|---|---|---|---|---|
| Suports i conversions i escomesoes | 4.000 | 0.600 | 0.600 | 1.000 | 1.440 |
| Trams rases | 2.000 | 3.000 | 0.400 | 0.750 | 1.800 |
| Total |  |  |  |  | 3.24 |

**E1269** u Pica presa de terra
1 u × 26.93 = 26.93
Pica presa de terra, col·locada.

| Codi | Ut | Descripció | Rendiment | Preu | Import |
|---|---|---|---|---|---|
| O0102 | h | Oficial 1ª | 0.2 | 24.56 | 4.91200 |
| O0110 | h | Peó | 0.2 | 20.41 | 4.08200 |
| O0101 | h | Cap de colla | 0.05 | 26.02 | 1.30100 |
| P1250 | u | Pica presa de terra (material) | 1 | 14 | 14.00000 |
| VGZ | % | Despeses indirectes | 0.225 | 6 | 1.35000 |
|  |  | Costos indirectes | 5 % | 25.64500 | 1.28225 |
|  |  | Total |  |  | 26.93 |

| Amidament | Uts. | Parcial |
|---|---|---|
|  | ut |  |
| D'acord amb plànols companyia | 1.000 |  |
| Total |  | 1 |

**E10140** u Armari prefabricat monobloc amb pedestal (per CDU o CSI) (mides 1580x800x345mm)
1 u × 529.06 = 529.06
Armari prefabricat monobloc amb porta metàl·lica d'acer galvanitzat de 1550x880mm, per caixa de distribució per urbanitzacions ó caixa de seccionament amb sortides part inferior en ´´GRC´´.

| Codi | Ut | Descripció | Rendiment | Preu | Import |
|---|---|---|---|---|---|
| O0101 | h | Cap de colla | 1 | 26.02 | 26.02000 |
| O0102 | h | Oficial 1ª | 3 | 24.56 | 73.68000 |
| O0110 | h | Peó | 3 | 20.41 | 61.23000 |
| P10116 | u | Armari prefabricat monobloc per CS ó CDU (material) | 1 | 316.04 | 316.04000 |
| VGZ | % | Despeses indirectes | 4.483 | 6 | 26.89800 |
|  |  | Costos indirectes | 5 % | 503.86800 | 25.19340 |
|  |  | Total |  |  | 529.06 |

| Amidament | Uts. | Parcial |
|---|---|---|
|  | ut |  |
| D'acord amb plànols companyia | 1.000 |  |
| Total |  | 1 |

**E10216** u Retirada pal elèctric o telefonia a abocador
1 u × 106.97 = 106.97
Retirada de pal elèctric o de telefonia, inclòs demolició de la fonamentació, rebliment amb formigó del forat, càrrega i transport de les runes de tots els elements a l'abocador controlat, inclòs cànons.

| Codi | Ut | Descripció | Rendiment | Preu | Import |
|---|---|---|---|---|---|
| M0214 | h | Camió grua 12 tn | 0.8 | 42.07 | 33.65600 |
| O0110 | h | Peó | 0.8 | 20.41 | 16.32800 |
| O0102 | h | Oficial 1ª | 0.2 | 24.56 | 4.91200 |
| O0101 | h | Cap de colla | 0.02 | 26.02 | 0.52040 |
| P1609 | m3 | Excavació de terres | 0.6 | 11.12 | 6.67200 |
| P0502 | m3 | Formigó HL-150 posat a l'obra | 0.6 | 60.5 | 36.30000 |
| VGZ | % | Despeses indirectes | 0.582 | 6 | 3.49200 |
|  |  | Costos indirectes | 5 % | 101.88040 | 5.09402 |
|  |  | Total |  |  | 106.97 |

| Amidament | Uts. | Parcial |
|---|---|---|
|  | ut |  |
| D'acord amb plànols companyia | 1.000 |  |
| Total |  | 1 |

**E10146** m Treballs d'adaptació de l'escomesa particular de les vivendes a nova instal·lació soterrada
1 m × 82.51 = 82.51
Treballs d'adaptació de l'escomesa particular de les vivendes a nova instal·lació soterrada, inclou formació de regata en tanca exterior ó minat per sota la tanca, demolició del paviment interior, excavació de rasa en qualsevol tipus de terreny amb medis mecànics ó manuals i posterior rebliment amb material de la pròpia excavació ó de prèstec, càrrega i transport del material sobrant a abocador controlat, inclòs el seu cànon i acondicionament, subministrament i col·locació de tub indicat per la companyia subministradora, reposició del paviment afectat amb material igual ó similar a l'existent, instal·lació del cablejat necesari des de la caixa exterior fins a l'entrada a la vivenda amb les connexions i materials necesaris, deixant la partida completament acabada.

| Codi | Ut | Descripció | Rendiment | Preu |
|---|---|---|---|---|
| E01085 | m | Cablejat elèctric ó telefònic per escomesa particular i petit material (material) | 1 | 6.89 |
| M0212B | h | Camió de trabuc 16 m³ | 0.06 | 45.4 |
| O0102 | h | Oficial 1ª | 0.8 | 24.56 |
| O0110 | h | Peó | 1.2 | 20.41 |
| O0101 | h | Cap de colla | 0.15 | 26.02 |
| P0503 | m3 | Formigó HM-20 posat a l'obra | 0.05 | 67 |
| P0307 | m3 | Terra de préstec | 0.08 | 5 |
| P0822 | m2 | Paviment de qualsevol tipus, similar a l'existent. (material) | 0.5 | 18.54 |
| P1613 | u | Cànon d'abocador | 1 | 0.8 |
| P03150 | m3 | Sorra de riu a peu d'obra | 0.12 | 13.19 |
| P091271 | m | Tub PEAD corrugat ext. llis int. DN63 mm. (material) | 1 | 0.81 |
| VGZ | % | Despeses indirectes | 0.648 | 6 |
| E0108 | m3 | Morter de ciment elaborat a l'obra | 0.015 | 57.35 |

| Amidament | Uts. | Parcial |
|---|---|---|
|  | ut |  |
| D'acord amb plànols companyia | 1.000 |  |
| Total |  | 1 |

**EPNSA07** u Partida alçada a justificar per a la reposició de l'obar mecànica del servei afectat 3.10.8 d'acord
1 u × 7786.05 = 7786.05
Partida alçada a justificar per a la reposició de l'obar mecànica del servei afectat 3.10.8 d'acord amb la valoració realitzada per la companyia (exceptuant obra civil partides DIPTA i tramitació permisos)

| Amidament | Uts. | Parcial |
|---|---|---|
|  | ut |  |
|  | 1.000 |  |
| 1) Treballs adequació instal·lacions existents : 5599,47€ |  |  |
| Obra civil i permisos: -916.69€ |  |  |
| Resultant 1 : 5599,47-716,92 = 4882,55€ |  |  |
| 2) Noves instal·lacions extensió: 4.745,28€ |  |  |
| Obra civil i permisos: -1.748,53 € |  |  |
| Resultant 2: 4745,28 - 1748,53 = 2.996,75 € |  |  |
| 3) DSIC: 101,52€ |  |  |
| Total |  | 1 |

#### 01.12.03.02 Serveis 3.11.3/3.11.4/3.11.5
Import: 29341.68

**E0207** m3 Enderroc estructures de maó, inclòs transport a abocador
.8 m3 × 28.99 = 23.19

| Amidament | Uts. | Llarg | Ample | Alt | Parcial |
|---|---|---|---|---|---|
|  | Amplada | Altura | Profunditat | ut |  |
| Bases suports actuals | 0.500 | 0.500 | 0.800 | 4.000 |  |
| Total |  |  |  |  | .8 |

**E0305** m3 Excavació rases i pous, mitjans mecànics, cànon abocador (10% roca)
21.76 m3 × 13.02 = 283.32

| Amidament | Uts. | Llarg | Ample | Alt | Parcial |
|---|---|---|---|---|---|
| Suports i conversions i escomesoes | 6.000 | 0.600 | 0.600 | 1.000 | 2.160 |
| Trams rases |  | 16.000 | 0.400 | 1.000 | 6.400 |
|  |  | 33.000 | 0.400 | 1.000 | 13.200 |
| Total |  |  |  |  | 21.76 |

**E0322** m3 Arena de riu en recobriment de tubs D<5 mm rentada
.54 m3 × 21.36 = 11.53

| Amidament | Uts. | Llarg | Ample | Alt | Parcial |
|---|---|---|---|---|---|
| Suports i conversions i escomesoes | 6.000 | 0.600 | 0.600 | 0.250 | 0.540 |
| Total |  |  |  |  | .54 |

**E0317** m3 Rebliment i piconatge rasa, material pròpia obra, inclòs càrrega i transport
7.02 m3 × 4.86 = 34.12

| Amidament | Uts. | Llarg | Ample | Alt | Parcial |
|---|---|---|---|---|---|
| Suports i conversions i escomesoes | 6.000 | 0.600 | 0.600 | 0.750 | 1.620 |
| Trams rases. Per sobre formigó fora carretera |  | 6.000 | 0.400 | 0.750 | 1.800 |
|  |  | 12.000 | 0.400 | 0.750 | 3.600 |
| Total |  |  |  |  | 7.02 |

**E1269** u Pica presa de terra
2 u × 26.93 = 53.86

| Amidament | Uts. | Parcial |
|---|---|---|
|  | ut |  |
| D'acord amb plànols companyia | 2.000 |  |
| Total |  | 2 |

**E10216** u Retirada pal elèctric o telefonia a abocador
2 u × 106.97 = 213.94

| Amidament | Uts. | Parcial |
|---|---|---|
|  | ut |  |
| D'acord amb plànols companyia |  |  |
| Formigó | 1.000 |  |
| Fusta | 1.000 |  |
| Total |  | 2 |

**E10143** u Caixa de distribució per urbanitzacions CDU 400 amb estesa subterrània
1 u × 221.37 = 221.37
Subministrament i instal·lació de caixa de distribució per urbanitzacions CDU 400 de doble aïllament i autoextingible, grau de protecció IP-43, IK09, muntada superficialment i amb estesa subterrània.

| Codi | Ut | Descripció | Rendiment | Preu | Import |
|---|---|---|---|---|---|
| O0102 | h | Oficial 1ª | 1 | 24.56 | 24.56000 |
| O0110 | h | Peó | 1 | 20.41 | 20.41000 |
| O0101 | h | Cap de colla | 0.25 | 26.02 | 6.50500 |
| P102214 | u | Caixa distribució (CDU) per urbanitzacions (material) | 1 | 147.94 | 147.94000 |
| VGZ | % | Despeses indirectes | 1.903 | 6 | 11.41800 |
|  |  | Costos indirectes | 5 % | 210.83300 | 10.54165 |
|  |  | Total |  |  | 221.37 |

| Amidament | Uts. | Parcial |
|---|---|---|
|  | ut |  |
| D'acord amb plànols i pressupost companyia | 1.000 |  |
| Total |  | 1 |

**E101005** m Tub de PEAD corrugat de Ø160 mm doble paret
106 m × 6.87 = 728.22
Tub corbable de PEAD de doble paret vermell de 160 mm. de diàmetre nominal, interior llis i exterior corrugat, per a canalització soterrada amb fil guia incorporat, resistència a la compressió 450 N, grau de protecció segons normativa vigent, inclòs part proporcional de maneguets d'unió, col·locat.

| Codi | Ut | Descripció | Rendiment | Preu | Import |
|---|---|---|---|---|---|
| O0102 | h | Oficial 1ª | 0.015 | 24.56 | 0.36840 |
| O0110 | h | Peó | 0.015 | 20.41 | 0.30615 |
| P091292 | m | Tub PEAD corrugat DN160 mm. (material) | 1.05 | 5.24 | 5.50200 |
| %1615 | % | Part proporcional accessoris | 6 % | 6.17655 | 0.37059 |
|  |  | Costos indirectes | 5 % | 6.54714 | 0.32736 |
|  |  | Total |  |  | 6.87 |

| Amidament | Uts. | Llarg | Parcial |
|---|---|---|---|
| Trams rases | 2.000 | 36.000 | 72.000 |
|  | 2.000 | 17.000 | 34.000 |
| Total |  |  | 106 |

**E0106** m3 Formigó en massa HM-20, planta dosificadora 25 m3/h.
19.08 m3 × 60.2 = 1148.62

| Amidament | Llarg | Ample | Alt | Parcial |
|---|---|---|---|---|
| Trams rases | 36.000 | 0.400 | 0.900 | 12.960 |
|  | 17.000 | 0.400 | 0.900 | 6.120 |
| Total |  |  |  | 19.08 |

**E0212** m2 Demolició de paviment de panots de morter de ciment, transport abocador
8 m2 × 5.79 = 46.32

| Amidament | Uts. | Parcial |
|---|---|---|
|  | Superfície |  |
| D'acord amb plànols i pressupost companyia | 8.000 |  |
| Total |  | 8 |

**E0213** m2 Demolició paviment de mescla bituminosa, mitjans mecànics, fondària 25 cm
18 m2 × 3.91 = 70.38

| Amidament | Uts. | Parcial |
|---|---|---|
|  | Superfície |  |
| D'acord amb plànols i pressupost companyia | 18.000 |  |
| Total |  | 18 |

**E02110** m2 Demolició de paviment de formigó, transport abocador
8 m2 × 5.26 = 42.08

| Amidament | Uts. | Parcial |
|---|---|---|
|  | Superfície |  |
| D'acord amb plànols i pressupost companyia | 8.000 |  |
| Total |  | 8 |

**EPNSA09** u Partida alçada a justificar per a la reposició de l'obar mecànica del servei afectat 3.11.3, 3.11.4
1 u × 26464.73 = 26464.73
Partida alçada a justificar per a la reposició de l'obar mecànica del servei afectat 3.11.3, 3.11.4 i 3.11.5 d'acord amb la valoració realitzada per la companyia (exceptuant obra civil partides DIPTA i tramitació permisos)

| Amidament | Uts. | Parcial |
|---|---|---|
|  | ut |  |
|  | 1.000 |  |
| 1) Treballs adequació instal·lacions existents : 17.972,11 € |  |  |
| Obra civil i permisos: -2.061,3€ |  |  |
| Resultant 1 : 17.972,11-2.061,3 = 15.910,81 € |  |  |
| 2) Noves instal·lacions extensió: 26.178,25 € |  |  |
| Obra civil i permisos: -15.725,85 € |  |  |
| Resultant 2: 26.178,25 - 15.725,85 = 10.452,4 € |  |  |
| 3) DSIC: 101,52€ |  |  |
| Total |  | 1 |

## 01.13 REPOSICIÓ ALTRES AFECCIONS
Import: 8643.22

### 01.13.01 TANQUES ZONA URBANA MD
Import: 8643.22

**E0305** m3 Excavació rases i pous, mitjans mecànics, cànon abocador (10% roca)
6.2 m3 × 13.02 = 80.72

| Amidament | Uts. | Llarg | Parcial |
|---|---|---|---|
|  | Fonaments | Ut |  |
| PK 11+160. MD | 1.100 | 2.000 |  |
| PK 11+470.MD | 1.000 | 2.000 |  |
| PK 11+545. MD | 1.000 | 2.000 |  |
| Total |  |  | 6.2 |

**E0505** m3 Formigó HA-25 fonaments i soleres
6.2 m3 × 86.66 = 537.29

| Amidament | Uts. | Llarg | Parcial |
|---|---|---|---|
|  | Fonaments | Ut |  |
| PK 11+160. MD | 1.100 | 2.000 |  |
| PK 11+470.MD | 1.000 | 2.000 |  |
| PK 11+545. MD | 1.000 | 2.000 |  |
| Total |  |  | 6.2 |

**E0518** kg Acer en perfils laminats tipus IPN,IPE,HEB,HEA,HEM,UPN
1080 kg × 2.39 = 2581.20
Acer en perfils laminats, galvanitzat en calent, amb capa d'imprimació d'adherència, 2 capes de poliuretà alifàtic, tipus IPN,IPE,HEB,HEA,HEM,UPN,col.locat a l'obra amb soldadura.

| Codi | Ut | Descripció | Rendiment | Preu | Import |
|---|---|---|---|---|---|
| M0226 | h | Grup electrògen de 20/30 kVA (maquinària) | 0.005 | 4.74 | 0.02370 |
| M0235 | h | Equip de soldadura elèctrica (maquinària) | 0.01 | 14.55 | 0.14550 |
| O0110 | h | Peó | 0.02 | 20.41 | 0.40820 |
| O0101 | h | Cap de colla | 0.005 | 26.02 | 0.13010 |
| O0102 | h | Oficial 1ª | 0.02 | 24.56 | 0.49120 |
| P0608 | kg | Acer en perfils laminats (material) | 1 | 0.96 | 0.96000 |
| VGZ | % | Despeses indirectes | 0.02 | 6 | 0.12000 |
|  |  | Costos indirectes | 5 % | 2.27870 | 0.11394 |
|  |  | Total |  |  | 2.39 |

| Amidament | Uts. | Llarg | Parcial |
|---|---|---|---|
|  | Kg/suport | Ut |  |
| PK 11+160. MD | 180.000 | 2.000 |  |
| PK 11+470.MD | 180.000 | 2.000 |  |
| PK 11+545. MD | 180.000 | 2.000 |  |
| Total |  |  | 1080 |

**E9930** u Desmuntatge i posterior col·locació de porta existent a nova ubicació
3 u × 1510.17 = 4530.51
Desmuntatge, manteniment, conservació i posterior col·locació de porta existent de qualsevol tipus a l'ubicació definitiva, segons inidicacions de la Direcció d'Obra, tot inclòs.

| Codi | Ut | Descripció | Rendiment | Preu | Import |
|---|---|---|---|---|---|
| M0201 | h | Compressor aire gasoil 13,3 m³/h | 1.5 | 21.09 | 31.63500 |
| M0214 | h | Camió grua 12 tn | 2.5 | 42.07 | 105.17500 |
| M0212 | h | Camió de 12 tn (maquinària) | 4 | 41.2 | 164.80000 |
| M0225 | h | Vibrador | 0.5 | 2.09 | 1.04500 |
| M0207 | h | Retroexcavadora 100 hp | 3 | 59.41 | 178.23000 |
| O0101 | h | Cap de colla | 1 | 26.02 | 26.02000 |
| O0102 | h | Oficial 1ª | 8 | 24.56 | 196.48000 |
| O0110 | h | Peó | 16 | 20.41 | 326.56000 |
| P10209 | pp | Petit material | 10 | 29.83 | 298.30000 |
| P1609 | m3 | Excavació de terres | 2.5 | 11.12 | 27.80000 |
| P1613 | u | Cànon d'abocador | 1 | 0.8 | 0.80000 |
| %16130 | % | Despeses indirectes | 6 % | 1356.84500 | 81.41070 |
|  |  | Costos indirectes | 5 % | 1438.25570 | 71.91279 |
|  |  | Total |  |  | 1510.17 |

| Amidament | Uts. | Parcial |
|---|---|---|
|  | ut |  |
| PK 11+160. MD | 1.000 |  |
| PK 11+470.MD | 1.000 |  |
| PK 11+545. MD | 1.000 |  |
| Total |  | 3 |

**E04201** m Reixat 2 m alçària d'acer pintat amb malla d'acer plastificat
30 m × 30.45 = 913.50

| Amidament | Uts. | Llarg | Parcial |
|---|---|---|---|
| Adaptació reixa actual | Longitud | Ut |  |
| PK 11+160. MD | 5.000 | 2.000 |  |
| PK 11+470.MD | 5.000 | 2.000 |  |
| PK 11+545. MD | 5.000 | 2.000 |  |
| Total |  |  | 30 |

## 01.14 MESURES CORRECTORES D'IMPACTE AMBIENTAL
Import: 14582.54

**E1105** m2 Estesa terra vegetal en talussos (material pròpia obra)
504 m2 × 1.34 = 675.36
Estesa de terra vegetal en talús amb material de la pròpia obra, inclòs càrrega i transport.

| Codi | Ut | Descripció | Rendiment | Preu | Import |
|---|---|---|---|---|---|
| M0212B | h | Camió de trabuc 16 m³ | 0.006 | 45.4 | 0.27240 |
| M0204 | h | Pala carregadora pneumàtics | 0.003 | 58.27 | 0.17481 |
| M0208 | h | Motoanivelladora | 0.003 | 73.35 | 0.22005 |
| M0205 | h | Pala carregadora sobre orugues | 0.003 | 73.35 | 0.22005 |
| O0101 | h | Cap de colla | 0.003 | 26.02 | 0.07806 |
| O0110 | h | Peó | 0.012 | 20.41 | 0.24492 |
| VGZ | % | Despeses indirectes | 0.011 | 6 | 0.06600 |
|  |  | Costos indirectes | 5 % | 1.27629 | 0.06381 |
|  |  | Total |  |  | 1.34 |

| Amidament | Uts. | Llarg | Parcial |
|---|---|---|---|
| Marge esquerres |  |  |  |
| Pk 10+970 a Pk 11+240 | 1.000 | 25.000 | 25.000 |
|  | 1.000 | 250.000 | 250.000 |
|  | 1.000 | 20.000 | 20.000 |
|  | 1.000 | 62.000 | 62.000 |
| Pk 11+300 a Pk 11+400 | 1.000 | 19.000 | 19.000 |
|  | 1.000 | 68.000 | 68.000 |
| Marge dret |  |  |  |
| Pk 11+060 a Pk 11+140 | 1.000 | 60.000 | 60.000 |
| Total |  |  | 504 |

**E1103** m3 Aportació i estesa de terra vegetal seleccionada
197.2 m3 × 19.06 = 3758.63
Aportació i estesa de terra vegetal seleccionada, adobada i garbellada, col·locada.

| Codi | Ut | Descripció | Rendiment | Preu | Import |
|---|---|---|---|---|---|
| O0101 | h | Cap de colla | 0.01 | 26.02 | 0.26020 |
| O0110 | h | Peó | 0.15 | 20.41 | 3.06150 |
| O0102 | h | Oficial 1ª | 0.04 | 24.56 | 0.98240 |
| P1503 | m3 | Terra veg. adobada i garbell. (material) | 1.15 | 11.19 | 12.86850 |
| VGN | % | Despeses indirectes | 0.164 | 6 | 0.98400 |
|  |  | Costos indirectes | 5 % | 18.15660 | 0.90783 |
|  |  | Total |  |  | 19.06 |

| Amidament | Uts. | Llarg | Ample | Parcial |
|---|---|---|---|---|
| Marge esquerre. |  |  |  |  |
| ME Pk 11+250 a Pk 11+275 | 1.000 | 39.000 | 0.400 | 15.600 |
| ME Pk 11+287 a Pk 11+321 | 1.000 | 25.000 | 0.400 | 10.000 |
| ME Pk 11+405 a Pk 11+434 | 1.000 | 50.000 | 0.400 | 20.000 |
| ME Pk 11+441 a Pk 11+470 | 1.000 | 90.000 | 0.400 | 36.000 |
| Marge dret. |  |  |  |  |
| MD Pk 11+389 a Pk 11+468 | 1.000 | 147.000 | 0.400 | 58.800 |
| MD Pk 11+475 a Pk 11+543 | 1.000 | 136.000 | 0.400 | 54.400 |
| MD Pk 11+548 a Pk 11+551 | 1.000 | 6.000 | 0.400 | 2.400 |
| Total |  |  |  | 197.2 |

**E1143** m2 Hidrosembra projectada en 2 fases
504 m2 × 1.31 = 660.24
Hidrosembra projectada en dues fases amb espècies adaptades agroclimàticament a la zona, inclòs el subministrament de tots els components necessaris (aigua, llavors, estabilitzant, adobs, mulch) i regs d'arrelament; totalment acabada segons les característiques especificades al plec de condicions.

| Codi | Ut | Descripció | Rendiment | Preu | Import |
|---|---|---|---|---|---|
| M0213 | h | Camió cisterna de 8 m³ | 0.003 | 48 | 0.14400 |
| O0110 | h | Peó | 0.02 | 20.41 | 0.40820 |
| P1122 | U | Fixador sintètic base acrílica (material) | 1.2 | 0.07 | 0.08400 |
| P1126 | u | Altres conceptes | 1 | 0.29 | 0.29000 |
| P1123 | U | Mulch prot hidros fibra semi-cur (material) | 3 | 0.01 | 0.03000 |
| P1601 | m3 | Aigua | 0.04 | 0.65 | 0.02600 |
| P1120 | U | Bioactivador microbià (material) | 1 | 0.12 | 0.12000 |
| P1101 | U | Adob mineral d'anivellament lent (material) | 1 | 0.03 | 0.03000 |
| P1505 | U | Barreja llavors herbàcies hidros (material) | 1 | 0.12 | 0.12000 |
|  |  | Costos indirectes | 5 % | 1.25220 | 0.06261 |
|  |  | Total |  |  | 1.31 |

| Amidament | Uts. | Llarg | Parcial |
|---|---|---|---|
| Marge esquerres |  |  |  |
| Pk 10+970 a Pk 11+240 | 1.000 | 25.000 | 25.000 |
|  | 1.000 | 250.000 | 250.000 |
|  | 1.000 | 20.000 | 20.000 |
|  | 1.000 | 62.000 | 62.000 |
| Pk 11+300 a Pk 11+400 | 1.000 | 19.000 | 19.000 |
|  | 1.000 | 68.000 | 68.000 |
| Marge dret |  |  |  |
| Pk 11+060 a Pk 11+140 | 1.000 | 60.000 | 60.000 |
| Total |  |  | 504 |

**E1181** u Transplantament d'arbre dins de l'obra
1 u × 310.51 = 310.51
Transplantat d'arbre dins de l'àmbit de l'obra, inclou l'extracció amb mitjans mecànics i manuals, plantació en el lloc determinat, inclòs l'excavació del clot, transport, reblert del clot amb aportació de terra vegetal i adobs, reg d'arrelament, manteniment de l'arbre en el clot de plantació mitjançant un reg diari fins al seu complet arrelament i la poda si s'escau.

| Codi | Ut | Descripció | Rendiment | Preu | Import |
|---|---|---|---|---|---|
| B05144 | kg | Adob mineral simple, sulfat amoni (material) | 1.1 | 0.12 | 0.13200 |
| M0212B | h | Camió de trabuc 16 m³ | 0.4 | 45.4 | 18.16000 |
| M0207 | h | Retroexcavadora 100 hp | 1.5 | 59.41 | 89.11500 |
| M0215 | h | Grua autopropulsada de 25 tn (maquinària) | 0.6 | 50.18 | 30.10800 |
| O0102 | h | Oficial 1ª | 2 | 24.56 | 49.12000 |
| O0110 | h | Peó | 4 | 20.41 | 81.64000 |
| O0101 | h | Cap de colla | 0.25 | 26.02 | 6.50500 |
| P1503 | m3 | Terra veg. adobada i garbell. | 0.5 | 11.19 | 5.59500 |
| P1601 | m3 | Aigua | 0.25 | 0.65 | 0.16250 |
| VGZ | % | Despeses indirectes | 2.531 | 6 | 15.18600 |
|  |  | Costos indirectes | 5 % | 295.72350 | 14.78618 |
|  |  | Total |  |  | 310.51 |

| Amidament | Uts. | Parcial |
|---|---|---|
| Previsió | 1.000 | 1.000 |
| Total |  | 1 |

**E1139** u Plantació d'arbust o arbre petit format, mitjans mecànics
165 u × 19.52 = 3220.80
Plantació d'arbust o arbre de petit format, comprenent l'exavació del clot de 50x50x40 cm amb mitjans mecànics, aportació de terra vegetal, adob, plantació en el lloc determinat i primer reg.

| Codi | Ut | Descripció | Rendiment | Preu | Import |
|---|---|---|---|---|---|
| B05145 | m3 | Terra vegetal adobada, granel (material) | 0.125 | 26.59 | 3.32375 |
| B05144 | kg | Adob mineral simple, sulfat amoni | 1.1 | 0.12 | 0.13200 |
| M0214 | h | Camió grua 12 tn | 0.1 | 42.07 | 4.20700 |
| O0102 | h | Oficial 1ª | 0.15 | 24.56 | 3.68400 |
| O0110 | h | Peó | 0.3 | 20.41 | 6.12300 |
| P1601 | m3 | Aigua | 0.25 | 0.65 | 0.16250 |
| VGZ | % | Despeses indirectes | 0.159 | 6 | 0.95400 |
|  |  | Costos indirectes | 5 % | 18.58625 | 0.92931 |
|  |  | Total |  |  | 19.52 |

| Amidament | Uts. | Parcial |
|---|---|---|
| OD-10.9 | 16.000 | 16.000 |
| OD-11.1 | 8.000 | 8.000 |
| Marge esquerre |  |  |
| ME Pk 11+250 a Pk 11+275 | 10.000 | 10.000 |
| ME Pk 11+287 a Pk 11+321 | 8.000 | 8.000 |
| ME Pk 11+405 a Pk 11+434 | 14.000 | 14.000 |
| ME Pk 11+441 a Pk 11+470 | 20.000 | 20.000 |
| Marge dret |  |  |
| MD Pk 11+389 a Pk 11+468 | 45.000 | 45.000 |
| MD Pk 11+475 a Pk 11+543 | 40.000 | 40.000 |
| MD Pk 11+548 a Pk 11+551 | 4.000 | 4.000 |
| Total |  | 165 |

**E0305** m3 Excavació rases i pous, mitjans mecànics, cànon abocador (10% roca)
8 m3 × 13.02 = 104.16

| Amidament | Uts. | Llarg | Ample | Alt | Parcial |
|---|---|---|---|---|---|
| Previsió tub serveis arqueta a parterre (possible futur reg) | 8.000 | 5.000 | 0.400 | 0.500 | 8.000 |
| Total |  |  |  |  | 8 |

**E0317** m3 Rebliment i piconatge rasa, material pròpia obra, inclòs càrrega i transport
5 m3 × 4.86 = 24.30

| Amidament | Uts. | Llarg | Parcial |
|---|---|---|---|
| Excavació | 1.000 | 9.000 | 9.000 |
| Descomptes |  |  |  |
| Rebliment en formigó | -1.000 | 4.000 | -4.000 |
| Total |  |  | 5 |

**E0502** m3 Formigó HM-20 fonaments
4 m3 × 83.39 = 333.56

| Amidament | Uts. | Llarg | Ample | Alt | Parcial |
|---|---|---|---|---|---|
| Previsió tub serveis arqueta a parterre (possible futur reg) | 8.000 | 5.000 | 0.400 | 0.250 | 4.000 |
| Total |  |  |  |  | 4 |

**E0871** m Tub de PP corrugat doble capa Ø125 mm
40 m × 11.46 = 458.40
Tub de PP corrugat doble capa de 125 mm. de diàmetre nominal i SN 8 kN/m2, inclòs pp de peces especials i accessoris, col·locat.

| Codi | Ut | Descripció | Rendiment | Preu | Import |
|---|---|---|---|---|---|
| O0101 | h | Cap de colla | 0.05 | 26.02 | 1.30100 |
| O0102 | h | Oficial 1ª | 0.1 | 24.56 | 2.45600 |
| O0110 | h | Peó | 0.1 | 20.41 | 2.04100 |
| P1236 | m | Tub de pp DN125 mm., SN 8 kN/m2 (material) | 1 | 3.51 | 3.51000 |
| VGZ | % | Despeses indirectes | 0.093 | 6 | 0.55800 |
| P1236%U16151 | % | Part proporcional accessoris | 30 % | 3.51000 | 1.05300 |
|  |  | Costos indirectes | 5 % | 10.91900 | 0.54595 |
|  |  | Total |  |  | 11.46 |

| Amidament | Uts. | Llarg | Parcial |
|---|---|---|---|
| Previsió tub serveis arqueta a parterre (possible futur reg) | 8.000 | 5.000 | 40.000 |
| Total |  |  | 40 |

**E12101** u Pericó registre 45x45x60 cm, amb tapa (semàf i enllum, s/base formigó)
8 u × 98.57 = 788.56

| Amidament | Uts. | Parcial |
|---|---|---|
| Segons plànols | Ut |  |
| Parterres | 8.000 |  |
| Total |  | 8 |

**E1164** u Subministrament de romaní (Rosmarinus Officinalis) de 20 a 30 cm d'alçària, en contenidor d'1,5 litr
74 u × 0.74 = 54.76
Subministrament de romaní (Rosmarinus Officinalis) de 20 a 30 cm d'alçària, en contenidor d'1,5 litres.

| Codi | Ut | Descripció | Rendiment | Preu | Import |
|---|---|---|---|---|---|
| P1164 | u | Subministrament de romaní (material) | 1 | 0.7 | 0.70000 |
|  |  | Costos indirectes | 5 % | 0.70000 | 0.03500 |
|  |  | Total |  |  | 0.74 |

| Amidament | Uts. | Parcial |
|---|---|---|
|  | ut |  |
| Entrada i sortida OD 10.9 | 10.000 |  |
| Entrada sortida OD 11.1 | 10.000 |  |
| Sortida OD 11.2 | 4.000 |  |
| PArterres | 50.000 |  |
| Total |  | 74 |

**E1167** u Subministrament d'espígol (Lavandula Angustifolia) en test d'11 cm.
74 u × 0.74 = 54.76

| Codi | Ut | Descripció | Rendiment | Preu | Import |
|---|---|---|---|---|---|
| P1167 | u | Subministrament d'espígol (Lavandula Angustifolia) en test d'11 cm. (material) | 1 | 0.7 | 0.70000 |
|  |  | Costos indirectes | 5 % | 0.70000 | 0.03500 |
|  |  | Total |  |  | 0.74 |

| Amidament | Uts. | Parcial |
|---|---|---|
|  | ut |  |
| Entrada i sortida OD 10.9 | 10.000 |  |
| Entrada sortida OD 11.1 | 10.000 |  |
| Sortida OD 11.2 | 4.000 |  |
| PArterres | 50.000 |  |
| Total |  | 74 |

**E11552** u Subministrament i plantació d'arbre a determinar
25 u × 165.54 = 4138.50
Subministrament i plantació d'arbre de la zona a determinar per la Direcció de l'Obra., de 14 a 25 cm. de perímetre de tronc en contenidor de 50 litres i de 150-175 cm d'alçària (a partir del coll de l'arrel), inclòs l'excavació del clot de 120x120x80 cm amb mitjans mecànics i manuals, instal·lació dels tutors, aportació de terra vegetal, adobs, plantació en el lloc determinat, primer reg d'arrelament i manteniment d'arbre en clot de plantació mitjançant un reg diari de 100 litres fins al seu complet arrelament.

| Codi | Ut | Descripció | Rendiment | Preu | Import |
|---|---|---|---|---|---|
| B05144 | kg | Adob mineral simple, sulfat amoni | 1 | 0.12 | 0.12000 |
| B05145 | m3 | Terra vegetal adobada, granel | 1.2 | 26.59 | 31.90800 |
| M0278 | h | Minicarregadora amb acces.retro. (maquinària) | 0.05 | 47.92 | 2.39600 |
| M0213 | h | Camió cisterna de 8 m³ | 0.08 | 48 | 3.84000 |
| M0214 | h | Camió grua 12 tn | 0.075 | 42.07 | 3.15525 |
| O0101 | h | Cap de colla | 0.01 | 26.02 | 0.26020 |
| O0102 | h | Oficial 1ª | 0.08 | 24.56 | 1.96480 |
| O0110 | h | Peó | 0.08 | 20.41 | 1.63280 |
| P1601 | m3 | Aigua | 0.25 | 0.65 | 0.16250 |
| P1499 | u | Subministrament de pinus de la zona h=175 cm contenidor 50 litres (material) | 1 | 102.44 | 102.44000 |
| P1500 | u | Tutor de fusta amb abraçaderes de subjecció (material) | 1 | 0.85 | 0.85000 |
| %16130 | % | Despeses indirectes | 6 % | 148.72955 | 8.92377 |
|  |  | Costos indirectes | 5 % | 157.65332 | 7.88267 |
|  |  | Total |  |  | 165.54 |

| Amidament | Uts. | Parcial |
|---|---|---|
|  | ut |  |
| En parterres | 25.000 |  |
| Total |  | 25 |

## 01.15 GESTIÓ DE RESIDUS
Import: 4398.4

**E1571** m3 Disposició controlada a centre de reciclatge de residus inerts o no especials barrejats, procedents
560.97 m3 × 6.2 = 3478.01
Disposició controlada a centre de reciclatge de residus inerts o no especials barrejats, procedents de construcció o demolició.

| Amidament | Uts. | Parcial |
|---|---|---|
| Segons Pla Gestió Residus | Volum |  |
| Barreges formigons, teules, maones... | 8.860 |  |
| Mescles bituminoses | 16.310 |  |
| Residus mesclats | 35.800 |  |
| Terres no col·locades obar i en millores finques | 500.000 |  |
| Total |  | 560.97 |

**E1572** m3 Disposició controlada a centre de reciclatge de residus de metalls no especials barrejats, procedent
10.34 m3 × 13.91 = 143.83
Disposició controlada a centre de reciclatge de residus de metalls no especials barrejats, procedents de construcció o demolició.

| Amidament | Uts. | Parcial |
|---|---|---|
| Segons Pla Gestió Residus | Volum |  |
| Metalls, ferro i acer | 8.800 |  |
| Metalls mesclats | 1.540 |  |
| Total |  | 10.34 |

**E1573** m3 Disposició controlada a centre de reciclatge de residus de plàstics no especials, procedents de cons
1.31 m3 × 8.61 = 11.28
Disposició controlada a centre de reciclatge de residus de plàstics no especials, procedents de construcció o demolició.

| Amidament | Uts. | Parcial |
|---|---|---|
| Segons Pla Gestió Residus | Volum |  |
|  | 1.310 |  |
| Total |  | 1.31 |

**E1574** m3 Disposició controlada a centre de reciclatge de residus de fusta no especials, procedents de constru
7.73 m3 × 7.72 = 59.68
Disposició controlada a centre de reciclatge de residus de fusta no especials, procedents de construcció o demolició.

| Amidament | Uts. | Parcial |
|---|---|---|
| Segons Pla Gestió Residus | Volum |  |
|  | 7.730 |  |
| Total |  | 7.73 |

**E1575** m3 Disposició controlada a centre de selecció i transferència de residus especials barrejats, procedent
8.27 m3 × 85.32 = 705.60
Disposició controlada a centre de selecció i transferència de residus especials barrejats, procedents de construcció o demolició.

| Amidament | Uts. | Parcial |
|---|---|---|
| Segons Pla Gestió Residus | Volum |  |
|  | 8.270 |  |
| Total |  | 8.27 |

## 01.16 SEGURETAT I SALUT
Import: 17830.21

**E1448N** pa PA a justificar per la Seguretat i Salut a l'obra, en base a l'Estudi i el Pla de Seguretat i Salut
1 pa × 17830.21 = 17830.21

| Amidament | Uts. | Parcial |
|---|---|---|
|  | Ut |  |
|  | 1.000 |  |
| Total |  | 1 |

## 01.17 PARTIDES ALÇADES
Import: 35700

**E1620** pa Partida alçada d'abonament íntegre per a la seguretat viària, inclòs senyalistes, instal·lacions de
1 pa × 12600 = 12600.00
Partida alçada d'abonament íntegre per a la seguretat viària, inclòs senyalistes, instal·lacions de semàfors, senyalització horitzontal i vertical, abalisament, proteccions, barreres de seguretat, tancaments i de tots els desviaments provisionals durant les diferents fases d'execució de les obres i d'acord amb el seu avanç, inclòs els desplaçaments, muntatge i desmuntatge, manteniment, trasllats i tots els mitjans i elements auxiliars que requereixin, mà d'obra, maquinària i materials, segons indicacions de la Direcció de l'Obra.

| Amidament | Uts. | Parcial |
|---|---|---|
|  | ut |  |
|  | 1.000 |  |
| Total |  | 1 |

**EPN002** pa Partida alçada a justificar per seguiment arqueològic
1 pa × 4200 = 4200.00

| Amidament | Uts. | Parcial |
|---|---|---|
|  | ut |  |
|  | 1.000 |  |
| Total |  | 1 |

**E1600** pa Partida alçada a justificar per a obres no previstes i imprescindibles de realitzar.
1 pa × 18900 = 18900.00

| Amidament | Uts. | Parcial |
|---|---|---|
|  | ut |  |
|  | 1.000 |  |
| Total |  | 1 |

| Codi | Ut | Descripció | Preu |
|---|---|---|---|
| %U16101 | % | Part proporcional accessoris | 0 |
| %U16151 | % | Part proporcional accessoris | 0 |

## Preus auxiliars

**E0108** m3 Morter de ciment elaborat a l'obra
Preu: 57.35

| Codi | Ut | Descripció | Rendiment | Preu | Import |
|---|---|---|---|---|---|
| M0218 | h | Formigonera 250 litres i 5 HP (maquinària) | 0.7 | 7.48 | 5.23600 |
| O0110 | h | Peó | 1 | 20.41 | 20.41000 |
| P0301 | m3 | Sorra per a formigons i morters | 0.67 | 22.15 | 14.84050 |
| P0401 | kg | Ciment pòrtland P-350 | 200 | 0.07 | 14.00000 |
| P1601 | m3 | Aigua | 0.2 | 0.65 | 0.13000 |
|  |  | Costos indirectes | 5 % | 54.61650 | 2.73083 |
|  |  | Total |  |  | 57.35 |

## Recursos

**M0204** h Pala carregadora pneumàtics
Pala carregadora neumàtics

**M0212B** h Camió de trabuc 16 m³
Camió de trabuc de 20 t

**P1613** u Cànon d'abocador
Canon d'abocador

**M0201** h Compressor aire gasoil 13,3 m³/h
Compressor amb dos martells

**M0358** h Motoserra 80 cm³
Motoserra

**M0214** h Camió grua 12 tn
Camió grua

**M0229** h Compressor d'aire de gasoil 3m³
Electrobomba sumergible 20 kW

**M0207** h Retroexcavadora 100 hp
Retroexcavadora

**P1615** u Condicionament de l'abocador
Acondiciament de l'abocador

**M0208** h Motoanivelladora
Motonivelladora

**M0213** h Camió cisterna de 8 m³
Camió cisterna de 8 m3

**M0211** h Corró de llança 650 kg
Picó vibrant amb placa 60 cm.

**P03061** m3 Tot-u artificial SE>35 NP ZA20 ZA32
Tot-u artificial

**P0508** m3 Formigó HM-20-P-12-I-AI, posat a l'obra en revest. cunetes
Formigó HM-20 posat a l'obra en revest. cunetes

**P06101** m2 Malla electrosoldada en acer corrugat B500T, de 20x20 cm i 8 mm de diàmetre
Malla electrosoldada en acer corrugat B 500 T, de 20x20 cm i 8 mm de diàmetre

**P1237** m Tub de pp DN200 mm., SN 8 kN/m2
Tub de pp d 200 mm., SN 8 kN/m2

**P1241** m Tub de pp DN315 mm., SN 8 kN/m2
Tub de pp d 315 mm., SN 8 kN/m2

**P1242** m Tub de pp DN400 mm., SN 8 kN/m2
Tub de pp d 400 mm., SN 8 kN/m2

**P1243** m Tub de pp DN500 mm., SN 8 kN/m2
Tub de pp d 500 mm., SN 8 kN/m2

**P06202** u Reixa i marc C-250
Reixa i bastiment 650x330x40 mm.

**P0617** u Reixa i bastiment 985x495x70 mm D-400
Reixa i bastiment 985x495x70 mm.

**P06203** U Reixa i marc C-250 anti-bicicletes
Reixa 840x340x70 mm i marc C-250 anti-bicicletes

**P0618** u Tapa fosa Ø650 mm. exterior, marc Ø800 mm., classe D-400
Tapa Ø650 mm. exterior i bastiment, pou Ø800 mm., estanca i insonora

**P0651** u Graó d'acer revestit de polipropilè, 40 cm d'amplada
Graó per a pou de registre 300x300x300 mm

**P10191** m Baixant prefabricat en forma d'U 41x15 cm
Baixant prefabricat secció en forma d'U, 40x18 cm.

**P0412** kg Emulsió bituminosa tipus C50BF4 IMP
Emulsió catiònica tipus ECI

**P0604** kg Claus d'acer zincats
Claus d'acer

**P0607** kg Acer corrugat B500S en barres
Acer corrugat B-500s en barres

**P0406** kg Emulsió bituminosa termoadherent C60B3 TER
Emulsió termoadherent catiònica tipus ECR-1d

**M0237** h Piconadora de pneumàtics 15 tn
Piconadora de pneumàtics 15 t

**P1007** m Vorada pref. form. 8x20 cm. tipus jardí
Vorada pref. form. 8x20 cm. jardí

**P19020** u Rigola blanca 20x20x8 cm
Rigola blanca 20x20x8

**P0813** m2 Rajola hidràulica color 20x20x4 cm
Rajola hidr.color 20x20x4 c

**P10095** u Peça cantonada 570x400x280 mm per a gual de vehicles ó vianants
Gual vehicles, peça cantonada 570x400x280 mm

**P06100** m2 Malla electrosoldada en acer corrugat B500T, de 15x15 cm i 6 mm de diàmetre
Malla electrosoldada en acer corrugat B 500 T, de 15x15 cm i 6 mm de diàmetre

**P2009** m2 Làmina PEAD nòduls 8 mm, feltre PP, làmina PE i resist. 400 kN/m2
Làmina PEAD nòduls 9 mm, feltre PP, làmina PE i resist. 400 kN/m2

**P0603** m2 Tela metàl·lica galv. i plast
Tela metàl.lica galv. i plast

**P0906** m Pal tub acer galvanitzat DN48 mm
Pal tub acer galv. d 48 mm.

**P1439** m Suport acer galv. 100x50x3 mm
Suport acer galv. 100x50x3mm

**P1472** m Pal alumini diàmetre 90 mm. MC
Pal alumini 90 mm. diàmetre

**P14730** m Pal alumini diàmetre 114 mm. MD
Pal alumini diàmetre 114 o 140 mm. ME

**P1431** u Placa qm. refl. 40x60 cm
Fita qm. refl. 40x40 cm

**P14971** m2 Placa d'alumini de 0,50 m2 a 1,00 m2 nivell 3 DG
Placa d'alumini de 0,50 m2 a 1.00 m2 nivell 3 DG

**P14970** m2 Placa d'alumini de 0,50 m2 a 1,00 m2
Placa d'alumini de 0,50 m2 a 1.00 m2

**P14452** u Extrem de 4,32 metres
Extrem de 4 metres

**P0101** m Cinta senyalitzadora PVC 150 mm color groc
Cinta senyalitzadora PVC

**P091270** m Tub PEAD corrugat ext. llis int. DN110 mm
Tub corrugat Ø110 mm.

**P101102** m Conductor Cu nu unipolar d'1x35 mm2
Conductor Coure nu de 1x35 mm2

**P10103** m Conductor Cu tetrapolar 4x10 rv 0,6/1 kV
Conductor Cu 4x10 rv 0,6/1 kV

**P10102** m Conductor Cu tetrapolar 4x15 rv 0,6/1 kV
Conductor Cu tetrapolar 4x16 rv 0,6/1 kV

**P1680** u Placa d'ancoratge per a barreres metàl.liques
Placa, perns i cargoleria per ancoratge

**P990208** u Columna Cilindrica ICCL.7
Columna de la casa Benito model Cilíndrica ICCL.7, de 7 m d'alçada, cilindrica d'una sola peça d'acer S-235-JR galvanitzat

**P101101** m Conductor Cu bipolar 2x2,5 rv 0,6/1 kV
Conductor Cu 2x2,5 rv 0,6/1 kV

**P10109** m Conductor Cu tripolar 3x2,5 rv 0,6/1 kV
Conductor Cu 3x2,5 rv 0,6/1 kV

**A0905** pp Accessoris per a tub de polietilè
Accessori per a tub de polietilè

**P06206** u Tapa fosa 680x680x40, marc 700x700, classe B-125
Tapa fosa 680x680x40, marc 700x700, classe B125

**P09107** m Tub PEAD DN110mm, PE-100, PN-10
Tub PEAD DN63mm, PE-100, PN-10

**P09506** m Tub PEAD DN90mm, PE-100, PN-16
Tub PEAD DN63mm, PE-100, PN-16

**M0221** h Camió formigonera de 9 m³
Camió formigonera de 6 m3

**P0301** m3 Sorra per a formigons i morters
Sorra per a formigons i mort.

**P03060** m3 Tot-u artificial no classif
Tot-u artificial

**P091271** m Tub PEAD corrugat ext. llis int. DN63 mm
Tub corrugat Ø65 mm.

**P091292** m Tub PEAD corrugat DN160 mm
Tub corrugat Ø160 mm.

**M0212** h Camió de 12 tn
Camió de 12 t

**B05144** kg Adob mineral simple, sulfat amoni
Adob mineral solid de fons simple, sulfat amonic 21% gr

**M0215** h Grua autopropulsada de 25 tn
Grua autopropulsada de 12 t

**B05145** m3 Terra vegetal adobada, granel
Terra vegetal adobada, a granel

**P1236** m Tub de pp DN125 mm., SN 8 kN/m2
Tub de pp d 125 mm., SN 8 kN/m2

**M0278** h Minicarregadora amb acces.retro
Minicarregadora sobre pneumàtics, amb accessori retroexcavador de 25 a 39 cm d'amplària

**M0218** h Formigonera 250 litres i 5 HP
Formigonera de 250 l
